# Neubau historisches Rathaus Gronau
Angebotsaufforderung (GAEB DA XML 3.1, DA83)
Projekt: 6047
Währung: EUR
Auftraggeber: Stadt Gronau, Neustraße 31, 48599 Gronau
Erstellt mit: GXML Toolbox V3.3 R20230829, iTWO_64 V24.0.1022, 13.02.2026

## Projektbeschreibung - Baubeschreibung
Projektbeschreibung - Baubeschreibung

Bauherr :  Stadt Gronau
Projekt :  Neubau historisches Rathaus Gronau

Übersicht:

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
Projektbeschreibung

1.  Bauaufgabe:
Die Bauaufgabe umfasst den Neubau des historischen Rathauses in Gronau für verschiedene städtische Abteilungen.
Der Neubau, mit drei weiteren miteinander verbundenen Gebäuden, wird angrenzend an den bestehenden Rathausturm zwischen Dinkel und Bahnhofstraße errichtet.
Die Baukörper sind zur besseren Zuordnung in Baukörper A, B, C, D und Sonderbauteile benannt. Durch die Stadt Gronau wurde das Bauvorhaben in 2 Objekte aufgeteilt, die die Baukörper A und B, sowie C und D jeweils zusammenfassen.

Gebäuderückbau - Historisches Rathaus - Denkmalschutz Rathausturm
(Gebäudeteile A+B  sowie C+D und Rathausturm siehe beigefügte Pläne)
Der unter Denkmalschutz stehende Rathausturm und dessen Treppenhaus sollen erhalten bleiben und werden nur im UG, EG und 1.OG innenräumlich neu gestaltet.
Alle übrigen bestehenden Gebäude und Bepflanzungen sind rückgebaut.

Das zerstörte historische Rathaus soll an seinem ursprünglichen Standort wiederaufgebaut werden und direkt an den bestehenden Rathausturm anschließen. Komplettiert wird der Gebäudekomplex durch einen ebenerdig zugänglichen Neubauteil. Abgestimmt auf den Rathausturm soll das Hauptmaterial der Fassade aus Ziegel bestehen. In dem Gebäudeensemble wurden Flächen für alle Räumlichkeiten eines technischen Rathauses der Stadtverwaltung wie Bauamt, Standesamt, Ordnungsamt und Rechnungsprüfungsamt, sowie Heimatverein, Drilandmuseum und Bürgersaal im EG entwickelt. Auch der Aspekt einer Fremdvermietung für eine spätere externe Nutzung der Gebäude C+D wurde berücksichtigt.
Die Raumstruktur besteht in der Regel aus einer 2-hüftigen Zellenbürostruktur für 3-4 Personen mit Mittelflur und einem Teilbereich als open-space Bürofläche für das Immobilienmanagement. Alle Büroflächen sind, auf Wunsch der Stadt, zukünftig auch flexibel als open-space-Flächen umnutzbar.
Der Haupteingang liegt in dem historisch wieder aufzubauenden Gebäudeteil A mit historischer Treppenanlage ca. 1,75 m über Straßenniveau an der Bahnhofstraße . Durch das erhöhte Erdgeschoss bietet sich, wie im historischen Vorbild auch, eine Unterkellerung an. Der übrige Gebäudekomplex wird nicht unterkellert.

Die barrierefreie Erschließung des Rathauses erfolgt rollstuhlgerecht zum einen in den repräsentativen Gebäudeteil AB für A und B sowie durch das rekonstruierte Portal des Drilandmuseums in den Gebäudeteil C und D. Die Anbindung aller Geschosse wird über 2 Aufzuganlagen je Gebäudeteil  gemäß. DIN 18040-1 sichergestellt. Das Barrierefrei-Konzept wurde erstellt und abgestimmt.

2. Allgemeine Angaben zum Grundstück und zum Gebäude
Das Grundstück hat eine Größe von ca. 2.680 m² und ist über die Bahnhofstraße erschlossen. Der Anschluss an die öffentlichen Versorgungsnetze erfolgt mit Strom, Wasser und Telekommunikation über den Anschluss an das bestehende Leitungsnetz. Die Schmutzwasserentsorgung erfolgt in das öffentliche Entsorgungsnetz, das unmittelbar an das Grundstück angrenzt. Das anfallende Regenwasser soll direkt in die Dinkel eingeleitet werden.
Flächen
Die Bruttogrundflächen der Baukörper und -teile gliedern sich in die folgenden Flächen auf.

|  | UG | EG | 1.OG | 2.OG | 3.OG | 4.OG | Summe |
| --- | --- | --- | --- | --- | --- | --- | --- |
| Gebäude A | 260 qm | 268 qm | 271 qm | 271 qm |  |  | 1.070 qm |
| Gebäude B |  | 347 qm | 276 qm | 276 qm | 276 qm |  | 1.175 qm |
| Gebäude AB | 97 qm | 89 qm | Analoge Bezeichnung: / Objekt 1 = Gebäude A +B, AB / Objekt 2 = Gebäude C+D, CD, Brücke / Flächenangaben lt. DIN 277: / BGF ca. 5.080 m² (UG, EG, 1.OG, 2.OG, DG) / NUF ca. 2.550 m² (ohne Verkehrs- und Technikflächen) / NUF inkl. TF ca. 2.950 m² (ohne Verkehrsflächen) / VF ca. 820 m² / 3. Gründung (Sh. Fachplanung Dr. Schleicher) / Unter dem wieder aufzubauenden historischen Gebäudeteil ist eine Unterkellerung als weiße Wanne geplant. In diesem sollen Archivräume für das Bauamt, Technikräume und Lagerräume untergebracht werden. Das übrige Gebäude wird nicht unterkellert. / Die Gründung erfolgt als konventionelle ca. 60cm starke Plattengründung mit WU-Bodenplatte gemäß den Angaben aus dem Baugrundgutachten in Abstimmung mit dem Tragwerksplaner. Eine unterhalb der Bodenplatte eingebaute Dämmebene schließt die thermische Hülle des Gebäudes. / Bodenverbesserungsmaßnahmen sind gemäß Baugrundgutachten über Rüttelstopfverdichtung und Bohrpfahlgründung im Bereich A vorgesehen. / Es ist eine offene Baugrube vorgesehen, lediglich für die Unterkellerung von Gebäude A werden zum Turm hin Verbaumaßnahmen erforderlich. / 4. Tragwerksplanung ( Sh. Fachplanung Schüssler Plan) / 4.1 Außenwände / Die Tragkonstruktion der Gebäudeteile wird als Stahlbetonskelettbau mit Klinkervorsatzschale erstellt. Der Außenwandaufbau erfolgt mehrschichtig in Abfolge Stahlbeton, Dicke gemäß statischer Erfordernis, Dämmmaterial gemäß Anforderungen der EnEV und Vormauerschale in Ziegelmauerwerk. Profilierungen erfolgen durch Vor- oder Rücksprünge im Ziegelverband und als vorgefertigte eingefärbte Sichtbetonelemente in Sandsteinoptik oder ggf. aus Naturstein. Die Innenseiten der Außenwände erhalten einen Gipsputz. / Die Fenster des Gebäudes werden teilweise als Elementfenster mit Fest- und Flügelelementen und als Alu-Pfostenriegelkonstruktion mit Wärmeschutzverglasung ausgeführt. Der Sonnenschutz auf der Ost-, West- und Südseite des Gebäudes erfolgt in Teilbereichen mit mittels außenliegender, verdeckt angeordneter Vorbautextilscreen, bzw. mit Folierungen. Die nach Norden orientierten / Räume erhalten einen innenliegenden Blendschutz. / 4.2 Innenwände / Tragende Innenwände werden gemäß statischer Erfordernis in Stahlbeton erstellt mit einem Gipsputz belegt und gestrichen. Nichttragende Trennwände zwischen den Büroräumen werden als doppelt beplanktes Gipskartonständerwerk ausgeführt. Die Innentüren sollen als raumhohe Holztürelemente mit den jeweils erforderlichen Brandschutz- und Schallschutzanforderungen ausgeführt werden. Die Gebäude A - D werden jeweils durch Wände in Bauart Brandwand voneinander getrennt. / Die Geländer der Treppenhäuser werden in Stahlkonstruktion erstellt, die Handläufe in Holz unter Berücksichtigung der Anforderungen der Unfallkasse. / 4.3 Decken / Die Geschossdecken sind als Flachdecken mit einer inneren Stützenreihe, unterzugsfrei aus Flexibilitätsgründen vorgesehen, Dicke gemäß statischer Erfordernis. Die Decken in den Büroräumen werden als schallabsorbierende Heizdecken mit Deckenrandfries ausgeführt. Sonstige Abhangdecken sind entweder mit einer glatten oder gelochten GK-Oberfläche je nach raumakustischen Anforderungen vorgesehen. / Der Fußbodenaufbau besteht aus einer Ausgleichsschicht gemäß Anforderung der DIN 18353, Trittschalldämmung, Estrich und dem Belag, Teilbereiche erhalten ein Fußboden-Heizungssystem. / Im Erdgeschoss ist größtenteils ein Belag aus Natursteinplatten vorgesehen, der Sozialraum soll ggf. mit einem Holzparkett ausgelegt werden. In den Büroräumen soll ein noch zu bemusternder Teppichboden oder ein PVC- Belag verlegt werden. Alle übrigen Räume erhalten Böden gemäß der jeweiligen spezifischen Anforderung, z. B. Fliesen. / 4.4 Dächer / Die Tragkonstruktion der unterschiedlich geneigten Satteldächer besteht aus einer Stahlträger-Konstruktion gemäß Tragwerksplanung mit dem wärmedämmtechnisch erforderlichen Schichtaufbau und einer Eindeckung mit Tonflachziegeln. Alle geneigten Dachflächen sollen großflächig mit PV-Paneelen zum Eigenstromverbrauch belegt werden. Die Entwässerung erfolgt über außenliegende Dachrinnen und Regenfallrohre. Flachdächer werden bituminös abgedichtet und mit extensiver Begrünung ausgestattet. / 5. Technische Gebäudeausrüstung (Sh. Fachplanung TGA) / 5.1 Heizung / Es wurde festgelegt, dass das Gebäude den Energiestandard EH40 erreichen soll. / Die Wärmeerzeugung wird regenerativ und somit unabhängig von fossilen Brennstoffen durch die Stadtwerke Gronau zur Verfügung gestellt. / 5.2 Kälte / Kälteversorgung ist für die Serverräume und die Klimavitrinen vorgesehen. / 5.3 Lüftung / Be-, und Entlüftungsanlagen mit Wärmerückgewinnung versorgen energieeffizient alle Räume. Die Lüftung der Ausstellungsfläche und des Bürgersaals im EG von C erfolgt dezentral über Einzelluftstandgeräte. In den Dachgeschossen von C und D sind jeweils große Technikaufstellflächen vorgesehen zur getrennten Versorgung der Gebäudeteile. / 5.4 Elektro / Vorgesehen ist eine flächendeckende Brandmeldeanlage mit BMZ im EG von B. / Die Büroräume sollen mit Bodentanks ausgestattet werden. Die Elektroinstallation wird Unter-Putz ausgeführt. Alle geneigten Dachflächen sollen mit PV-Paneelen belegt werden. / Dezentrale elektrische Warmwassererzeugung in Küchen / Teeküchen über Untertischgeräte. / Die Aufzuganlagen werden barrierefrei eingebaut. / 5.5 Sanitär / Geplant sind WC´s auf jeder Ebene, sowie ein Behinderten WC im EG jeweils pro Gebäudeteil und Duschen mit Umkleiden z. B. für Radfahrer in A. / 6. Freianlagen (Sh. Fachplanung SAL) / Aufgrund der angegebenen Hochwasserstände der Dinkel mit HQ 100: 36.83 m üNN und / HQ 300: 37.43 m üNN wurden als Hochwasserschutzmaßnahme u.a. die vorhandene Geländehöhe des Erdgeschossniveaus der Gebäude C - D von 36.81 m üNN auf 36.95 m üNN angehoben und Hochwasserschutzmaßnahmen über neue Spundwände im Bereich der Dinkel vorgesehen. / Fahrradstellplätze auf der Nordseite und vor den Eingängen, barrierefreie Stellplätze für das Rathaus im Bereich der Kircheninsel, sowie eine neue großzügige Brückenanbindung von der Kircheninsel an die gegenüberliegende, in die Dinkel erweiterte Uferseite des Rathausneubaus vor C, sowie neue Uferterrassen runden die neue Aufwertung ab. / 7. Baustelleneinrichtung / Die Baustelleneinrichtung (Container, Materiallager und dgl.) ist durch die beengte innerstädtische Grundstücks-, und Straßensituation, den Bau des neuen Uferrands, sowie weitere große Baumaßnahmen in der Innenstadt von Gronau hinsichtlich des Baustellenverkehrs und der unmittelbaren Baustelleneinrichtung ausgelagert (siehe beigefügte Baulogistikunterlagen). / 8. Baubeschreibung: / Nutzung: / - öffentliches Gebäude (technisches Rathaus (Bauamt) inkl. Standesamt, / Ordnungsamt und Rechnungsprüfung) / - inkl. öffentlicher musealer Bereich und Bürgersaal im EG (s. Plan) / Barrrierefreies Bauen: / - Hauptzugänge rollstuhlgerecht (s. EG-Plan-Aufzuganlage je Gebäudeteil (lt. DIN 18040-1) / - Stellplätze: - 0 Stck. PKW-Stpl. auf dem Baugrundstück / - barrierefreie. PKW-Stellplätze im Umfeld, s. Außenanlagenplan / - Fahrrad-Stellplätze, s. Außenanlagenplan / Technik: / - Wärmelieferung durch Stadwerke Gronau / - Heizsysteme: Heizdecken (Aufenthaltsräume) bzw. Fußbodenheizung / - Warmwassererzeugung in Küchen / Teeküchen: dezentral elektrisch / - Lüftung: mechanische Be- und Entlüftung (mit Wärmerückgewinnung) aller Nutzräume / - Schrägdach-PV-Anlage / Konstruktion: / - Stahlbeton-Skelettbau (Stb.-Decken und -Stützen) mit aussteifenden Stahlbeton-Wänden / (EG, 1.OG, 2.OG) / - Stahlbeton-Außenwände (weiße Wanne) im UG / - Dach als Sparrenkonstruktion mit Stützen / Äußere Gestaltung: / - Wände: Verblendmauerwerk (inkl. Dämmung) / - Dächer: Dachziegel oder -steine (im Bereich Schrägdächer), bitum. Flachdach ggf. mit Begrünung / (Im Bereich Flachdächer) / - Fenster / Türen: Pfosten-Riegel-Fassaden mit Wärmeschutzverglasung, Einzelfenster und Türen / (Material in Abstimmung) mit Wärmeschutzverglasung / Außenanlagen: / - s. Planung Außenanlagen |  |  |  |  |

## Baustellenbeschreibung - Lagerflächen - Außenlager - tägliche Materiallieferung
Baustellenbeschreibung

Für die Zufahrt / für die Materialanlieferung der Baustelle hat die Baustellenlogistik ein Verkehrskonzept ausgearbeitet.

Zwei Baukräne sind gemäß Baulogistikplanung von der Rohbaufirma für die Rohbauarbeiten aufzustellen. Ein Kran befindet sich im Bereich Baugrundstück  an der Bahnhofstraße. Der zweite Kran wird zwischen BT D und C an der nördlichen Grundgrenze aufgestellt, um zügiger Betoniervorgänge / Materialverteilung und dgl. umsetzen zu können.

Die Materialanlieferung beinhaltet lediglich nur das Material, was an einem Tag verbaut wird. Das restliche Baumaterial ist bzw. kann auf einer ausgelagerten Materialfläche (Außenlager) gelagert werden. Im Gebäude werden keine Materialien während der Bauzeit gelagert. In Absprache mit der Baustellenlogistik können nur einige wenige Materialien im Baubereich (außen und innen) kurzfristig gelagert werden. Ein Anspruch auf Lagerfläche im Baustellenbereich / im Gebäude besteht nicht, jedoch nur für den täglichen Materialbedarf. Nach Erfordernis des Baufortschrittes sind die Materialien kurzfristig umzulagern.

Die Rohbaufirma kann Material im eigenem Baubereich und im Bereich der ausgelagerten Materiallagerfläche (Außenlager) lagern. Wenn die Zimmererarbeiten / die Dachstuhlarbeiten beginnen, dann sind auch die Materialien der Erd- und Rohbaufirma auf der ausgelagerten Materialfläche (Außenlager) zu lagern.

Für den Ausbau wird von der Baustellenlogistik ein Bauaufzug vor dem Außengerüst BT D TH C/D aufgestellt, der für die etagenweise Materialverbringung genutzt wird. Dieser Bauaufzug wird voraussichtlich im März 2027, in Abhängigkeit vom Baufortschritt zurückgebaut, um nachfolgend diese angrenzenden zurückgestellten Außen- und Innenbereiche (betrifft Dach-Traufe-Attiken, Pfosten-Riegel, Schiebetür, Klinker,  Bodenaufbauten, Doppelboden, FBH, Innenputz, Oberboden, TGA und dgl.) weiter auszubauen, um die Gesamtfertigstellung zu erhalten (siehe beigefügten Gesamtprojektablaufplan). Nach dem Rückbau des Bauaufzugs sind die Materialien händisch in die Etagen zu vertragen.

Die ausgelagerte Materialfläche (Außenlager) befindet sich nördlich von der Bahnhofstraße.

Besprechungscontainer, Sanitär-Container und dgl., jedoch keine Materialcontainer - keine Lagerflächen, werden in Nähe der Kirche aufgestellt. Dieser Bereich ist über die neue Dinkelbrücke zu erreichen.

Der Zutritt zur Baustelle erfolgt durch das Baustellentor Bahnhofstraße.  Die Außenlagerfläche ist ebenfalls mit einem Zutrittstor und einem Zaun eingefriedet.

Das Parken von Mitarbeiterfahrzeugen ist im Baustellenbereich / im Außenlager / im Bereich der Kirche  nicht vorgesehen.

Sechs PKW-Stellplätze werden im Bereich der ausgelagerten Materialfläche (Außenlager) für die Baubeteiligten Planung und Architekten-TGA Bauleitung dauerhaft reserviert sein / ausgewiesen.

Die Medienanbindungen für Bau- und Besprechungscontainer, Tagesunterkünfte und dgl. werden gem. Baulogistikhandbuch umgesetzt.

Baustellenstrom ist vom Baustromverteilerkasten zu beziehen.
Bauwasser ist von der Wasserzapfstelle zu beziehen.

Am Baugrundstück befindet sich eine kleine Fläche für bis zu zwei Sprinter bzw. für einen LKW ohne Hänger für Materialanlieferung / für Materialabfuhr. Die Fläche ist nur zur Anlieferung bzw. zur Abfuhr zu nutzen. Die Nutzungszeiten dieser kleinen Fläche sind mit der Baulogistik vom Auftragnehmer abzustimmen.

Arbeiten, die außerhalb der normalen Arbeitszeiträume montags bis freitags von 7:00 Uhr bis 18:00 Uhr durchgeführt werden sollen, sind rechtzeitig mit mindestens einer Woche Vorlauf bei der Baulogistik anzumelden und genehmigen zu lassen, da der Bauzaun verschlossen ist. Ein Recht auf Arbeiten, die außerhalb der normalen Arbeitszeiträume sind, besteht nicht.

Detailliertere Angaben siehe Baulogistikhandbuch(Anlagen zur Ausschreibung).

Baustellentagesberichte sind von jedem Auftragnehmer täglich aufzustellen und sind unaufgefordert wöchentlich der örtlichen Bauleitung in Papier zu übergeben sowie als pdf-Datei wöchentlich zu mailen.

Die Fachbauleitung nach LBO NRW wird von jeder ausführenden Firma, für das jeweilige beauftragte Gewerk, übernommen, mit Meldung (Name - Adresse - Berufsbezeichnung) an die Baubehörde.

Der Baustellen-WC Container kann von jeder ausführenden Firma genutzt werden und befindet sich wie vor erwähnt außerhalb der Baubereiches.

Verschmutzungen jeglicher Art auf dem Gelände, im Baubereich und in öffentlichen Bereichen, z. B. durch nicht gesäuberte Reifen, durch nicht tägliches Aufräumen / Entsorgen und dgl. sind durch geeignete Maßnahmen von  jedem Gewerk eigenverantwortlich dauerhaft zu unterbinden und zu beseitigen.

Der Baubereich sowie die der angrenzenden Flächen werden voraussichtlich von Kameras gefilmt. Weiter werden Bauzustandsfotos regelmäßig zur Projektdokumentation durchgeführt. Mit Abgabe eines Angebotes und im Auftragsfall besteht hierzu Zustimmung vom Auftragnehmer, auch wenn Personen gefilmt / fotografiert werden.

## KFW-Förderung
KFW-Förderung:

Für die Maßnahme "Neubau histor. Rathaus" in der Bahnhofstr., 48599 Gronau, erfolgt eine KfW-Förderung nach folgendem positiven Förderbescheid:

Programm: Bundesförderung für effiziente Gebäude "BEG Kommunen-Kredit (264)", Neubau Effizienzgebäude 40 Nachhaltigkeit.

## Materialanlieferung - Materialeinbringung - Materialabfuhr
Materialanlieferung - Materialeinbringung - Materialabfuhr

siehe Baulogistikhandbuch

## Übersicht der beigefügten Unterlagen
Übersicht der beigefügten Unterlagen

| Planname/Dateiname | INDEX | DATUM | Inhalt | Verfasser |
| --- | --- | --- | --- | --- |
| 01 Ausführungsplanung - Nattler Architekten |  |  |  |  |
| RAT_5_FAR_GA_GR_UG_5000-12-FA | 12 | 11.08.2025 | Grundriss UG | NA |
| RAT_5_FAR_00_GR_EG_5001-13-FA | 13 | 19.12.2025 | Grundriss EG - Übersichtsplan | NA |
| RAT-5-FAR-00-GR-01-5004-12-FA | 13 | 19.12.2025 | Grundriss 1. Obergeschoss - Übersichtsplan | NA |
| RAT_5_FAR_00_GR_02_5007-13-FA | 13 | 19.12.2025 | Grundriss 2. OG - Übersichtsplan | NA |
| RAT-5-FAR-00-GR-DG-5010-14-FA | 16 | 27.01.2026 | GRUNDRISS Dachgeschoss - Übersichtsplan | NA |
| RAT-5-FAR-AB-SC-AA-5100-09-FA | 9 | 19.12.2025 | SCHNITTE Schnitt A-A | NA |
| RAT-5-FAR-BC-SC-BB-5101-09-FA | 9 | 18.11.2025 | SCHNITTE Schnitt B-B | NA |
| RAT-5-FAR-CD-SC-CC-5102-08-FA | 8 | 22.07.2025 | SCHNITTE Schnitt C-C | NA |
| RAT-5-FAR-DA-SC-DD-5103-09-FA | 12 | 26.01.2026 | SCHNITTE Schnitt D-D | NA |
| RAT_5-OO_DS_EG_5300_02_FA | 2 | 19.12.2025 | Deckenspiegel EG Übersicht | NA |
| RAT_5_FAR_00_DS_01_5303_02_FA | 2 | 19.12.2025 | Deckenspiegel 1. OG Übersicht | NA |
| RAT_5_FAR_00_DS_02_5306_02_FA | 2 | 19.12.2025 | Deckenspiegel 2. OG Übersicht | NA |
| RAT_5_FAR_00_DS_DG_01_5309_00_FA | 0 | 08.09.2025 | Deckenspiegel DG Übersicht | NA |
| RAT_5_FAR_BD_DE_DA_5656-04-FA | 4 | 19.12.2025 | Satteldach Details B-D | NA |
| RAT_5_FAR_BD_DE_DA_5660-03-VA | 3 | 09.10.2025 | Satteldach Details B-D | NA |
| RAT_5_FAR_BD_DE_DA_5661-02-FA | 2 | 09.10.2025 | Satteldach Details B-D | NA |
| RAT_5_FAR_BD_DE_DA_5662-03-VA | 3 | 09.10.2025 | Details AB | NA |
| RAT_5_FAR_AD_DE_DA_5663-01-FA | 1 | 04.08.2025 | Schrägdach Stahlrahmen | NA |
| RAT_5_FAR_GA_WB_XX_5700_04_FA | 04 | 24.11.2025 | WC-Beh EG + WC-D + H. 1. OG | NA |
| RAT_5_FAR_GA_WB_02_5701_03_FA | 03 | 24.09.2025 | WC D + H u. Umkleide 2. OG | NA |
| RAT_5_FAR_GB_WB_EG_5702_04_FA | 04 | 24.11.2025 | WC-Unisex EG | NA |
| RAT_5_FAR_GD_WB_XX_5703_04_FA | 04 | 24.11.2025 | WC-Anlagen EG + 2. OG | NA |
| RAT_5_FAR_GD_WB_01_5704_03_FA | 03 | 24.09.2025 | WC-Anlagen 1. OG | NA |
| RAT_5_FAR_GA_TK_XX_5750-01-FA | 1 | 04.08.2025 | Teeküchen 1.OG + 2. OG | NA |
| RAT_5_FAR_GB_TK_EG_5751-1_Fa | 1 | 04.08.2025 | Sozialraum | NA |
| RAT_5_FAR_GD_TK_XX_5752-01_FA | 1 | 04.08.2025 | Teeküchen EG - 2. OG | NA |
| RAT_5_FAR_AB_TK_XX_5753_01_FA | 1 | 19.12.2025 | Pantryküchen EG | NA |
| RAT_5_FAR_00_DE_BO_5864-3_FA | 3 | 19.12.2025 | Details Bodenschwellen | NA |
| RAT_5_FAR_00_DE_TB_5880_01_FA | 2 | 27.01.2026 | Details Trockenbau | NA |
| RAT_5_FAR_00_DE_TB_5881_01_FA | 3 | 27.01.2026 | Details Trockenbau Monitore | NA |
| RAT_5_FAR_00_US_EG_5882_01_FA | 01 | 18.12.2025 | Übersichtsplan Trockenbau EG | NA |
| RAT_5_FAR_00_US_01_5883_01_FA | 01 | 18.12.2025 | Übersichtsplan Trockenbau 1. OG | NA |
| RAT_5_FAR_00_US_02_5884_01_FA | 01 | 18.12.2025 | Übersichtsplan Trockenbau 2. OG | NA |
| RAT_5_FAR_00_US_DG_5885_01_FA | 01 | 10.11.2025 | Übersichtsplan Trockenbau DG | NA |
| RAT_5_FAR_GA_DE_TB_5886_02_FA | 02 | 18.12.2025 | Details Trockenbau Cubo 2. OG | NA |
| RAT_5_FAR_00_DE_TU_5900-02_Fa | 02 | 18.12.2025 | Übersicht Innentüren | NA |
| RAT_5_FAR_00_DE_TU_5903-01_FA | 01 | 18.12.2025 | Sondertüren | NA |
| RAT_5_FAR_00_DE_TU_5904_00_FA | 00 | 04.09.2025 | Rauchschutzvorhang | NA |
| RAT_5_FAR_BD_DE_WD_5940_00_VA_Mobilwände B und D | 00 | 18.12.2025 | Mobilwände B und C | NA |
| RAT_5_FAR_GC_DE_WD_5941_00_VA_Mobilwände C1-C2 | 00 | 18.12.2025 | Mobilwände C1-C2 | NA |
| RAT_5_FAR_GC_DE_WD_5942_00_VA | 0 | 18.12.2025 | Lüftungsgeräte EG | NA |
| RAT_5_FAR_00_TU_UG_6100-02_FA | 02 | 10.11.2025 | Übersichtsplan Türen UG | NA |
| RAT_5_FAR_00_TU_EG_6101-03_FA | 03 | 18.12.2025 | Übersichtsplan Türen EG | NA |
| RAT_5_FAR_00_TU_01_6102-03_FA | 03 | 18.12.2025 | Übersichtsplan Türen 1.OG | NA |
| RAT_5_FAR_00_TU_02_6103-03_FA | 03 | 18.12.2025 | Übersichtsplan Türen 2.OG | NA |
| RAT_5_FAR_00_TU_DG_6104-03_Fa | 03 | 18.12.2025 | Übersichtsplan Türen DG | NA |
| RAT_5_FAR_GA_TR_XX_5500_05_FA | 5 | 28.01.2026 | Treppe Gebäude A | NA |
| 02_Brandschutz - Böcker Ingenieure |  |  |  |  |
| 260121_ges pdf BSK 3FS_gronau historisches rathaus.pdf | 3 | 21.01.2026 | Brandschutzkonzept 3. Fortschreibung inkl. Anlagen | BI |
| 03 - Baulogistik - HHB Ingenieure |  |  |  |  |
| HRG_HHB_BL_BE_Bloghandbuch-Index 8 | 8 | 24.11.2025 | Baulogistikhandbuch | HBB |
| Anlage 01 Baulogistik Phasenpläne: |  |  |  | HBB |
| 2024-06-03 Ortsbegehung historisches Rathaus |  | 03.06.2024 | Ortsbegehung | HBB |
| HRG_HHB_BL_BE_Erdbau_F | F | 24.02.2025 | Baustelleneinrichtung Erdbau | HBB |
| HRG_HHB_BL__BE_Rohbau_H | H | 27.01.2025 | Baustelleneinrichtung Rohbau | HBB |
| HRG_HHB_BL_BE_Übersicht Flächen_B | B | 08.10.2024 | Übersicht Flächen | HBB |
| HRG_HHB_BL_BE_Asphaltfläche_B | B | 10.02.2025 | Asphaltfläche | HBB |
| 2025-02-24_HRG_HHB_BL_BE_Ausbauphase_0_B | B | 24.02.2025 | Baustelleneinrichtung Ausbauphase 0 | HBB |
| 2025-02-24_HRG_HHB_BL_BE_Ausbauphase_1_F | F | 24.02.2025 | Baustelleneinrichtung Ausbauphase 1 | HBB |
| 2025-02-24_HRG_HHB_BL_BE_Ausbauphase_2_E | E | 24.02.2025 | Baustelleneinrichtung Ausbauphase 2 | HBB |
| 2025-02-24_HRG_HHB_BL_BE_Ausbauphase_3_C | C | 24.02.2025 | Baustelleneinrichtung Ausbauphase 3 | HBB |
| 2025-02-24_HRG_HHB_BL_BE_Ausbauphase_4_C | C | 24.02.2025 | Baustelleneinrichtung Ausbauphase 4 | HBB |
| 2024.09.05_HRG_HHB_BL_BE_Schleppkurven Bahnhofstr.Mühlenmathe_A | A | 05.09.2025 | Schleppkurven | HBB |
| HRG_HHB_BL_BE_Schleppkurven Einm. Poststraße_A | A | 18.11.2024 | Schleppkurven | HBB |
| HRG_HHB_BL_BE_Schleppkurven_Mühlenmathe_Theodor - Heuss - Platz_A | A | 18.11.2024 | Schleppkurven | HBB |
| HRG_HHB_BL_BE_VZPlan_B | B | 06.12.2024 | Verkehrszeichenplan | HBB |
| HRG_HHB_BL_BE_ Ermittlung Stromverbrauch | C | 26.02.2025 | Ermittlung Stromverbrauch | HBB |
| HRG_HHB_BL_BE_Baustromschema Rohbau |  | 09.12.2024 | Baustromschema Rohbau | HBB |
| HRG_HHB_BL_BE_Baustromschema Ausbauphase |  | 26.02.2025 | Baustromschema Ausbauphase | HBB |
| 04 - Bauphysik - Schüßler Plan |  |  |  |  |
| BauO_NRW_2018_6_Bescheinigung_Schall |  | 15.07.2025 | Bescheinigung Schallschutz | SP |
| RAT_20250714_FBP_NAW_Schallschutznachweis |  | 14.07.2025 | Schallschutznachweis | SP |
| BauO_NRW_2018_8_Bescheinigung_Waerme |  | 15.07.2025 | Bescheinigung Wärmeschutz | SP |
| BauO_NRW_2018_10_Erklaerung_saSV |  | 15.07.2025 | Erklärung Beauftragung während der Bauausführung | SP |
| RAT_20250714_FBP_NAW_Wärmeschutznachweis |  | 14.07.2025 | Wärmeschutznachweis | SP |
| 05 - Projektablaufplan - Nattler Architekten |  |  |  |  |
| Terminplanung gesamt lang |  | 26.01.2026 | LP 8 Terminplan lang | NA |
| Terminplanung gesamt kurz |  | 26.01.2026 | LP 8 Terminplan kurz | NA |
| 06 - DGNB |  |  |  |  |
| 1. DGNB Vorgabe |  |  |  | DGNB |
| DGNB Kriterienmatrix |  | 30.11.2024 | DGNB Kriterienmatrix | DGNB |
| Anleitung DGNB Kriterienmatrix |  | 28.11.2024 | Anleitung Kriterienmatrix | DGNB |
| DGNB Positivliste |  |  |  |  |
| Anleitung zur Nutzung der Positivliste |  | 29.11.2024 | Anleitung Positivliste | DGNB |
| Vorgaben QNG |  |  | Vorgaben des Qualitätssiegels nachhaltige Gebäude |  |
| QNG_Anhang-313_Schadstoffe |  | 01.12.2024 | QNG Schadstoffe | DGNB |

## Gesamtprojektzeit
Projektablauf - Übersicht

siehe beigefügten Projektablaufplan / Terminplan

## DGNB-Zertifzierung
DGNB-Zertifzierung

Erlangung eines Gütensiegels nach dem DGNB System NBV 18 (Neubau Büro- und Verwaltungsgebäude)

Der Bauherr engagiert sich für die aktive Umsetzung von Umwelt-, Sozial- und Gesundheitsstandards im Unternehmensalltag und -projekten. Für das BV Neubau historisches Rathaus Gronau ist eine DGNB-Zertifizierung vorgesehen.

Ein zentraler Aspekt für die Auswahl der Baustoffe bei Neubauprojekten ist folglich ihre Eignung für die Zertifizierung des Gebäudes nach den entsprechenden Kriterien des deutschen Gütesiegels für nachhaltiges Bauen (DGNB-Zertifikat) in der Version NBI18, welche die höchste DGNB-Qualitätsstufe 4 einhalten müssen.

## Bauleitung nach §56 BauO NRW, Gewerk Trockenbauarbeiten
Verantwortlicher Bauleiter Gewerk Trockenbauarbeiten

Der verantwortliche Bauleiter / in nach der LBO ist der Auftragnehmer.

Der verantwortliche Bauleiter / in nach §56 BauO NRW wird vom Auftragnehmer gestellt. Die Aufgaben / Tätigkeiten  beschränken sich auf die beauftragten Gewerke, der beauftragten Bauleistungen, so diese sicher und geordnet gemäß der LBO-NRW, gemäß der erteilten Baugenehmigung und dgl. durchgeführt werden.

Die Personenbenennung an den Auftraggeber / an den Architekten werden nach Auftragserteilung vom Auftragnehmer durchgeführt und wird vom bauleitenden Architekten an die Behörde weitergeleitet.

Die Verteilung der Baubeginnanzeige, der Rohbaufertigstellungsmeldung sowie der Baufertigstellungsanzeige an die Baubehörde obliegt im Aufgabenbereich des bauleitenden  Architekten.

Verantwortlicher Bauleiter nach LBO:

Name:  .....................................................
  vom Bieter einzutragen

## Technische Vorbemerkung - Trockenbauarbeiten
Technische Vorbemerkung - Trockenbauarbeiten
1. Mitgeltende Normen und Regeln

Allgemeines
Es gelten jeweils die Normen und Regeln in der zum Vertragsschluss gültigen Fassung einschließlich der Änderungen, Berichtigungen und Beiblätter.
Soweit in der Leistungsbeschreibung auf Technische Spezifikationen, z.B. nationale Normen, mit denen Europäische Normen umgesetzt werden, europäisch technische Bewertungen, gemeinsame technische Spezifikationen, Internationale Normen, Bezug genommen wird, werden auch ohne den ausdrücklichen Zusatz: „oder gleichwertig“, immer gleichwertige Technische Spezifikationen in Bezug genommen.
Erläuterungen:
Gilt nur für öffentliche Bauvorhaben: Dieser Hinweis soll gemäß ATV DIN 18299 grundsätzlich in die Vorbemerkungen aufgenommen werden, sobald in der Leistungsbeschreibung auf technische Spezifikationen Bezug genommen wird.
DIN 4109-2
Schallschutz im Hochbau – Teil 2: Rechnerische Nachweise der Erfüllung der Anforderungen
DIN 18100
Türen; Wandöffnungen für Türen; Maße entsprechend DIN 4172
DIN 55634-1
Beschichtungsstoffe und Überzüge – Korrosionsschutz von tragenden dünnwandigen Bauteilen aus Stahl – Teil 1: Anforderungen und Prüfverfahren
DIN 55634-2
Beschichtungsstoffe und Überzüge – Korrosionsschutz von tragenden dünnwandigen Bauteilen aus Stahl – Teil 2: Überwachung und Zertifizierungsanforderungen
DIN EN 13170
Wärmedämmstoffe für Gebäude – Werkmäßig hergestellte Produkte aus expandiertem Kork (ICB) – Spezifikation
VDI 3755
Schalldämmung und Schallabsorption abgehängter Unterdecken
VDI 3762
Schalldämmung von Doppel- und Hohlböden
BEB-Hinweisblatt 4.9.2
Fertigteilestriche aus Holzwerkstoffen – Holzspan- und OSB-Platten
Herausgeber: Bundesverband Estrich und Belag e.V.
BVF Richtlinie 15
Reihe: Kühlen und Heizen mit Deckensystemen
Bundesverband Flächenheizungen und Flächenkühlungen e.V. (BVF)
BG Bau Fachinfo Gefahrstoffe Prävention
Umgang mit Mineralwolle-Dämmstoffen (Glaswolle, Steinwolle) Handlungsanleitung
Herausgeber: Fachverband Mineralwolleindustrie e.V. und andere
IVD-Merkblatt Nr. 16
Anschlussfugen im Trockenbau – Einsatzmöglichkeiten von spritzbaren Dichtstoffen
Herausgeber: Industrieverband Dichtstoffe e.V. (IVD)
IVD-Merkblatt Nr. 19-2
Abdichtungen von Fugen und Anschlüssen im Dachbereich. Einsatzmöglichkeiten von spritzbaren Dichtstoffen, Montageklebstoffen, Butyldichtungsbändern und -profilen. – Teil 2 Luftdichte Ebene
Herausgeber: Industrieverband Dichtstoffe e.V. (IVD)
IVD-Merkblatt Nr. 20
Fugenabdichtung an Holzbauteilen und Holzwerkstoffen. Einsatzmöglichkeiten von spritzbaren Dichtstoffen
Herausgeber: Industrieverband Dichtstoffe e.V. (IVD)
IVD-Merkblatt Nr. 21
Elastische Fugenabdichtungen im Lebensmittelbereich
Herausgeber: Industrieverband Dichtstoffe e.V. (IVD)
IVD-Merkblatt Nr. 30
Montageklebstoffe für Klebungen und Abdichtungen
Herausgeber: Industrieverband Dichtstoffe e.V. (IVD)
Merkblatt 1
Baustellenbedingungen
Herausgeber: Bundesverband der Gipsindustrie e.V., Industriegruppe Gipsplatten
Merkblatt 3
Fugen und Anschlüsse bei Gipsplatten- und Gipsfaserplattenkonstruktionen
Herausgeber: Bundesverband der Gipsindustrie e.V., Industriegruppe Gipsplatten
Merkblatt 4
Regeldetails zum Wärmeschutz gemäß EnEV 2009 Modernisierung mit Trockenbausystemen
Herausgeber: Bundesverband der Gipsindustrie e.V., Industriegruppe Gipsplatten
Anhang zum Merkblatt 4
Regeldetails zum Wärmeschutz gem. EnEV 2009 mit Trockenbausystemen in der Modernisierung – Bauteilkatalog
Herausgeber: Bundesverband der Gipsindustrie e.V., Industriegruppe Gipsplatten
Merkblatt 5
Bäder, Feucht- und Nassräume im Holz- und Trockenbau – Innenraumabdichtung nach DIN 18534
Herausgeber: Bundesverband der Gipsindustrie e.V., Industriegruppe Gipsplatten
Merkblatt 6
Vorbehandlung von Trockenbauflächen aus Gipsplatten zur weitergehenden Oberflächenbeschichtung bzw. -bekleidung
Herausgeber: Bundesverband der Gipsindustrie e.V., Industriegruppe Gipsplatten
Merkblatt 8
Wandhöhen leichter Trennwände – Stegausschnitte, Anschlüsse, Türen und Öffnungen
Herausgeber: Bundesverband der Gipsindustrie e.V., Industriegruppe Gipsplatten
Merkblatt 10
Korrosionsschutz im Trockenbau – Grundlagen, Anforderungen, Empfehlungen
Herausgeber: Bundesverband der Gipsindustrie e.V., Industriegruppe Gipsplatten
Merkblatt 11
Einbaurichtlinien für Sanitärinstallationen und -tragständer in Trockenbaukonstruktionen
Herausgeber: Bundesverband der Gipsindustrie e.V., Industriegruppe Gipsplatten
Porenbetonbericht 28
Bekleidungen auf Porenbetonmauerwerk
Herausgeber: Bundesverband Porenbeton
RAL-GZ 531
Trockenbau – Gütesicherung
Herausgeber: RAL Deutsches Institut für Gütesicherung und Kennzeichnung e.V.
Richtlinie
Anwendungsrichtlinie zur DIN EN 12825 Doppelböden
Herausgeber: Bundesverband Systemböden e.V.
Richtlinie
Anwendungsrichtlinie für Trockenhohlböden gemäß DIN EN 13213 Hohlböden
Herausgeber: Bundesverband Systemböden e.V.
Richtlinie
Anwendungsrichtlinie für Nass-Hohlböden gemäß DIN EN 13213 Hohlböden
Herausgeber: Bundesverband Systemböden e.V.
WTA-Merkblatt 8-5-18/D
Fachwerkinstandsetzung nach WTA V: Innendämmungen
Herausgeber: Wissenschaftlich-Technische Arbeitsgemein- schaft für Bauwerkserhaltung und Denkmalpflege e.V. (WTA)
2. Angaben zur Baustelle
Lage und Transportwege
Die Arbeiten sind in folgenden Geschossen auszuführen:
UG - DG
Gerüste

Gerüste werden bauseits gestellt als Fassadengerüst:
Lastklasse: 5
Breitenklasse: SW09
Höhe der obersten Gerüstlage in m: 16 m
Standort: A, B, C, D

3. Angaben zu Stoffen und Bauteilen
Bei brandschutztechnischen Anforderungen sind die amtlichen Nachweise (Prüfzeugnis oder Prüfbescheid oder allgemeine bauaufsichtliche Zulassung) der Bauleitung zu übergeben.
Bei nicht genormten Stoffen und Bauteilen sind, soweit erforderlich, die bauaufsichtlichen Zulassungen der Bauleitung zu übergeben
Bei brandschutztechnischen Anforderungen an Doppel- und Hohlböden sind die betreffenden Allgemeinen Bauaufsichtlichen Prüfzeugnisse (ABP), die zugehörigen Übereinstimmungserklärungen der Hersteller und der Nachweis über den Einbau schwerentflammbarer Dichtungen rechtzeitig zur Abnahme vorzulegen.

Klebstoffe müssen so beschaffen sein, dass durch sie eine feste und dauerhafte Verbindung erreicht wird. Sie dürfen die zu klebenden Materialien nicht negativ beeinflussen und nach der Verarbeitung keine Belästigung durch Geruch hervorrufen.
4. Angaben zur Ausführung
Allgemeines
Vor Ausführungsbeginn hat der Auftragnehmer mit dem Auftraggeber festzulegen, wo das zu verwendende Material auf der Baustelle gelagert werden kann, um gegenseitige Störungen der am Bau beteiligten Handwerker während der Bauausführung zu vermeiden.
Vor der Durchführung von Stemm-, Bohr- und Einsetzarbeiten an Estrichen sowie geputzten Wänden und Decken sind Leitungen mit einem Suchgerät zu orten.
Späne vom Bohren und Fräsen sowie Reste von Schleifstaub sind sofort von den bearbeiteten Teilen zu entfernen.
Der Auftragnehmer hat sich beim Befestigen von Bauteilen an Vorsatzschalen zu vergewissern, dass durch die Befestigungsmittel keine Beschädigungen nicht sichtbarer Leitungen und Rohre entstehen.
Säulen von Schwenkarmaufzügen dürfen nicht zwischen Balkonen oder Kragplatten eingespannt werden; beim Einspannen in Mauerwerksöffnungen sind diese vor Beschädigungen zu schützen, nach Möglichkeit sind Fensterwinkel zu verwenden.
Alle Maße sind vor der Ausführung am Bau zu überprüfen, sofern keine Detailzeichnungen mit verbindlichen Maßangaben vorliegen.
Vor Beginn der Arbeiten sind die tatsächlichen Einbauhöhen bezogen auf das gesamte Ausbausystem mit der Bauleitung abzustimmen, falls unzulässige Toleranzen oder Änderungen des geplanten Fußbodenaufbaus festgestellt oder vermutet werden.
Bei Schleifarbeiten im Trockenverfahren sind Absauggeräte zu verwenden.
Beschädigungen an Dampfsperr- oder Dampfbremsschichten oder an luftdichten Schichten sind, wenn diese Schichten zum Leistungsumfang des Auftragnehmers zählen, vor dem Abdecken mit nachfolgenden Bauteilen dauerhaft und materialgerecht zu schließen.
Wenn diese Schichten zum Leistungsumfang eines anderen Auftragnehmers zählen, ist mit der Bauleitung zu klären, wer die Schäden beseitigen soll. In beiden Fällen ist vor dem Abdecken mit nachfolgenden Bauteilen der Bauleitung die Überprüfung der Schadensbehebung zu ermöglichen.
Bei brandschutztechnischen Anforderungen an Wände und Decken ist die Muster-Richtlinie über brandschutztechnische Anforderungen an Leitungsanlagen (Muster-Leitungsanlagen-Richtlinie – MLAR) zu beachten.
Die Verarbeitungsvorschriften und -richtlinien der Hersteller der Trockenbausysteme sind zu beachten. Dem Auftraggeber ist auf Verlangen Einsicht in diese zu gewähren. Das gilt besonders für Anzahl und Anordnung der Befestigungspunkte sowie die Fugenausbildung.
Die nach ATV DIN 18340 Abschnitt 3.7.2 erforderlichen Maßnahmen bei Türöffnungen sind in die Leistungen für das Anlegen der Türöffnungen einzurechnen.
Offen bleibende Schnittkanten imprägnierter Platten, z.B. an Außenecken, sind nachzuimprägnieren.
Brandschutzkleber oder Brandschutzspachtelmassen sind so zu verarbeiten, dass überstehendes Material abgestrichen wird; ein großflächiges Verspachteln ist zu vermeiden.
Dämmungen
Bei der Ausführung von Bauteilen und Anschlüssen, die der Herstellung der Luftdichtheit des Gebäudes dienen, ist davon auszugehen, dass vor oder bei der Abnahme der Leistungen durch den Auftraggeber oder eine von ihm beauftragte Fachkraft eine Prüfung der Luftdichtheit durch einen Blowerdoor-Test durchgeführt wird.
Innenputz, Trockenbauoberflächen
Sofern bei der Beschreibung der Leistung nicht anders angegeben ist, sind die Oberflächen von Gipsplatten oder Gipsfaserplatten in der Qualitätsstufe
(  ) Q1
(X ) Q3
(  ) Q4
auszuführen.
Für Flächen mit Oberflächen von Gipsplatten oder Gipsfaserplatten in den Qualitätsstufen Q3 und Q4 gelten die erhöhten Anforderungen für Ebenheitsabweichungen nach Zeile 7 Tabelle 3 DIN 18202.

5. Sonstige Angaben
Der Auftragnehmer hat dafür Sorge zu tragen, dass während der Ausführung seiner Leistungen immer mindestens ein fließend deutsch sprechender Mitarbeiter seiner Firma auf der Baustelle anwesend ist.

## 300.09 Trockenbau
Datum: 13.02.2026

### Bereich 1 Baustelleneinrichtung

#### Abschnitt 1.1 Baustelleneinrichtung

**1.1.10 Einrichten der Baustelle**
*** Pauschalposition
Einrichten der Baustelle mit allen für die Durchführung der ausgeschriebenen Leistungen benötigten Maschinen, Geräten, Gerüsten und Werkzeugen.
Fahrtkosten, Auslösungen, Übernachtungskosten,etc.
Menge: 1,000 psch

**1.1.20 Aufbau, Vorhaltung und Betrieb der Maschinen, Geräte und Gerüste**
Menge: 64,000 Wo

**1.1.30 Abbau, Maschinen, Geräte, Werkzeuge und Gerüste**
*** Pauschalposition
Menge: 1,000 psch

#### Abschnitt 1.2 Absturzsicherungen

**1.2.10 Absturzsicherungen, Gerüste innen**
*** Pauschalposition
Absturzsicherungen sowie Gerüste jeglicher Art, auch Fangnetze, im Innenbereich für die nachfolgend beschriebenen Leistungen liefern, aufstellen, nach Notwendigkeit mehrfach versetzen.

Arbeitshöhen: bis ca. 5,00 m
Menge: 1,000 psch

**1.2.20 Vorhaltung Absturzsicherung**
Vorhaltung der zuvorgenannten Absturzsicherungen

Arbeitshöhen: bis ca. 5,00 m
Menge: 64,000 Wo

**1.2.30 Abbau Absturzsicherung**
*** Pauschalposition
Abbau der Absturzsicherung
Menge: 1,000 psch

### Bereich 2 Trockenbau AB

#### Abschnitt 2.1 Metallständerwände

**2.1.10 Metallständerwand ≤ 5,05 m, CW 75 (625 mm), Bauplatte GKB 2 x12,5 mm, d = 125 mm, Rw = 55,9, MW 60 mm (G)**
Nichttragende innere Trennwand DIN 4103-1 als Montagewand,
Bewertetes Schalldämm-Maß Rw = 55,9 dB
Wandhöhe: 3,67 m
(max. zul. Wandhöhe: 5,05 m)
Wanddicke: 125 mm
Umlaufende Anschlüsse starr,
vorhandener Befestigungsuntergrund Stahlbeton/ Mauerwerk
Ausführung mit Unterkonstruktion aus verzinkten Stahlblechprofilen DIN 18182-1,
Metallständer CW 75, Achsabstand 625 mm, Boden und Deckenanschlüsse mit Randprofilen UW 75/40,
Befestigung mit bauaufsichtlich zugelassenen Befestigungsmitteln.
Dämmschicht aus Mineralwolle nach DIN EN 13162,
Dicke 60 mm, Baustoffklasse A1, nichtbrennbar nach DIN 4102 und EN 13501-1,
Bemessungswert der Wärmeleitfähigkeit 0,040 W/(m*K),*
längenbezogener Strömungswiderstand AFr nach DIN EN 29053: 5 kPa*s/m²,
einlagig, dicht stoßen, abrutschsicher verlegen,
Beplankung beidseitig aus Gipsplatten GKB DIN 18180 bzw. Typ A EN 520: Bauplatten,
zweilagig, Plattendicke 2x 12,5 mm,
Verarbeitung gemäß DIN 18181.
Verspachtelung der Gipsplatten gemäß Merkblatt Nr. 2 des Bundesverbandes der Gipsindustrie e.V. Qualitätsstufe Q3 Standardverspachtelung, Verarbeitung gemäß DIN 18181

Angebotenes Fabrikat '....................................................' vom Bieter anzugeben
Menge: 255,000 m²

**2.1.20 Metallständerwand ≤ 5,05 m, CW 75 (625 mm), Bauplatte GKB 2 x12,5 mm, d = 125 mm, Rw = 55,9, MW 60 mm (G)**
Nichttragende innere Trennwand DIN 4103-1 als Montagewand,
Bewertetes Schalldämm-Maß Rw = 55,9 dB
Wandhöhe: 3,65 m
(max. zul. Wandhöhe: 5,05 m)
Wanddicke: 125 mm
Umlaufende Anschlüsse starr,
vorhandener Befestigungsuntergrund Stahlbeton/ Mauerwerk
Ausführung mit Unterkonstruktion aus verzinkten Stahlblechprofilen DIN 18182-1,
Metallständer CW 75, Achsabstand 625 mm, Boden und Deckenanschlüsse mit Randprofilen UW 75/40,
Befestigung mit bauaufsichtlich zugelassenen Befestigungsmitteln.
Dämmschicht aus Mineralwolle nach DIN EN 13162,
Dicke 60 mm, Baustoffklasse A1, nichtbrennbar nach DIN 4102 und EN 13501-1,
Bemessungswert der Wärmeleitfähigkeit 0,040 W/(m*K),*
längenbezogener Strömungswiderstand AFr nach DIN EN 29053: 5 kPa*s/m²,
einlagig, dicht stoßen, abrutschsicher verlegen,
Beplankung beidseitig aus Gipsplatten GKB DIN 18180 bzw. Typ A EN 520: Bauplatten,
zweilagig, Plattendicke 2x 12,5 mm,
Verarbeitung gemäß DIN 18181.
Verspachtelung der Gipsplatten gemäß Merkblatt Nr. 2 des Bundesverbandes der Gipsindustrie e.V. Qualitätsstufe Q3 Standardverspachtelung, Verarbeitung gemäß DIN 18181

Angebotenes Fabrikat '....................................................' vom Bieter anzugeben
Menge: 165,000 m²

**2.1.30 Metallständerwand ≤ 5,05 m, CW 75 (625 mm), Bauplatte GKB 2 x12,5 mm, d = 125 mm, Rw = 55,9, MW 60 mm (G)**
Nichttragende innere Trennwand DIN 4103-1 als Montagewand,
Bewertetes Schalldämm-Maß Rw = 55,9 dB
Wandhöhe: 3,55 m
(max. zul. Wandhöhe: 5,05 m)
Wanddicke: 125 mm
Umlaufende Anschlüsse starr,
vorhandener Befestigungsuntergrund Stahlbeton/ Mauerwerk
Ausführung mit Unterkonstruktion aus verzinkten Stahlblechprofilen DIN 18182-1,
Metallständer CW 75, Achsabstand 625 mm, Boden und Deckenanschlüsse mit Randprofilen UW 75/40,
Befestigung mit bauaufsichtlich zugelassenen Befestigungsmitteln.
Dämmschicht aus Mineralwolle nach DIN EN 13162,
Dicke 60 mm, Baustoffklasse A1, nichtbrennbar nach DIN 4102 und EN 13501-1,
Bemessungswert der Wärmeleitfähigkeit 0,040 W/(m*K),*
längenbezogener Strömungswiderstand AFr nach DIN EN 29053: 5 kPa*s/m²,
einlagig, dicht stoßen, abrutschsicher verlegen,
Beplankung beidseitig aus Gipsplatten GKB DIN 18180 bzw. Typ A EN 520: Bauplatten,
zweilagig, Plattendicke 2x 12,5 mm,
Verarbeitung gemäß DIN 18181.
Verspachtelung der Gipsplatten gemäß Merkblatt Nr. 2 des Bundesverbandes der Gipsindustrie e.V. Qualitätsstufe Q3 Standardverspachtelung, Verarbeitung gemäß DIN 18181

Angebotenes Fabrikat '....................................................' vom Bieter anzugeben
Menge: 205,000 m²

**2.1.40 Metallständerwand ≤ 5,05 m, CW 75 (625 mm), Bauplatte GKB 2 x12,5 mm, d = 125 mm, Rw = 55,9, MW 60 mm (G)**
Nichttragende innere Trennwand DIN 4103-1 als Montagewand,
Bewertetes Schalldämm-Maß Rw = 55,9 dB
Wandhöhe: 3,45 m
(max. zul. Wandhöhe: 5,05 m)
Wanddicke: 125 mm
Umlaufende Anschlüsse starr,
vorhandener Befestigungsuntergrund Stahlbeton/ Mauerwerk
Ausführung mit Unterkonstruktion aus verzinkten Stahlblechprofilen DIN 18182-1,
Metallständer CW 75, Achsabstand 625 mm, Boden und Deckenanschlüsse mit Randprofilen UW 75/40,
Befestigung mit bauaufsichtlich zugelassenen Befestigungsmitteln.
Dämmschicht aus Mineralwolle nach DIN EN 13162,
Dicke 60 mm, Baustoffklasse A1, nichtbrennbar nach DIN 4102 und EN 13501-1,
Bemessungswert der Wärmeleitfähigkeit 0,040 W/(m*K),*
längenbezogener Strömungswiderstand AFr nach DIN EN 29053: 5 kPa*s/m²,
einlagig, dicht stoßen, abrutschsicher verlegen,
Beplankung beidseitig aus Gipsplatten GKB DIN 18180 bzw. Typ A EN 520: Bauplatten,
zweilagig, Plattendicke 2x 12,5 mm,
Verarbeitung gemäß DIN 18181.
Verspachtelung der Gipsplatten gemäß Merkblatt Nr. 2 des Bundesverbandes der Gipsindustrie e.V. Qualitätsstufe Q3 Standardverspachtelung, Verarbeitung gemäß DIN 18181

Angebotenes Fabrikat '....................................................' vom Bieter anzugeben
Menge: 160,000 m²

**2.1.50 Metallständerwand ≤ 5,05 m, CW 75 (625 mm), Bauplatte GKB 2 x12,5 mm, d = 125 mm, Rw = 55,9, MW 60 mm (G)**
Nichttragende innere Trennwand DIN 4103-1 als Montagewand,
Bewertetes Schalldämm-Maß Rw = 55,9 dB
Wandhöhe: 3,40 m
(max. zul. Wandhöhe: 5,05 m)
Wanddicke: 125 mm
Umlaufende Anschlüsse starr,
vorhandener Befestigungsuntergrund Stahlbeton/ Mauerwerk

Ausführung mit Unterkonstruktion aus verzinkten Stahlblechprofilen DIN 18182-1,
Metallständer CW 75, Achsabstand 625 mm, Boden und Deckenanschlüsse mit Randprofilen UW 75/40,
Befestigung mit bauaufsichtlich zugelassenen Befestigungsmitteln.
Dämmschicht aus Mineralwolle nach DIN EN 13162,
Dicke 60 mm, Baustoffklasse A1, nichtbrennbar nach DIN 4102 und EN 13501-1,
Bemessungswert der Wärmeleitfähigkeit 0,040 W/(m*K),*
längenbezogener Strömungswiderstand AFr nach DIN EN 29053: 5 kPa*s/m²,
einlagig, dicht stoßen, abrutschsicher verlegen,
Beplankung beidseitig aus Gipsplatten GKB DIN 18180 bzw. Typ A EN 520: Bauplatten,
zweilagig, Plattendicke 2x 12,5 mm,
Verarbeitung gemäß DIN 18181.
Verspachtelung der Gipsplatten gemäß Merkblatt Nr. 2 des Bundesverbandes der Gipsindustrie e.V. Qualitätsstufe Q3 Standardverspachtelung, Verarbeitung gemäß DIN 18181

Angebotenes Fabrikat '....................................................' vom Bieter anzugeben
Menge: 290,000 m²

**2.1.60 Metallständerwand ≤ 5,05 m, CW 75 (625 mm), Bauplatte GKBI 2x 12,5 mm, d = 125 mm, Rw = 55,9, MW 60 mm (G)**
Metallständerwand ≤ 5,05 m, CW 75 (625 mm), Bauplatte GKBI 2x 12,5 mm, d = 125 mm, Rw = 55,9, MW 60 mm (G)

Nichttragende innere Trennwand DIN 4103-1 als Montagewand,
Bewertetes Schalldämm-Maß Rw = 55,9 dB
Wandhöhe: 3,60 m
(max. zul. Wandhöhe: 5,05 m)
Wanddicke: 125 mm
Umlaufende Anschlüsse starr,
vorhandener Befestigungsuntergrund Stahlbeton/ Mauerwerk

Ausführung mit Unterkonstruktion aus verzinkten Stahlblechprofilen DIN 18182-1,
Metallständer CW 75, Achsabstand 625 mm, Boden und Deckenanschlüsse mit Randprofilen UW 75/40,
Befestigung mit bauaufsichtlich zugelassenen Befestigungsmitteln.
Dämmschicht aus Mineralwolle nach DIN EN 13162, Dicke 60 mm,
Baustoffklasse A1, nichtbrennbar nach DIN 4102 und EN 13501-1,
Bemessungswert der Wärmeleitfähigkeit 0,040 W/(m*K),*
längenbezogener Strömungswiderstand AFr nach DIN EN 29053: 5 kPa*s/m²,
einlagig, dicht stoßen, abrutschsicher verlegen,
Produkt: Trennwand-Dämmplatte
Beplankung beidseitig aus Gipsplatten GKBI DIN 18180 bzw. Typ H2 EN 520: Bauplatten imprägniert,
zweilagig, Plattendicke 2x 12,5 mm,
Verarbeitung gemäß DIN 18181.
Verspachtelung der Gipsplatten gemäß Merkblatt Nr. 2 des Bundesverbandes der Gipsindustrie e.V. Qualitätsstufe Q3 Standardverspachtelung,
Verarbeitung gemäß DIN 18181. Die Ausführung erfolgt unter Verwendung von DIN EN 13963.
Ausführung gemäß System-Datenblatt  des Herstellers

Angebotenes Fabrikat '....................................................' vom Bieter anzugeben
Menge: 32,000 m²

**2.1.70 Metallständerwand ≤ 7,15 m, CW 100 (625 mm), Bauplatte GKB 2x 12,5 mm, d = 150 mm, Rw = 58,4, MW 80 mm (G)**
Metallständerwand ≤ 7,15 m, CW 100 (625 mm), Bauplatte GKB 2x 12,5 mm, d = 150 mm, Rw = 58,4, MW 80 mm (G)

Nichttragende innere Trennwand DIN 4103-1 als Montagewand,
Bewertetes Schalldämm-Maß Rw = 58,4 dB
Wandhöhe: 3,65 m
(max. zul. Wandhöhe: 7,15 m)
Wanddicke: 150 mm

Umlaufende Anschlüsse starr,
vorhandener Befestigungsuntergrund Stahlbeton/ Mauerwerk
Ausführung mit Unterkonstruktion aus verzinkten Stahlblechprofilen DIN 18182-1,
Metallständer CW 100, Achsabstand 625 mm, Boden und Deckenanschlüsse mit Randprofilen UW 100/40,
Befestigung mit bauaufsichtlich zugelassenen Befestigungsmitteln.
Dämmschicht aus Mineralwolle nach DIN EN 13162,
Dicke 80 mm,
Baustoffklasse A1, nichtbrennbar nach DIN 4102 und EN 13501-1,
Bemessungswert der Wärmeleitfähigkeit 0,040 W/(m*K),*
längenbezogener Strömungswiderstand AFr nach DIN EN 29053: 5 kPa*s/m²,
einlagig, dicht stoßen, abrutschsicher verlegen,
Produkte: Trennwand-Dämmplatte

Beplankung beidseitig aus Gipsplatten GKB DIN 18180 bzw. Typ A EN 520: Bauplatten,
zweilagig, Plattendicke 2x 12,5 mm,
Verarbeitung gemäß DIN 18181.
Verspachtelung der Gipsplatten gemäß Merkblatt Nr. 2 des Bundesverbandes der Gipsindustrie e.V. Qualitätsstufe Q3 Standardverspachtelung,
Verarbeitung gemäß DIN 18181. Die Ausführung erfolgt unter Verwendung von DIN EN 13963

Ausführung gemäß System-Datenblatt des Herstellers
Angebotenes Fabrikat '....................................................' vom Bieter anzugeben
Menge: 22,000 m²

**2.1.80 Metallständerwand ≤ 5,80 m, CW 50 (625 mm), GKFI 2x 12,5 mm, d = 100 mm, Rw = 59,4, MW 40 mm (G) Nichttragende innere Trennwand DIN 4103-1 als Montagewand,**
Metallständerwand ≤ 5,80 m, CW 50 (62,5 mm), Diamant GKFI 2x 12,5 mm, d = 100 mm, Rw = 59,4, MW 40 mm (G)
Nichttragende innere Trennwand DIN 4103-1 als Montagewand,

Bewertetes Schalldämm-Maß Rw = 59,4 dB

Wandhöhe: 3,65 m
(max. zul. Wandhöhe: 5,80 m)

Wanddicke: 100 mm

Umlaufende Anschlüsse starr,
vorhandener Befestigungsuntergrund Stahlbeton/ Mauerwerk

Ausführung mit Unterkonstruktion aus verzinkten Stahlblechprofilen DIN 18182-1,
Metallständer CW 50, Achsabstand 312,5 mm, Boden und Deckenanschlüsse mit Randprofilen UW 50/40.

Dämmschicht aus Mineralwolle nach DIN EN 13162, Dicke 40 mm,
Baustoffklasse A1, nichtbrennbar nach DIN 4102 und EN 13501-1,
Bemessungswert der Wärmeleitfähigkeit 0,040 W/(m*K),*
längenbezogener Strömungswiderstand AFr nach DIN EN 29053: 5 kPa*s/m²,
einlagig, dicht stoßen, abrutschsicher verlegen,
Produkt: Trennwand-Dämmplatte
Beplankung beidseitig aus Gipsplatten GKBI DIN 18180 bzw. Typ H2 EN 520: Bauplatten imprägniert,
zweilagig, Plattendicke 2x 12,5 mm,
Verarbeitung gemäß DIN 18181.

Verschraubung mit Diamantschraube,
Verarbeitung gemäß DIN 18181.

Verspachtelung der Gipsplatten gemäß Merkblatt Nr. 2 des Bundesverbandes der Gipsindustrie e.V. Qualitätsstufe Q3 Standardverspachtelung,
Verarbeitung gemäß DIN 18181. Die Ausführung erfolgt unter Verwendung von DIN EN 13963, Spachtelmaterial oder alternativ Fügenfüller
Menge: 47,000 m²

**2.1.90 F30 Metallständerwand ≤ 5,00 m, CW 75 (625 mm), Bauplatte GKB 2x 12,5 mm, d = 125 mm, Rw = 55,9 dB, MW 60 mm (G)**
F30 Metallständerwand ≤ 5,00 m, CW 75 (625 mm), Bauplatte GKB 2x 12,5 mm, d = 125 mm, Rw = 55,9 dB, MW 60 mm (G)
Nichttragende innere Trennwand DIN 4103-1 als Montagewand,
Brandschutztechnische Anforderungen an die Bekleidung,
Feuerwiderstandsklasse 30 Minuten nach DIN 4102-2.
Bewertetes Schalldämm-Maß Rw = 55,9 dB
Wandhöhe: 3,67 m
(max. zul. Wandhöhe: 5,00 m)
Wanddicke: 125 mm
Umlaufende Anschlüsse starr,
vorhandener Befestigungsuntergrund Stahlbeton/ Mauerwerk

Ausführung mit Unterkonstruktion aus verzinkten Stahlblechprofilen DIN 18182-1,
Metallständer CW 75, Achsabstand 625 mm, Boden und Deckenanschlüsse mit Randprofilen UW 75/40,
Befestigung mit bauaufsichtlich zugelassenen Befestigungsmitteln.
Dämmschicht aus Mineralwolle nach DIN EN 13162, Dicke 60 mm,
Baustoffklasse A1, nichtbrennbar nach DIN 4102 und EN 13501-1,
Bemessungswert der Wärmeleitfähigkeit 0,040 W/(m*K),*
längenbezogener Strömungswiderstand AFr nach DIN EN 29053: 5 kPa*s/m²,
einlagig, dicht stoßen, abrutschsicher verlegen,
Produkt: Trennwand-Dämmplatte
Beplankung beidseitig aus Gipsplatten GKB DIN 18180 bzw. Typ A EN 520: Bauplatten,
zweilagig, Plattendicke 2x 12,5 mm,
Verarbeitung gemäß DIN 18181.
Verspachtelung der Gipsplatten gemäß Merkblatt Nr. 2 des Bundesverbandes der Gipsindustrie e.V. Qualitätsstufe Q3 Standardverspachtelung,
Verarbeitung gemäß DIN 18181. Die Ausführung erfolgt unter Verwendung von DIN EN 13963, Spachtelmaterial  oder Fügenfüller

Ausführung gemäß System-Datenblatt des Herstellers

Angebotenes Fabrikat '....................................................' vom Bieter anzugeben
Menge: 55,000 m²

**2.1.100 Metallständerwand ≤ 7,15 m, CW 100 (625 mm), Bauplatte GKB 2x 12,5 mm, d = 150 mm, Rw = 58,4, MW 80 mm (G)**
Metallständerwand ≤ 7,15 m, CW 100 (625 mm), Bauplatte GKB 2x 12,5 mm, d = 150 mm, Rw = 58,4, MW 80 mm (G)

Nichttragende innere Trennwand DIN 4103-1 als Montagewand,
Bewertetes Schalldämm-Maß Rw = 58,4 dB
Wandhöhe: 3,70 m
(max. zul. Wandhöhe: 7,15 m)
Wanddicke: 150 mm
Umlaufende Anschlüsse starr,
vorhandener Befestigungsuntergrund Stahlbeton/ Mauerwerk

Ausführung mit Unterkonstruktion aus verzinkten Stahlblechprofilen DIN 18182-1,
Metallständer CW 100, Achsabstand 625 mm, Boden und Deckenanschlüsse mit Randprofilen UW 100/40,
Befestigung mit bauaufsichtlich zugelassenen Befestigungsmitteln.
Dämmschicht aus Mineralwolle nach DIN EN 13162, Dicke 80 mm,
Baustoffklasse A1, nichtbrennbar nach DIN 4102 und EN 13501-1,
Bemessungswert der Wärmeleitfähigkeit 0,040 W/(m*K),*
längenbezogener Strömungswiderstand AFr nach DIN EN 29053: 5 kPa*s/m²,
einlagig, dicht stoßen, abrutschsicher verlegen,
Produkte: Trennwand-Dämmplatte
Beplankung beidseitig aus Gipsplatten GKB DIN 18180 bzw. Typ A EN 520: Knauf Bauplatten,
zweilagig, Plattendicke 2x 12,5 mm,
Verarbeitung gemäß DIN 18181.
Verspachtelung der Gipsplatten gemäß Merkblatt Nr. 3 des Bundesverbandes der Gipsindustrie e.V. Qualitätsstufe Q3 Standardverspachtelung,
Verarbeitung gemäß DIN 18181. Die Ausführung erfolgt unter Verwendung von DIN EN 13963, Spachtelmaterial oder alternativ Fügenfüller
Ausführung gem. System-Datenblatt des Herstellers

Angebotenes Fabrikat '....................................................' vom Bieter anzugeben
Menge: 19,000 m²

**2.1.110 F90 Metallständerwand ≤ 5,05 m, CW 75 (625 mm), GKF 2x 12,5 mm, d = 125 mm, Rw = 57,2 dB, MW 60 mm (G)**
F90 Metallständerwand ≤ 5,05 m, CW 75 (625 mm), GKF
2x 12,5 mm, d = 125 mm, Rw = 57,2 dB, MW 60 mm (G)
Nichttragende innere Trennwand DIN 4103-1 als Montagewand,
Brandschutztechnische Anforderungen an die Bekleidung,
Feuerwiderstandsklasse 90 Minuten nach DIN 4102-2.
Bewertetes Schalldämm-Maß Rw = 57,2 dB
Wandhöhe: 3,65 m
(max. zul. Wandhöhe: 5,05 m)
Wanddicke: 125 mm
Umlaufende Anschlüsse starr,
vorhandener Befestigungsuntergrund Stahlbeton/ Mauerwerk

Ausführung mit Unterkonstruktion aus verzinkten Stahlblechprofilen DIN 18182-1,
Metallständer CW 75, Achsabstand 625 mm, Boden und Deckenanschlüsse mit Randprofilen UW 75/40,
Befestigung mit bauaufsichtlich zugelassenen Befestigungsmitteln.
Dämmschicht aus Mineralwolle nach DIN EN 13162, Dicke 60 mm,
Baustoffklasse A1, nichtbrennbar nach DIN 4102 und EN 13501-1,
Bemessungswert der Wärmeleitfähigkeit 0,040 W/(m*K),*
längenbezogener Strömungswiderstand AFr nach DIN EN 29053: 5 kPa*s/m²,
einlagig, dicht stoßen, abrutschsicher verlegen,
Produkt: Trennwand-Dämmplatte
Beplankung beidseitig aus Gipsplatten GKF DIN 18180 bzw. Typ DF EN 520: Feuerschutzplatte,
zweilagig, Plattendicke 2x 12,5 mm,
Verarbeitung gemäß DIN 18181.
Verspachtelung der Gipsplatten gemäß Merkblatt Nr. 2 des Bundesverbandes der Gipsindustrie e.V. Qualitätsstufe Q3 Standardverspachtelung,
Verarbeitung gemäß DIN 18181. Die Ausführung erfolgt unter Verwendung von DIN EN 13963, Spachtelmaterial oder alternativ Fügenfüller
Ausführung gemäß System-Datenblatt  des Herstellers

Angebotenes Fabrikat '....................................................' vom Bieter anzugeben
Menge: 175,000 m²

**2.1.120 UA-50-Profile - WC-Tragständer**
Zulage für UA-Profile 50, einschl. Befestigung mit Boden- / Decke - Anschlusswinkeln, liefern und im Bereich von WC-Tragständern etc. in Einzellängen montieren.

Abrechnung nach laufenden Metern

Geschosshöhe bis ca. 3,65 m
Menge: 275,000 m

**2.1.130 Metallständerwand F90-A + mB anstelle Brandwand ≤ 5,00 m, CW 50 (312,5 mm), Massivbauplatte GKF 20 mm + Feuerschutzplatte GKF 12,5 mm + Stahlblecheinlage, Wanddicke 116 mm, Mineralwolle 40**
Metallständerwand F90-A + mB anstelle Brandwand ≤ 5,00 m, CW 50 (312,5 mm), Massivbauplatte GKF 20 mm + Feuerschutzplatte GKF 12,5 mm + Stahlblecheinlage, Wanddicke 116 mm, Mineralwolle 40 mm

Nichttragende, raumabschließende Brandwand als Montagewand,
Feuerwiderstandsklasse DIN 4102-2: F90-A
Wandhöhe: 3,67 m
(max. zul. Wandhöhe: 5,00 m)
Wanddicke: 116 mm
Umlaufende Anschlüsse starr,
vorhandener Befestigungsuntergrund Stahlbeton/ Mauerwerk

Ausführung mit Unterkonstruktion aus verzinkten Stahlblechprofilen DIN 18182-1,
Metallständer CW 50, Achsabstand 312,5 mm, Boden und Deckenanschlüsse mit Randprofilen UW 50.
Dämmschicht aus Mineralwolle nach DIN EN 13162, Dicke 40 mm,
Baustoffklasse A1, nichtbrennbar nach DIN 4102 und EN 13501-1,
Bemessungswert der Wärmeleitfähigkeit 0,040 W/(m*K),*
längenbezogener Strömungswiderstand AFr nach DIN EN 29053: 5 kPa*s/m²,
einlagig, dicht stoßen, abrutschsicher verlegen,
Produkt: Trennwand-Dämmplatte

Beplankung aus Gipsplatten GKF DIN 18180 bzw. Typ DF EN 520:
zweilagig, aus einer Lage Massivbauplatten (Plattendicke 20 mm) und einer Lage Feuerschutzplatte  (Plattendicke 12,5 mm),
Verarbeitung gemäß DIN 18181.
1 Lage Stahlblech gemäß DIN EN 10130 und DIN EN 10152, als Platten oder Rollenware, verzinkt, Stahlblechgüte DC01+ZE, Nennblechdicke ≥ 0,5 mm, unter obersten Beplankungslage.
Verspachtelung der Gipsplatten gemäß Merkblatt Nr. 3 des Bundesverbandes der Gipsindustrie e.V. Qualitätsstufe Q3 Standardverspachtelung,
Verarbeitung gemäß DIN 18181. Die Ausführung erfolgt unter Verwendung von DIN EN 13963, Spachtelmaterial  oder Fügenfüller
Ausführung  System-Datenblatt des Herstellers

Angebotenes Fabrikat '....................................................' vom Bieter anzugeben
Menge: 38,000 m²

**2.1.140 Freistehende Vorsatzschale ≤4,00 m, CW 50 (312,5 mm), Bauplatte GKB 2x 12,5 mm, MW**
Freistehende Vorsatzschale ≤ 4,00 m, CW 50 (312,5 mm), Bauplatte GKBI 2x 12,5 mm, MW,

Freistehende Vorsatzschale als einseitig beplankte leichte Trennwand DIN 4103-1,
Einbaubereich 1/ 2 *.

In Verbindung mit einer Massivwand (350 ± 50 kg/m²),
Wandhöhe: 3,65 m
(max. zul. Wandhöhe: 4,00 m)
Wanddicke: 85 mm
(Wanddicke ≥ 85 mm)
Hohlraum: 425 mm
(Hohlraumtiefe: ≥ 60 mm)
Umlaufende Anschlüsse starr,
vorhandener Befestigungsuntergrund Stahlbeton/ Mauerwerk

Ausführung mit Unterkonstruktion aus verzinkten Stahlblechprofilen DIN 18182-1,
Metallständer CW 50, Achsabstand 312,5 mm, Boden und Deckenanschlüsse mit Randprofilen UW 50/40.
Dämmschicht aus Mineralwolle nach DIN EN 13162, Dicke 40 mm,
Baustoffklasse A1, nichtbrennbar nach DIN 4102 und EN 13501-1,
Bemessungswert der Wärmeleitfähigkeit 0,040 W/(m*K),*
längenbezogener Strömungswiderstand AFr nach DIN EN 29053: 5 kPa*s/m²,
einlagig, dicht stoßen, abrutschsicher verlegen,
Produkt: Trennwand-Dämmplatte
Beplankung aus Gipsplatten DIN 18180 bzw. Typ A EN 520:  GKB,
zweilagig, Plattendicke 2x 12,5 mm,
Verspachtelung der Gipsplatten gemäß Merkblatt Nr. 2 des
Bundesverbandes der Gipsindustrie e.V. Qualitätsstufe Q3 Standardverspachtelung,
Verarbeitung gemäß DIN 18181. Die Ausführung erfolgt unter Verwendung von DIN EN 13963, Spachtelmaterial oder alternativ Fügenfüller

Ausführung gemäß System-Datenblatt des Herstellers

Angebotenes Fabrikat '....................................................' vom Bieter anzugeben
Menge: 25,000 m²

**2.1.150 Freistehende Vorsatzschale ≤4,00 m, CW 50 (312,5 mm), Bauplatte GKB 2x 12,5 mm, MW**
Freistehende Vorsatzschale ≤ 4,00 m, CW 50 (312,5 mm), Bauplatte GKBI 2x 12,5 mm
Freistehende Vorsatzschale als einseitig beplankte leichte Trennwand DIN 4103-1,
Einbaubereich 1/ 2 *.

In Verbindung mit einer Massivwand (350 ± 50 kg/m²),
Wandhöhe: 3,65  m
(max. zul. Wandhöhe: 4,00 m)
Wanddicke: 85 mm
(Wanddicke ≥ 85 mm)
Hohlraum: 150 mm
(Hohlraumtiefe: ≥ 60 mm)
Umlaufende Anschlüsse starr,
vorhandener Befestigungsuntergrund Stahlbeton/ Mauerwerk

Ausführung mit Unterkonstruktion aus verzinkten Stahlblechprofilen DIN 18182-1,
Metallständer CW 50, Achsabstand 312,5 mm, Boden und Deckenanschlüsse mit Randprofilen UW 50/40.
Dämmschicht aus Mineralwolle nach DIN EN 13162, Dicke 40 mm,
Baustoffklasse A1, nichtbrennbar nach DIN 4102 und EN 13501-1,
Bemessungswert der Wärmeleitfähigkeit 0,040 W/(m*K),*
längenbezogener Strömungswiderstand AFr nach DIN EN 29053: 5 kPa*s/m²,
einlagig, dicht stoßen, abrutschsicher verlegen,
Produkt: Trennwand-Dämmplatte
Beplankung aus Gipsplatten DIN 18180 bzw. Typ A EN 520:  GKB,
zweilagig, Plattendicke 2x 12,5 mm,

Verspachtelung der Gipsplatten gemäß Merkblatt Nr. 2 des Bundesverbandes der Gipsindustrie e.V. Qualitätsstufe Q3 Standardverspachtelung,
Verarbeitung gemäß DIN 18181. Die Ausführung erfolgt unter Verwendung von DIN EN 13963, Spachtelmaterial oder alternativ Fügenfüller

Ausführung gemäß System-Datenblatt des Herstellers
Menge: 5,000 m²

**2.1.160 Freistehende Vorsatzschale ≤4,00 m, CW 50 (312,5 mm), Bauplatte GKB 2x 12,5 mm, MW**
Freistehende Vorsatzschale ≤ 4,00 m, CW 50 (312,5 mm), Bauplatte GKBI 2x 12,5 mm, MW,

Freistehende Vorsatzschale als einseitig beplankte leichte Trennwand DIN 4103-1,
Einbaubereich 1/ 2 *.

In Verbindung mit einer Massivwand (350 ± 50 kg/m²),
Wandhöhe: 3,65  m
(max. zul. Wandhöhe: 4,00 m)
Wanddicke: 85 mm
(Wanddicke ≥ 85 mm)
Hohlraum: 120 mm
(Hohlraumtiefe: ≥ 60 mm)
Umlaufende Anschlüsse starr,
vorhandener Befestigungsuntergrund Stahlbeton/ Mauerwerk

Ausführung mit Unterkonstruktion aus verzinkten Stahlblechprofilen DIN 18182-1,
Metallständer CW 50, Achsabstand 312,5 mm, Boden und Deckenanschlüsse mit Randprofilen UW 50/40.
Dämmschicht aus Mineralwolle nach DIN EN 13162, Dicke 40 mm,
Baustoffklasse A1, nichtbrennbar nach DIN 4102 und EN 13501-1,
Bemessungswert der Wärmeleitfähigkeit 0,040 W/(m*K),*
längenbezogener Strömungswiderstand AFr nach DIN EN 29053: 5 kPa*s/m²,
einlagig, dicht stoßen, abrutschsicher verlegen,
Produkt: Trennwand-Dämmplatte
Beplankung aus Gipsplatten DIN 18180 bzw. Typ A EN 520:  GKB,
zweilagig, Plattendicke 2x 12,5 mm,

Verspachtelung der Gipsplatten gemäß Merkblatt Nr. 2 des Bundesverbandes der Gipsindustrie e.V. Qualitätsstufe Q3 Standardverspachtelung,
Verarbeitung gemäß DIN 18181. Die Ausführung erfolgt unter Verwendung von DIN EN 13963, Spachtelmaterial oder alternativ Fügenfüller

Ausführung gemäß System-Datenblatt des Herstellers

Angebotenes Fabrikat '....................................................' vom Bieter anzugeben
Menge: 12,000 m²

**2.1.170 Freistehende Vorsatzschale ≤4,00 m, CW 50 (312,5 mm), Bauplatte GKB 2x 12,5 mm, MW,**
Freistehende Vorsatzschale ≤ 4,00 m, CW 50 (312,5 mm), Bauplatte GKBI 2x 12,5 mm, MW, 13 dB ∆Rw,

Freistehende Vorsatzschale als einseitig beplankte leichte Trennwand DIN 4103-1,
Einbaubereich 1/ 2 *.

In Verbindung mit einer Massivwand (350 ± 50 kg/m²),
Wandhöhe: 3,65  m
(max. zul. Wandhöhe: 4,00 m)
Wanddicke: 85 mm
(Wanddicke ≥ 85 mm)
Hohlraum: 225 mm
(Hohlraumtiefe: ≥ 60 mm)
Umlaufende Anschlüsse starr,
vorhandener Befestigungsuntergrund Stahlbeton/ Mauerwerk

Ausführung mit Unterkonstruktion aus verzinkten Stahlblechprofilen DIN 18182-1,
Metallständer CW 50, Achsabstand 312,5 mm, Boden und Deckenanschlüsse mit Randprofilen UW 50/40.
Dämmschicht aus Mineralwolle nach DIN EN 13162, Dicke 40 mm,
Baustoffklasse A1, nichtbrennbar nach DIN 4102 und EN 13501-1,
Bemessungswert der Wärmeleitfähigkeit 0,040 W/(m*K),*
längenbezogener Strömungswiderstand AFr nach DIN EN 29053: 5 kPa*s/m²,
einlagig, dicht stoßen, abrutschsicher verlegen,
Produkt: Trennwand-Dämmplatte
Beplankung aus Gipsplatten DIN 18180 bzw. Typ A EN 520:  GKB,
zweilagig, Plattendicke 2x 12,5 mm,
Verspachtelung der Gipsplatten gemäß Merkblatt Nr. 2 des Bundesverbandes der Gipsindustrie e.V. Qualitätsstufe Q3 Standardverspachtelung,
Verarbeitung gemäß DIN 18181. Die Ausführung erfolgt unter Verwendung von DIN EN 13963, Spachtelmaterial oder alternativ Fügenfüller

Ausführung gemäß  System-Datenblatt des Herstellers

Angebotenes Fabrikat '....................................................' vom Bieter anzugeben
Menge: 5,000 m²

**2.1.180 Freistehende Vorsatzschale ≤4,00 m, CW 50 (312,5 mm), Bauplatte GKB 2x 12,5 mm, MW,**
Freistehende Vorsatzschale ≤ 4,00 m, CW 50 (312,5 mm), Bauplatte GKBI 2x 12,5 mm, MW,
Freistehende Vorsatzschale als einseitig beplankte leichte Trennwand DIN 4103-1,
Einbaubereich 1/ 2 *.

In Verbindung mit einer Massivwand (350 ± 50 kg/m²),
Wandhöhe: 3,65  m
(max. zul. Wandhöhe: 4,00 m)
Wanddicke: 85 mm
(Wanddicke ≥ 85 mm)
Hohlraum: 575 mm
(Hohlraumtiefe: ≥ 60 mm)
Umlaufende Anschlüsse starr,
vorhandener Befestigungsuntergrund Stahlbeton/ Mauerwerk

Ausführung mit Unterkonstruktion aus verzinkten Stahlblechprofilen DIN 18182-1,
Metallständer CW 50, Achsabstand 312,5 mm, Boden und Deckenanschlüsse mit Randprofilen UW 50/40.
Dämmschicht aus Mineralwolle nach DIN EN 13162, Dicke 40 mm,
Baustoffklasse A1, nichtbrennbar nach DIN 4102 und EN 13501-1,
Bemessungswert der Wärmeleitfähigkeit 0,040 W/(m*K),*
längenbezogener Strömungswiderstand AFr nach DIN EN 29053: 5 kPa*s/m²,
einlagig, dicht stoßen, abrutschsicher verlegen,
Produkt: Trennwand-Dämmplatte
Beplankung aus Gipsplatten DIN 18180 bzw. Typ A EN 520:  GKB,
zweilagig, Plattendicke 2x 12,5 mm,
Verspachtelung der Gipsplatten gemäß Merkblatt Nr. 2 des Bundesverbandes der Gipsindustrie e.V. Qualitätsstufe Q3 Standardverspachtelung,
Verarbeitung gemäß DIN 18181. Die Ausführung erfolgt unter Verwendung von DIN EN 13963, Spachtelmaterial oder alternativ Fügenfüller.

Ausführung gemäß System-Datenblatt des  Herstellers

Angebotenes Fabrikat '....................................................' vom Bieter anzugeben
Menge: 14,000 m²

**2.1.190 Freistehende Vorsatzschale ≤4,00 m, CW 50 (312,5 mm), Bauplatte GKB 2x 12,5 mm, MW**
Freistehende Vorsatzschale ≤ 4,00 m, CW 50 (312,5 mm), Bauplatte GKBI 2x 12,5 mm, MW,
Freistehende Vorsatzschale als einseitig beplankte leichte Trennwand DIN 4103-1,
Einbaubereich 1/ 2 *.

In Verbindung mit einer Massivwand (350 ± 50 kg/m²),
Wandhöhe: 3,65  m
(max. zul. Wandhöhe: 4,00 m)
Wanddicke: 85 mm
(Wanddicke ≥ 85 mm)
Hohlraum: 325 mm
(Hohlraumtiefe: ≥ 60 mm)
Umlaufende Anschlüsse starr,
vorhandener Befestigungsuntergrund Stahlbeton/ Mauerwerk

Ausführung mit Unterkonstruktion aus verzinkten Stahlblechprofilen DIN 18182-1,
Metallständer CW 50, Achsabstand 312,5 mm, Boden und Deckenanschlüsse mit Randprofilen UW 50/40.
Dämmschicht aus Mineralwolle nach DIN EN 13162, Dicke 40 mm,
Baustoffklasse A1, nichtbrennbar nach DIN 4102 und EN 13501-1,
Bemessungswert der Wärmeleitfähigkeit 0,040 W/(m*K),*
längenbezogener Strömungswiderstand AFr nach DIN EN 29053: 5 kPa*s/m²,
einlagig, dicht stoßen, abrutschsicher verlegen,
Produkt: Trennwand-Dämmplatte
Beplankung aus Gipsplatten DIN 18180 bzw. Typ A EN 520:  GKB,
zweilagig, Plattendicke 2x 12,5 mm,
Verspachtelung der Gipsplatten gemäß Merkblatt Nr. 2 des Bundesverbandes der Gipsindustrie e.V. Qualitätsstufe Q3 Standardverspachtelung,
Verarbeitung gemäß DIN 18181. Die Ausführung erfolgt unter Verwendung von DIN EN 13963, Spachtelmaterial oder alternativ Fügenfüller.

Ausführung gemäß  System-Datenblatt des Herstellers

Angebotenes Fabrikat '....................................................' vom Bieter anzugeben
Menge: 14,000 m²

**2.1.200 Freistehende Vorsatzschale ≤4,00 m, CW 50 (312,5 mm), Bauplatte GKB 2x 12,5 mm, MW,**
Freistehende Vorsatzschale ≤ 4,00 m, CW 50 (312,5 mm), Bauplatte GKBI 2x 12,5 mm, MW, 13 dB ∆Rw

Freistehende Vorsatzschale als einseitig beplankte leichte Trennwand DIN 4103-1,
Einbaubereich 1/ 2 *.

In Verbindung mit einer Massivwand (350 ± 50 kg/m²),
Wandhöhe: 3,65  m
(max. zul. Wandhöhe: 4,00 m)
Wanddicke: 85 mm
(Wanddicke ≥ 85 mm)
Hohlraum: 650 mm
(Hohlraumtiefe: ≥ 60 mm)
Umlaufende Anschlüsse starr,
vorhandener Befestigungsuntergrund Stahlbeton/ Mauerwerk

Ausführung mit Unterkonstruktion aus verzinkten Stahlblechprofilen DIN 18182-1,
Metallständer CW 50, Achsabstand 312,5 mm, Boden und Deckenanschlüsse mit Randprofilen UW 50/40.
Dämmschicht aus Mineralwolle nach DIN EN 13162, Dicke 40 mm,
Baustoffklasse A1, nichtbrennbar nach DIN 4102 und EN 13501-1,
Bemessungswert der Wärmeleitfähigkeit 0,040 W/(m*K),*
längenbezogener Strömungswiderstand AFr nach DIN EN 29053: 5 kPa*s/m²,
einlagig, dicht stoßen, abrutschsicher verlegen,
Produkt: Trennwand-Dämmplatte
Beplankung aus Gipsplatten DIN 18180 bzw. Typ A EN 520:  GKB,
zweilagig, Plattendicke 2x 12,5 mm,
Verspachtelung der Gipsplatten gemäß Merkblatt Nr. 2 des Bundesverbandes der Gipsindustrie e.V. Qualitätsstufe Q3 Standardverspachtelung,
Verarbeitung gemäß DIN 18181. Die Ausführung erfolgt unter Verwendung von DIN EN 13963, Spachtelmaterial oder alternativ Fügenfüller

Ausführung gemäß System-Datenblatt des Herstellers

Angebotenes Fabrikat '....................................................' vom Bieter anzugeben
Menge: 10,000 m²

**2.1.210 Freistehende Vorsatzschale ≤4,00 m, CW 50 (312,5 mm), Bauplatte GKB 2x 12,5 mm, MW,**
Freistehende Vorsatzschale ≤ 4,00 m, CW 50 (312,5 mm), Bauplatte GKBI 2x 12,5 mm, MW,

Freistehende Vorsatzschale als einseitig beplankte leichte Trennwand DIN 4103-1,
Einbaubereich 1/ 2 *.

In Verbindung mit einer Massivwand (350 ± 50 kg/m²),
Wandhöhe: 3,65  m
(max. zul. Wandhöhe: 4,00 m)
Wanddicke: 85 mm
(Wanddicke ≥ 85 mm)
Hohlraum: 600 mm
(Hohlraumtiefe: ≥ 60 mm)
Umlaufende Anschlüsse starr,
vorhandener Befestigungsuntergrund Stahlbeton/ Mauerwerk

Ausführung mit Unterkonstruktion aus verzinkten Stahlblechprofilen DIN 18182-1,
Metallständer CW 50, Achsabstand 312,5 mm, Boden und Deckenanschlüsse mit Randprofilen UW 50/40.
Dämmschicht aus Mineralwolle nach DIN EN 13162, Dicke 40 mm,
Baustoffklasse A1, nichtbrennbar nach DIN 4102 und EN 13501-1,
Bemessungswert der Wärmeleitfähigkeit 0,040 W/(m*K),*
längenbezogener Strömungswiderstand AFr nach DIN EN 29053: 5 kPa*s/m²,
einlagig, dicht stoßen, abrutschsicher verlegen,
Produkt: Trennwand-Dämmplatte
Beplankung aus Gipsplatten DIN 18180 bzw. Typ A EN 520:  GKB,
zweilagig, Plattendicke 2x 12,5 mm,
Verspachtelung der Gipsplatten gemäß Merkblatt Nr. 2 des Bundesverbandes der Gipsindustrie e.V. Qualitätsstufe Q3 Standardverspachtelung,
Verarbeitung gemäß DIN 18181. Die Ausführung erfolgt unter Verwendung von DIN EN 13963, Spachtelmaterial oder alternativ Fügenfüller

Ausführung gemäß System-Datenblatt des Herstellers

Angebotenes Fabrikat '....................................................' vom Bieter anzugeben
Menge: 8,000 m²

**2.1.220 Freistehende Vorsatzschale ≤4,00 m, CW 50 (312,5 mm), Bauplatte GKB 2x 12,5 mm, MW,**
Freistehende Vorsatzschale ≤ 4,00 m, CW 50 (312,5 mm), Bauplatte GKBI 2x 12,5 mm, MW,

Freistehende Vorsatzschale als einseitig beplankte leichte Trennwand DIN 4103-1,
Einbaubereich 1/ 2 *.

In Verbindung mit einer Massivwand (350 ± 50 kg/m²),
Wandhöhe: 3,65  m
(max. zul. Wandhöhe: 4,00 m)
Wanddicke: 85 mm
(Wanddicke ≥ 85 mm)
Hohlraum: 370,5 mm
(Hohlraumtiefe: ≥ 60 mm)
Umlaufende Anschlüsse starr,
vorhandener Befestigungsuntergrund Stahlbeton/ Mauerwerk

Ausführung mit Unterkonstruktion aus verzinkten Stahlblechprofilen DIN 18182-1,
Metallständer CW 50, Achsabstand 312,5 mm, Boden und Deckenanschlüsse mit Randprofilen UW 50/40.
Dämmschicht aus Mineralwolle nach DIN EN 13162, Dicke 40 mm,
Baustoffklasse A1, nichtbrennbar nach DIN 4102 und EN 13501-1,
Bemessungswert der Wärmeleitfähigkeit 0,040 W/(m*K),*
längenbezogener Strömungswiderstand AFr nach DIN EN 29053: 5 kPa*s/m²,
einlagig, dicht stoßen, abrutschsicher verlegen,
Produkt: Trennwand-Dämmplatte
Beplankung aus Gipsplatten DIN 18180 bzw. Typ A EN 520:  GKB,
zweilagig, Plattendicke 2x 12,5 mm,
Verspachtelung der Gipsplatten gemäß Merkblatt Nr. 2 des Bundesverbandes der Gipsindustrie e.V. Qualitätsstufe Q3 Standardverspachtelung,
Verarbeitung gemäß DIN 18181. Die Ausführung erfolgt unter Verwendung von DIN EN 13963, Spachtelmaterial Uniflott Typ 4B oder alternativ Fügenfüller Typ 3B.

Ausführung gemäß System-Datenblatt des Herstellers

Angebotenes Fabrikat '....................................................' vom Bieter anzugeben
Menge: 4,000 m²

**2.1.230 Freistehende Vorsatzschale ≤4,00 m, CW 50 (312,5 mm), Bauplatte GKBI 2x 12,5 mm, MW,**
Freistehende Vorsatzschale ≤ 4,00 m, CW 50 (312,5 mm), Bauplatte GKBI 2x 12,5 mm, MW,

Freistehende Vorsatzschale als einseitig beplankte leichte Trennwand DIN 4103-1,
Einbaubereich 1/ 2 *.

In Verbindung mit einer Massivwand (350 ± 50 kg/m²),
Wandhöhe: 3,65  m
(max. zul. Wandhöhe: 4,00 m)
Wanddicke: 85 mm
(Wanddicke ≥ 85 mm)
Hohlraum: 250 mm
(Hohlraumtiefe: ≥ 60 mm)
Umlaufende Anschlüsse starr,
vorhandener Befestigungsuntergrund Stahlbeton/ Mauerwerk

Ausführung mit Unterkonstruktion aus verzinkten Stahlblechprofilen DIN 18182-1,
Metallständer CW 50, Achsabstand 312,5 mm, Boden und Deckenanschlüsse mit Randprofilen UW 50/40.
Dämmschicht aus Mineralwolle nach DIN EN 13162, Dicke 40 mm,
Baustoffklasse A1, nichtbrennbar nach DIN 4102 und EN 13501-1,
Bemessungswert der Wärmeleitfähigkeit 0,040 W/(m*K),*
längenbezogener Strömungswiderstand AFr nach DIN EN 29053: 5 kPa*s/m²,
einlagig, dicht stoßen, abrutschsicher verlegen,
Produkt: Trennwand-Dämmplatte
Beplankung aus Gipsplatten DIN 18180 bzw. Typ H2 EN 520:  GKB Imprägniert,
zweilagig, Plattendicke 2x 12,5 mm,
Verarbeitung gemäß DIN 18181.
Verspachtelung der Gipsplatten gemäß Merkblatt Nr. 2 des Bundesverbandes der Gipsindustrie e.V. Qualitätsstufe Q3 Standardverspachtelung,
Verarbeitung gemäß DIN 18181. Die Ausführung erfolgt unter Verwendung von DIN EN 13963, Spachtelmaterial oder alternativ Fügenfüller.

Ausführung gemäß System-Datenblatt des Herstellers.

Angebotenes Fabrikat '....................................................' vom Bieter anzugeben
Menge: 6,000 m²

**2.1.240 Freistehende Vorsatzschale ≤4,00 m, CW 50 (312,5 mm), Bauplatte GKBI 2x 12,5 mm, MW,**
Freistehende Vorsatzschale ≤ 4,00 m, CW 50 (312,5 mm), Bauplatte GKBI 2x 12,5 mm, MW,

Freistehende Vorsatzschale als einseitig beplankte leichte Trennwand DIN 4103-1,
Einbaubereich 1/ 2 *.

In Verbindung mit einer Massivwand (350 ± 50 kg/m²),
Wandhöhe: 3,65  m
(max. zul. Wandhöhe: 4,00 m)
Wanddicke: 85 mm
(Wanddicke ≥ 85 mm)
Hohlraum: 300 mm
(Hohlraumtiefe: ≥ 60 mm)
Umlaufende Anschlüsse starr,
vorhandener Befestigungsuntergrund Stahlbeton/ Mauerwerk

Ausführung mit Unterkonstruktion aus verzinkten Stahlblechprofilen DIN 18182-1,
Metallständer CW 50, Achsabstand 312,5 mm, Boden und Deckenanschlüsse mit Randprofilen UW 50/40.
Dämmschicht aus Mineralwolle nach DIN EN 13162, Dicke 40 mm,
Baustoffklasse A1, nichtbrennbar nach DIN 4102 und EN 13501-1,
Bemessungswert der Wärmeleitfähigkeit 0,040 W/(m*K),*
längenbezogener Strömungswiderstand AFr nach DIN EN 29053: 5 kPa*s/m²,
einlagig, dicht stoßen, abrutschsicher verlegen,
Produkt: Trennwand-Dämmplatte
Beplankung aus Gipsplatten DIN 18180 bzw. Typ H2 EN 520:  GKB Imprägniert,
zweilagig, Plattendicke 2x 12,5 mm,
Verarbeitung gemäß DIN 18181.
Verspachtelung der Gipsplatten gemäß Merkblatt Nr. 2 des Bundesverbandes der Gipsindustrie e.V. Qualitätsstufe Q3 Standardverspachtelung,
Verarbeitung gemäß DIN 18181. Die Ausführung erfolgt unter Verwendung von DIN EN 13963, Spachtelmaterial oder alternativ Fügenfüller.

Ausführung gemäß System-Datenblatt des Herstellers

Angebotenes Fabrikat '....................................................' vom Bieter anzugeben
Menge: 4,000 m²

**2.1.250 Freistehende Vorsatzschale ≤4,00 m, CW 50 (312,5 mm), Bauplatte GKBI 2x 12,5 mm, MW,**
Freistehende Vorsatzschale ≤ 4,00 m, CW 50 (312,5 mm), Bauplatte GKBI 2x 12,5 mm, MW,

Freistehende Vorsatzschale als einseitig beplankte leichte Trennwand DIN 4103-1,
Einbaubereich 1/ 2 *.

In Verbindung mit einer Massivwand (350 ± 50 kg/m²),
Wandhöhe: 3,65  m
(max. zul. Wandhöhe: 4,00 m)
Wanddicke: 85 mm
(Wanddicke ≥ 85 mm)
Hohlraum: 325 mm
(Hohlraumtiefe: ≥ 60 mm)
Umlaufende Anschlüsse starr,
vorhandener Befestigungsuntergrund Stahlbeton/ Mauerwerk

Ausführung mit Unterkonstruktion aus verzinkten Stahlblechprofilen DIN 18182-1,
Metallständer CW 50, Achsabstand 312,5 mm, Boden und Deckenanschlüsse mit Randprofilen UW 50/40.
Dämmschicht aus Mineralwolle nach DIN EN 13162, Dicke 40 mm,
Baustoffklasse A1, nichtbrennbar nach DIN 4102 und EN 13501-1,
Bemessungswert der Wärmeleitfähigkeit 0,040 W/(m*K),*
längenbezogener Strömungswiderstand AFr nach DIN EN 29053: 5 kPa*s/m²,
einlagig, dicht stoßen, abrutschsicher verlegen,
Produkt: Trennwand-Dämmplatte
Beplankung aus Gipsplatten DIN 18180 bzw. Typ H2 EN 520:  GKB Imprägniert,
zweilagig, Plattendicke 2x 12,5 mm,
Verarbeitung gemäß DIN 18181.
Verspachtelung der Gipsplatten gemäß Merkblatt Nr. 2 des Bundesverbandes der Gipsindustrie e.V. Qualitätsstufe Q3 Standardverspachtelung,
Verarbeitung gemäß DIN 18181. Die Ausführung erfolgt unter Verwendung von DIN EN 13963, Spachtelmaterial oder alternativ Fügenfüller.

Ausführung gemäß System-Datenblatt des Herstellers.

Angebotenes Fabrikat '....................................................' vom Bieter anzugeben
Menge: 6,000 m²

**2.1.260 Freistehende Vorsatzschale ≤4,00 m, CW 50 (312,5 mm), Bauplatte GKBI 2x 12,5 mm, MW,**
Freistehende Vorsatzschale ≤ 4,00 m, CW 50 (312,5 mm), Bauplatte GKBI 2x 12,5 mm, MW,

Freistehende Vorsatzschale als einseitig beplankte leichte Trennwand DIN 4103-1,
Einbaubereich 1/ 2 *.

In Verbindung mit einer Massivwand (350 ± 50 kg/m²),
Wandhöhe: 3,65  m
(max. zul. Wandhöhe: 4,00 m)
Wanddicke: 85 mm
(Wanddicke ≥ 85 mm)
Hohlraum: 225 mm
(Hohlraumtiefe: ≥ 60 mm)
Umlaufende Anschlüsse starr,
vorhandener Befestigungsuntergrund Stahlbeton/ Mauerwerk

Ausführung mit Unterkonstruktion aus verzinkten Stahlblechprofilen DIN 18182-1,
Metallständer CW 50, Achsabstand 312,5 mm, Boden und Deckenanschlüsse mit Randprofilen UW 50/40.
Dämmschicht aus Mineralwolle nach DIN EN 13162, Dicke 40 mm,
Baustoffklasse A1, nichtbrennbar nach DIN 4102 und EN 13501-1,
Bemessungswert der Wärmeleitfähigkeit 0,040 W/(m*K),*
längenbezogener Strömungswiderstand AFr nach DIN EN 29053: 5 kPa*s/m²,
einlagig, dicht stoßen, abrutschsicher verlegen,
Produkt: Trennwand-Dämmplatte
Beplankung aus Gipsplatten DIN 18180 bzw. Typ H2 EN 520:  GKB Imprägniert,
zweilagig, Plattendicke 2x 12,5 mm,
Verarbeitung gemäß DIN 18181.
Verspachtelung der Gipsplatten gemäß Merkblatt Nr. 2 des Bundesverbandes der Gipsindustrie e.V. Qualitätsstufe Q3 Standardverspachtelung,
Verarbeitung gemäß DIN 18181. Die Ausführung erfolgt unter Verwendung von DIN EN 13963, Spachtelmaterial  oder alternativ Fügenfüller.

Ausführung gemäß System-Datenblatt des Herstellers.

Angebotenes Fabrikat '....................................................' vom Bieter anzugeben
Menge: 4,000 m²

**2.1.270 Freistehende Vorsatzschale ≤4,00 m, CW 50 (312,5 mm), Bauplatte GKBI 2x 12,5 mm, MW, 13 dB ∆Rw**
Freistehende Vorsatzschale ≤ 4,00 m, CW 50 (312,5 mm), Bauplatte GKBI 2x 12,5 mm, MW,

Freistehende Vorsatzschale als einseitig beplankte leichte Trennwand DIN 4103-1,
Einbaubereich 1/ 2 *.

In Verbindung mit einer Massivwand (350 ± 50 kg/m²),
Wandhöhe: 3,65  m
(max. zul. Wandhöhe: 4,00 m)
Wanddicke: 85 mm
(Wanddicke ≥ 85 mm)
Hohlraum: 220 mm
(Hohlraumtiefe: ≥ 60 mm)
Umlaufende Anschlüsse starr,
vorhandener Befestigungsuntergrund Stahlbeton/ Mauerwerk

Ausführung mit Unterkonstruktion aus verzinkten Stahlblechprofilen DIN 18182-1,
Metallständer CW 50, Achsabstand 312,5 mm, Boden und Deckenanschlüsse mit Randprofilen UW 50/40.
Dämmschicht aus Mineralwolle nach DIN EN 13162, Dicke 40 mm,
Baustoffklasse A1, nichtbrennbar nach DIN 4102 und EN 13501-1,
Bemessungswert der Wärmeleitfähigkeit 0,040 W/(m*K),*
längenbezogener Strömungswiderstand AFr nach DIN EN 29053: 5 kPa*s/m²,
einlagig, dicht stoßen, abrutschsicher verlegen,
Produkt: Trennwand-Dämmplatte
Beplankung aus Gipsplatten DIN 18180 bzw. Typ H2 EN 520:  GKB Imprägniert,
zweilagig, Plattendicke 2x 12,5 mm,
Verarbeitung gemäß DIN 18181.
Verspachtelung der Gipsplatten gemäß Merkblatt Nr. 2 des Bundesverbandes der Gipsindustrie e.V. Qualitätsstufe Q3 Standardverspachtelung,
Verarbeitung gemäß DIN 18181. Die Ausführung erfolgt unter Verwendung von DIN EN 13963, Spachtelmaterial oder alternativ Fügenfüller.

Ausführung gemäß System-Datenblatt des Herstellers.

Angebotenes Fabrikat '....................................................' vom Bieter anzugeben
Menge: 20,000 m²

**2.1.280 Freistehende Vorsatzschale ≤4,00 m, CW 50 (312,5 mm), Bauplatte GKBI 2x 12,5 mm, MW,**
Freistehende Vorsatzschale ≤ 4,00 m, CW 50 (312,5 mm), Bauplatte GKBI 2x 12,5 mm, MW, 13 dB ∆Rw

Freistehende Vorsatzschale als einseitig beplankte leichte Trennwand DIN 4103-1,
Einbaubereich 1/ 2 *.

In Verbindung mit einer Massivwand (350 ± 50 kg/m²),
Wandhöhe: 3,65  m
(max. zul. Wandhöhe: 4,00 m)
Wanddicke: 85 mm
(Wanddicke ≥ 85 mm)
Hohlraum: 650 mm
(Hohlraumtiefe: ≥ 60 mm)
Umlaufende Anschlüsse starr,
vorhandener Befestigungsuntergrund Stahlbeton/ Mauerwerk

Ausführung mit Unterkonstruktion aus verzinkten Stahlblechprofilen DIN 18182-1,
Metallständer CW 50, Achsabstand 312,5 mm, Boden und Deckenanschlüsse mit Randprofilen UW 50/40.
Dämmschicht aus Mineralwolle nach DIN EN 13162, Dicke 40 mm,
Baustoffklasse A1, nichtbrennbar nach DIN 4102 und EN 13501-1,
Bemessungswert der Wärmeleitfähigkeit 0,040 W/(m*K),*
längenbezogener Strömungswiderstand AFr nach DIN EN 29053: 5 kPa*s/m²,
einlagig, dicht stoßen, abrutschsicher verlegen,
Produkt: Trennwand-Dämmplatte
Beplankung aus Gipsplatten DIN 18180 bzw. Typ H2 EN 520:  GKB Imprägniert,
zweilagig, Plattendicke 2x 12,5 mm,
Verarbeitung gemäß DIN 18181.
Verspachtelung der Gipsplatten gemäß Merkblatt Nr. 2 des Bundesverbandes der Gipsindustrie e.V. Qualitätsstufe Q3 Standardverspachtelung,
Verarbeitung gemäß DIN 18181. Die Ausführung erfolgt unter Verwendung von DIN EN 13963, Spachtelmaterial oder alternativ Fügenfüller.

Ausführung gemäß System-Datenblatt des Herstellers
Menge: 12,000 m²

**2.1.290 Freistehende Vorsatzschale ≤4,00 m, CW 50 (312,5 mm), Bauplatte GKBI 2x 12,5 mm, MW,**
Freistehende Vorsatzschale ≤ 4,00 m, CW 50 (312,5 mm), Bauplatte GKBI 2x 12,5 mm, MW,

Freistehende Vorsatzschale als einseitig beplankte leichte Trennwand DIN 4103-1,
Einbaubereich 1/ 2 *.

In Verbindung mit einer Massivwand (350 ± 50 kg/m²),
Wandhöhe: 3,65  m
(max. zul. Wandhöhe: 4,00 m)
Wanddicke: 85 mm
(Wanddicke ≥85 mm)
Hohlraum: 270 mm
(Hohlraumtiefe: ≥ 60 mm)
Umlaufende Anschlüsse starr,
vorhandener Befestigungsuntergrund Stahlbeton/ Mauerwerk

Ausführung mit Unterkonstruktion aus verzinkten Stahlblechprofilen DIN 18182-1,
Metallständer CW 50, Achsabstand 312,5 mm, Boden und Deckenanschlüsse mit Randprofilen UW 50/40.
Dämmschicht aus Mineralwolle nach DIN EN 13162, Dicke 40 mm,
Baustoffklasse A1, nichtbrennbar nach DIN 4102 und EN 13501-1,
Bemessungswert der Wärmeleitfähigkeit 0,040 W/(m*K),*
längenbezogener Strömungswiderstand AFr nach DIN EN 29053: 5 kPa*s/m²,
einlagig, dicht stoßen, abrutschsicher verlegen,
Produkt: Trennwand-Dämmplatte
Beplankung aus Gipsplatten DIN 18180 bzw. Typ H2 EN 520:  GKB Imprägniert,
zweilagig, Plattendicke 2x 12,5 mm,
Verarbeitung gemäß DIN 18181.
Verspachtelung der Gipsplatten gemäß Merkblatt Nr. 2 des Bundesverbandes der Gipsindustrie e.V. Qualitätsstufe Q3 Standardverspachtelung,
Verarbeitung gemäß DIN 18181. Die Ausführung erfolgt unter Verwendung von DIN EN 13963, Spachtelmaterial  oder alternativ Fügenfüller.

Ausführung gemäß  System-Datenblatt des Herstellers
Menge: 4,000 m²

**2.1.300 Freistehende Vorsatzschale ≤ 3,60 m, CW 50 (417 mm), Bauplatte GKB 2x 12,5 mm, MW, ,EB 1**
Freistehende Vorsatzschale als einseitig beplankte leichte Trennwand DIN 4103-1,
Einbaubereich 1/ 2 *.

In Verbindung mit einer Massivwand (350 ± 50 kg/m²),
Wandhöhe: 3,40 m
(max. zul. Wandhöhe: 3,60 m)
Wanddicke: 85 mm
(Wanddicke ≥ 85 mm)
Hohlraumtiefe: ≥570 mm
Umlaufende Anschlüsse starr,
vorhandener Befestigungsuntergrund Stahlbeton/ Mauerwerk

Ausführung mit Unterkonstruktion aus verzinkten Stahlblechprofilen DIN 18182-1,
Metallständer CW 50, Achsabstand 417 mm, Boden und Deckenanschlüsse mit Randprofilen UW 50/40.
Dämmschicht aus Mineralwolle nach DIN EN 13162, Dicke 40 mm,
Baustoffklasse A1, nichtbrennbar nach DIN 4102 und EN 13501-1,
Bemessungswert der Wärmeleitfähigkeit 0,040 W/(m*K),*
längenbezogener Strömungswiderstand AFr nach DIN EN 29053: 5 kPa*s/m²,
einlagig, dicht stoßen, abrutschsicher verlegen,
Produkt: Trennwand-Dämmplatte
Beplankung aus Gipsplatten DIN 18180 bzw. Typ A EN 520:  GKB,
zweilagig, Plattendicke 2x 12,5 mm,
Verarbeitung gemäß DIN 18181.
Verspachtelung der Gipsplatten gemäß Merkblatt Nr. 2 des Bundesverbandes der Gipsindustrie e.V. Qualitätsstufe Q3 Standardverspachtelung,
Verarbeitung gemäß DIN 18181. Die Ausführung erfolgt unter Verwendung von DIN EN 13963, Spachtelmaterial oder alternativ Fügenfüller

Ausführung gemäß System-Datenblatt des Herstellers.

Angebotenes Fabrikat '....................................................' vom Bieter anzugeben
Menge: 14,000 m²

**2.1.310 Türöffnung 1,01 x 2,260 m, CW 75**
Türöffnung, CW 75

Herstellung einer Türöffnung in nichttragender inneren Trennwand mit verstärkten Ständerwerkprofilen im Öffnungsbereich.
Laibungsprofile nach DIN EN 14195 und DIN 18182-1, Raumhoch aus UA-Profilen, an Kopf- und Fußanschlussbereichen mit Türpfostensteckwinkeln und geeigneten Verankerungmitteln an angrenzenden Bauteilen befestigt.
Als Türsturz ist ein UW-Profil mit zwei vertikalen Auswechslungen aus CW-Profilen einzubauen und kraftschlüssig an Profilen zubefestigen.
Horizontal- / Längsfugen nicht entlang der Türöffnung anordnen, sondern zur Türmitte versetzen, dazu Merkblatt Nr. 8 des Bundesverbandes der Gipsindustrie e.V. beachten.
Öffnungsmaß: 1,01 x 2,26 m
Laibungsprofil: UA 75
Sturzprofil: UW 75
Befestigungsuntergrund: Stahlbeton/ Mauerwerk/ Leichtbeton/
.
Verschraubung: Schnellbauschrauben oder bauaufsichtlich zugelassene Verbindungsmittel.
Menge: 45,000 St

**2.1.320 Türöffnung 1,01 x 2,135 m, CW 75**
Türöffnung, CW 75

Herstellung einer Türöffnung in nichttragender inneren Trennwand mit verstärkten Ständerwerkprofilen im Öffnungsbereich.
Laibungsprofile nach DIN EN 14195 und DIN 18182-1, Raumhoch aus UA-Profilen, an Kopf- und Fußanschlussbereichen mit Türpfostensteckwinkeln und geeigneten Verankerungmitteln an angrenzenden Bauteilen befestigt.
Als Türsturz ist ein UW-Profil mit zwei vertikalen Auswechslungen aus CW-Profilen einzubauen und kraftschlüssig an Profilen zubefestigen.
Horizontal- / Längsfugen nicht entlang der Türöffnung anordnen, sondern zur Türmitte versetzen, dazu Merkblatt Nr. 8 des Bundesverbandes der Gipsindustrie e.V. beachten.
Öffnungsmaß:  1,01 x 2,135 m
Laibungsprofil: UA 75
Sturzprofil: UW 75
Befestigungsuntergrund: Stahlbeton/ Mauerwerk/ Leichtbeton/ …..
Verschraubung: Schnellbauschrauben oder bauaufsichtlich zugelassene Verbindungsmittel.
Menge: 1,000 St

**2.1.330 Türöffnung 0,885 x 2,26 m, CW 75**
Türöffnung, CW 75

Herstellung einer Türöffnung in nichttragender inneren Trennwand mit verstärkten Ständerwerkprofilen im Öffnungsbereich.
Laibungsprofile nach DIN EN 14195 und DIN 18182-1, Raumhoch aus UA-Profilen, an Kopf- und Fußanschlussbereichen mit Türpfostensteckwinkeln und geeigneten Verankerungmitteln an angrenzenden Bauteilen befestigt.
Als Türsturz ist ein UW-Profil mit zwei vertikalen Auswechslungen aus CW-Profilen einzubauen und kraftschlüssig an Profilen zubefestigen.
Horizontal- / Längsfugen nicht entlang der Türöffnung anordnen, sondern zur Türmitte versetzen, dazu Merkblatt Nr. 8 des Bundesverbandes der Gipsindustrie e.V. beachten.
Öffnungsmaß:  0,885 x 2,260 m
Laibungsprofil: UA 75
Sturzprofil: UW 75
Befestigungsuntergrund: Stahlbeton
Verschraubung: Schnellbauschrauben oder bauaufsichtlich zugelassene Verbindungsmittel.
Menge: 4,000 St

**2.1.340 Türöffnung 0,885 x 2,135 m, CW 75**
Türöffnung, CW 75

Herstellung einer Türöffnung in nichttragender inneren Trennwand mit verstärkten Ständerwerkprofilen im Öffnungsbereich.
Laibungsprofile nach DIN EN 14195 und DIN 18182-1, Raumhoch aus UA-Profilen, an Kopf- und Fußanschlussbereichen mit Türpfostensteckwinkeln und geeigneten Verankerungmitteln an angrenzenden Bauteilen befestigt.
Als Türsturz ist ein UW-Profil mit zwei vertikalen Auswechslungen aus CW-Profilen einzubauen und kraftschlüssig an Profilen zubefestigen.
Horizontal- / Längsfugen nicht entlang der Türöffnung anordnen, sondern zur Türmitte versetzen, dazu Merkblatt Nr. 8 des Bundesverbandes der Gipsindustrie e.V. beachten.
Öffnungsmaß:  0,885 x 2,135 m
Laibungsprofil: UA 75
Sturzprofil: UW 75
Befestigungsuntergrund: Stahlbeton
Verschraubung: Schnellbauschrauben oder bauaufsichtlich zugelassene Verbindungsmittel.
Menge: 3,000 St

**2.1.350 Türöffnung 0,760 x 2,26 m, CW 50**
Türöffnung, CW 50

Herstellung einer Türöffnung in nichttragender inneren Trennwand mit verstärkten Ständerwerkprofilen im Öffnungsbereich.
Laibungsprofile nach DIN EN 14195 und DIN 18182-1, Raumhoch aus UA-Profilen, an Kopf- und Fußanschlussbereichen mit Türpfostensteckwinkeln und geeigneten Verankerungmitteln an angrenzenden Bauteilen befestigt.
Als Türsturz ist ein UW-Profil mit zwei vertikalen Auswechslungen aus CW-Profilen einzubauen und kraftschlüssig an Profilen zubefestigen.
Horizontal- / Längsfugen nicht entlang der Türöffnung anordnen, sondern zur Türmitte versetzen, dazu Merkblatt Nr. 8 des Bundesverbandes der Gipsindustrie e.V. beachten.
Öffnungsmaß:  0,760 x 2,26 m
Laibungsprofil: UA 50
Sturzprofil: UW 50
Befestigungsuntergrund: Stahlbeton
Verschraubung: Schnellbauschrauben oder bauaufsichtlich zugelassene Verbindungsmittel.
Menge: 4,000 St

**2.1.360 F30 Bodenschott für Tür A.02.BF.02.01 Teeküche**
F30 Bodenschott für Tür A.02.BF.02.01 Teeküche

Aussteifungsprofil UA 50 mm
Höhe 10 cm,
Breite 5 cm
Länge 1,135 m

Füllmaterial A 1 d= 40 cm
Verkleiden mit Platte 15 mm doppelt beplankt in F30 Qualität

Dicke Schott 11 cm
Breite 1,135 m
Menge: 1,000 St

**2.1.370 F30 Bodenschott für Tür A.02.AF.02.01 Teeküche**
F30 Bodenschott für Tür A.02.BF.02.01 Teeküche

Aussteifungsprofil UA 50 mm
Höhe 10 cm,
Breite 5 cm
Länge 1,135 m

Füllmaterial A 1 d= 40 cm
Verkleiden mit Platte 15 mm doppelt beplankt in F30 Qualität

Dicke Schott 11 cm
Breite 1,135 m
Menge: 1,000 St

**2.1.380 F90 Bodenschott für Tür A.02.VF.03.01 Flur Tür**
F90 Bodenschott für Tür A.02.VF.03.01 Flur Tür

Aussteifungsprofil UA 50 mm
Höhe 10 cm,
Breite 5 cm
Länge 2,50 m

Füllmaterial A 1 d= 40 cm
Verkleiden mit Platte 15 mm doppelt beplankt
in F90-Qualität

Dicke Schott 11 cm
Breite 2,50 m
Menge: 1,000 St

**2.1.390 F90 Bodenschott für Tür A.01.TF.01.01 Technik**
F90 Bodenschott für Tür A.01.TF.01.01 Technik

Aussteifungsprofil UA 50 mm
Höhe 10 cm,
Breite 5 cm
Länge 1,135 m

Füllmaterial A 1 d= 40 cm
Verkleiden mit Platte 15 mm doppelt beplankt
in F90-Qualität

Dicke Schott 11 cm
Breite 1,135 m

Einbauort: A.01.TF.01.01 Technik
Menge: 1,000 St

**2.1.400 Wandabschluss / freies Wandende, CW 75**
Wandabschluss / freies Wandende, CW 75

Ausbildung eines Wandabschlusses / freien Wandendes an vorbeschriebener nichttragender inneren Trennwand.
Unterkonstruktion Raumhoch aus UA 75 Profilen nach DIN EN 14195 und DIN 18182-1 ausbilden. An Kopf- und Fußanschlussbereichen mit
Knauf Anschlusswinkeln und geeigneten Verankerungmitteln an angrenzenden Bauteilen befestigen.
Stirnseitig die Unterkonstruktion mit Gipsplattenstreifen aus der Grundposition verkleiden.

Verschraubung mit  Schnellbauschrauben TB oder bauaufsichtlich zugelassenen Verbindungsmitteln.

Eckschutzschiene nach DIN EN 13963 eben einspachteln.
Wandabschluss / freies Wandende nach Qualitätsstufe Q3 gemäß Merkblatt Nr. 2 des Bundesverbandes der Gipsindustrie e.V. verspachteln.
Menge: 4,000 m

**2.1.410 Gleitender Deckenanschluss, CW75, bis 20 mm erwartete Deckendurchbiegung**
Gleitender Deckenanschluss, CW 75, bis 20 mm erwartete Deckendurchbiegung

Herstellung eines gleitenden Deckenanschlusses analog zu Ausführungsdetail des Herstellers - Deckenanschluss - gleitend.
Deckenanschluss bestehend aus verleimten Plattenstreifen 50 mm (vierlagig) und UW-Profilen gemäß DIN EN 14195 und DIN 18182-1,
die mit Spachtelmaterial nach DIN EN 13963 und ggf. Trennwandkitt + Trenn-Fix an die Rohdecke gedübelt werden.
Anschluss an angrenzende Bauteile unterschiedlichen Materials sind stumpf mit Trennstreifen auszuführen.
Befestigungs- / Verbindungselemente nach DIN 18182-2 oder bauaufsichtlich zugelassene Befestigungs- / Verbindungselemente.
Unterkonstruktions- / Plattenstreifenbreite: 75 mm
Deckendurchbiegung: 20 mm
Menge: 410,000 m

**2.1.420 Anschluss an Massivwand, Einfachständerwand**
Anschluss an Massivwand, Einfachständerwand

Herstellung eines Wandanschlusses einer Einfachständerwand mit CW-Profilen an eine bestehende Massivwand.
Um eine Entkoppelung der Unterkonstruktion zu gewährleisten, sind die Profile mit Trennwandkitt von der Massivwand zu trennen und mit Drehstiftdübeln zu montieren.
Die Beplankung ist dicht an die Massivwand anzuführen und dabei eine Trenneben herzustellen.
Trennfuge nach DIN EN 13963 oder gleichwertigen Spachtelmaterial eben nach Qualitätsstufe Q3 gemäß Merkblatt Nr. 2 des Bundesverbandes der Gipsindustrie e.V. verspachteln.
Menge: 325,000 m

**2.1.430 Anschluss an Montagewand, Einfachständerwand**
Erstellung eines Wandanschlusses einer Einfachständerwand mit CW-Profilen an eine bestehende Trockenbau-Montagewand.
Um eine Entkoppelung der Unterkonstruktion zu gewährleisten, sind die Profile mit Trennwandkitt von der Montagewand zu trennen und mit Hohlraumdübel zu montieren.
Die Beplankung ist dicht an die Montagewand heranzuführen und mit Trenn-Fix zu trennen, unter Verwendung von Uniflott entfällt die Notwendigkeit.
Trennfuge nach DIN EN 13963 oder gleichwertigen Spachtelmaterial eben nach Qualitätsstufe Q3 gemäß Merkblatt Nr. 2 des Bundesverbandes der Gipsindustrie e.V. verspachtel
Menge: 104,000 m

**2.1.440 Ausbildung einer Innenecke 90°, CW 75, länge > 1 m**
Ausbildung einer Innenecke 90°, CW 75, länge > 1 m

Ausbildung einer Innenecke von 90° an der vorbeschriebenen, nichttragenden inneren Trennwand.
Unterkonstruktion raumhoch aus CW 75 Profilen nach DIN EN 14195 und DIN 18182-1 ausbilden.

Profile an angrenzenden Bauteilen mit Verbindungsmittel gemäß DIN EN 14566

Eckschutzschiene nach DIN EN 13963 oder gleichwertigen Spachtelmaterial eben einspachteln.

Innenecke nach Qualitätsstufe Q3 gemäß Merkblatt Nr. 2 des Bundesverbandes der Gipsindustrie e.V. verspachteln.

Die Toleranzen sind nach DIN 18202 zu gewährleisten.

Wandhöhe: 3,65 m (Wandhöhe > 1 m)
Menge: 225,000 m

**2.1.450 Ausbildung einer Außenecke 90°, CW 75, länge > 1 m**
Ausbildung einer Außenecke von 90° an der vorbeschriebenen, nichttragenden inneren Trennwand.
Unterkonstruktion raumhoch aus CW 75 Profilen nach DIN EN 14195 und DIN 18182-1 ausbilden.

Profile an angrenzenden Bauteilen mit Verbindungsmittel gemäß DIN EN 14566

Eckschutzschiene nach DIN EN 13963 oder gleichwertigen Spachtelmaterial eben einspachteln.

Außenecke nach Qualitätsstufe Q3 gemäß Merkblatt Nr. 2 des Bundesverbandes der Gipsindustrie e.V. verspachteln.

Die Toleranzen sind nach DIN 18202 zu gewährleisten.

Wandhöhe: 3,65 m (Wandhöhe > 1 m)
Menge: 105,000 m

**2.1.460 T-Verbindung im Profil, mit CW 75 Profil an Montagewand**
Herstellen einer T-Verbindung der Wand in bestehender Montagewand mit Anschluss in CW-Profil.
Um eine Entkoppelung der Unterkonstruktion zu gewährleisten, sind die Profile mit Trennwandkitt von der Montagewand zu trennen.

Unterkonstruktion der anschließenden mit  Universalschrauben FN oder Universalschrauben TN nach DIN 18182-2 oder bauaufsichtlich zugelassenen Befestigungs- / Verbindungselementen an den Profilen der Montagewand montieren. Die Beplankung ist dicht an die Montagewand anzuschließen.

Trennfuge nach DIN EN 13963 oder gleichwertigen Spachtelmaterial eben nach Qualitätsstufe Q3 gemäß Merkblatt Nr. 2 des Bundesverbandes der Gipsindustrie e.V. verspachteln.

Auf die Anforderung der Schallübertragung über die Flanken ist zu achten.

Profil: CW 75
Menge: 70,000 m

**2.1.470 Einbau Revisionsklappe 500 x 500 25 mm, CW 75**
Einbau einer Revisionsklappe 500 x 500 mm für Wandsysteme ohne bauphysikalische Anforderung.
Dicke der Beplankung 20 bis 25 mm. Verschraubung des Außenrahmens mittels Schnellbauschrauben bauaufsichtlich zugelassenen Verbindungsmitteln, ggf. mit Distanzrahmen/ -streifen unterlegen.
Innendeckel flächenbündig mit Gipsplatte verkleben oder wahlweise verschrauben.
Revisionsklappen-Außenrahmen nach DIN EN 13963 in Qualitätsstufe Q3 gemäß Merkblatt Nr. 2 des Bundesverbandes der Gipsindustrie e.V. verspachteln.
Unterkonstruktion mit CW 75 Profilen nach DIN EN 14195 und DIN 18182-1 ausführen. Ausschnitt der Gipsplatte nach System-Datenblatt und Schemazeichnungen ausbilden.
Menge: 8,000 St

**2.1.480 Einbau Revisionsklappe 600 x 600 mm, 25 mm, CW 75**
Einbau einer Revisionsklappe 600 x 600 mm für Wandsysteme ohne bauphysikalische Anforderung.
Dicke der Beplankung 20 bis 25 mm. Verschraubung des Außenrahmens mittels Schnellbauschrauben bauaufsichtlich zugelassenen Verbindungsmitteln, ggf. mit Distanzrahmen/ -streifen unterlegen.
Innendeckel flächenbündig mit Gipsplatte verschrauben.
Revisionsklappen-Außenrahmen nach DIN EN 13963 in Qualitätsstufe Q3 gemäß Merkblatt Nr. 2 des Bundesverbandes der Gipsindustrie e.V. verspachteln.
Unterkonstruktion mit CW 75 Profilen nach DIN EN 14195 und DIN 18182-1 ausführen. Ausschnitt der Gipsplatte nach System-Datenblatt und Schemazeichnungen ausbilden.
Menge: 7,000 St

**2.1.490 Einbau Revisionsklappe 800 x1000 mm mit Vierkantschlüsse, 25 mm, CW 75**
Einbau einer Revisionsklappe 800 x 1000 mm mit Vierkantschlüssel für Wandsysteme ohne bauphysikalische Anforderung.
Dicke der Beplankung 20 bis 25 mm. Verschraubung des Außenrahmens mittels Schnellbauschrauben bauaufsichtlich zugelassenen Verbindungsmitteln, ggf. mit Distanzrahmen/ -streifen unterlegen.
Innendeckel flächenbündig mit Gipsplatte verschrauben.
Revisionsklappen-Außenrahmen nach DIN EN 13963 in Qualitätsstufe Q3 gemäß Merkblatt Nr. 2 des Bundesverbandes der Gipsindustrie e.V. verspachteln.
Unterkonstruktion mit CW 75 Profilen nach DIN EN 14195 und DIN 18182-1 ausführen. Ausschnitt der Gipsplatte nach System-Datenblatt und Schemazeichnungen ausbilden.

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Menge: 1,000 St

**2.1.500 Wandverjüngung an Metallständerwand ≤ 4 m, Rw = 50,2 dB**
Wandverjüngung an Metallständerwand ≤ 4 m, Rw = 50,2 dB

Herstellen einer Wandverjüngung an nichttragender inneren Metallständerwand. Wandverjüngung  Breite ≤ 625 mm und Dicke 47 mm nach System-Datenblatt mit Schallschutzeigenschaften.

Unterkonstruktion beidseitig mit jeweils zwei Stahlblech L-Winkel 13/30/08 und Trennwandkitt ausbilden.

Dämmschicht aus Mineralwolle nach DIN EN 13162, Dicke 20 mm, Wärmeleitfähigkeit λ ≤ 0,035 W/(m*K),
längenbezogener Strömungswiderstand nach DIN EN 29053: r ≥ 10 kPa·s/m², Brandverhalten nach DIN EN 13501: A1
Produkt: Dämmplatte

Beplankung beidseitig aus Gipsplatten DIN 18180, 12,5 mm, einlagig,
Verschraubung im Abstand von ≤ 500 mm mittels bauaufsichtlich zugelassenen Verbindungsmitteln.
Verarbeitung gemäß DIN 18181.

Verspachtelung nach DIN EN 13963 oder gleichwertig.
Es gilt den Flächenanteil zu beachten.
Menge: 5,000 m

**2.1.510 Wandverstärkungen digitale Aushänge / Fernseher**
Wandverstärkungen digitale Aushänge / Fernseher

Traglast 100 kg

Größe
2,00 m x 1,20 m
2,00 m x 1,00 m

liefern und einbauen
Menge: 12,000 St

**2.1.520 Vorsatzschale direkt befestigt im Treppenhaus**
Vorsatzschale direkt befestigt ≤ 10,00 m, CD 60/27 (625 mm), Bauplatte GKB 12,5 mm,
Wandbekleidung, innen

Wandhöhe:
von 1,62 m bis 3,19 m im Bereich der Treppe
von 3,08 m bis 4,13 m  im Bereich der Treppe
(max. zul. Wandhöhe: 10,00 m)
Wanddicke: 100 mm
(Wanddicke ≥ 57,5 mm)
Hohlraumtiefe: ≥ 40 mm
Befestigungsuntergrund Stahlbeton
Unterkonstruktion aus verzinkten Stahlblechprofilen DIN 18182-1,
Ständerprofile CD 60/27, Achsabstand 625 mm,
mit Direktabhängern/ Direktschwingabhängern *
an der bestehenden Wand befestigt,
Befestigung mit bauaufsichtlich zugelassenen Befestigungsmitteln.
Beplankung aus Gipsplatten DIN 18180 bzw. Typ A EN 520: GKB,
zweilagig, Plattendicke ja 12,5 mm,
Verarbeitung gemäß DIN 18181.
Verspachtelung der Gipsplatten gemäß Merkblatt Nr. 2 des Bundesverbandes der Gipsindustrie e.V. Qualitätsstufe Q3 Standardverspachtelung,
Verarbeitung gemäß DIN 18181. Die Ausführung erfolgt unter Verwendung von DIN EN 13963, Spachtelmaterial oder alternativ Fügenfüller.
mit integriertem Holzhandlauf in gesonderter Position
Menge: 75,000 m²

**2.1.530 Handlauf integriert mit Hinterleuchtung**
Handlauf integriert mit Hinterleuchtung
- in die Vorsatzschale eingelassen, mit LED-Nut
- Massivholz Eiche, Oberfläche Klarlack, matt
- Abmessungen Kastenmaß ca.100 x 230 mm
- Form Handlauf rund 50 mm

Holzart: Eiche
Oberfläche: Klarlack, matt
Form Handlauf: rund 50mm
Länge: 2x 2,58m, 2 x 3,70 m

LED - HINTERLEUCHTUNG
selbstklebend, Lichfarbe Warmweiß, 3000 K, Abstahlwinkel  120° z.B. PROLED FLEX STRIPS
im Aluminium U-Profil 24.0.0x14x1.05 mm, silber, eckig, eloxiert
z.B. PROLED ALUMINIUM PROFILE M-LINE EXTRA LOW 10 o.glw.

Photometrische Eigenschaften:
Lichtstrom: 820 lm/m
Lichtfarbe: warm weiß
CCT: 3000 K
CRI: 90
Abstrahlwinkel: 120 °

Elektrische Eigenschaften:
Spannungsversorgung: 24 VDC
Elektrische Schutzklasse: III
Leistungsaufnahme pro m: 9,6 W/m
Leistungsaufnahme: 186 W
Max. Leistungsaufnahme pro Rolle 192 W
Leuchtenlichtausbeute: 85 lm/W
EEK (EU 2019/2015):
Steuerung: mit separatem Controller

Technische Eigenschaften:
Anschluss: 2x Kabel auf offenes Kabelende; 2 x 0.75 mm2; 30 cm
IP Schutzklasse: IP20
Einstellbar: nicht verstellbar
Min. Biegeradius: 20 mm

Gehäuse und Abmessungen:
Abmessungen: 20000 x 10 x 1.5 mm (l x b x h)
Gehäusefarbe: weiss
Schnittmaß: 50 mm
Produktgewicht: 0,700 kg

Einbauort:
BT A, EG, Treppe Flur
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Menge: 15,000 m

**2.1.540 Vestärkungen für Feuerlöscher**
Verstärkungen für Feuerlöscher

OSB-Platte 22 mm

liefern und in die GK-Wand zur Verstärkung für die Feuerlöscher einbauen

Größe 1,40 x 0,60 m
Menge: 12,000 St.

**2.1.550 Vorsatzschale direkt befestigt**
Vorsatzschale direkt befestigt ≤ 10,00 m, CD 60/27 (625 mm), Bauplatte GKB 2x 12,5 mm, MW, 11 dB ∆Rw,heavy

Wandbekleidung, innen
Bewertetes Schalldämm-Maß DIN 4109 Rw,R = … dB *
in Verbindung mit einer Massivwand (350 ± 50 kg/m²),
Schalldämm-Maß Verbesserung ∆Rw,heavy = 11 dB.
Wandhöhe: 4,00 m
(max. zul. Wandhöhe: 10,00 m)
Wanddicke: 75 mm
(Wanddicke ≥ 70 mm)
Hohlraumtiefe: ≥ 40 mm
Befestigungsuntergrund Stahlbeton/ Mauerwerk ... / Holz/ Leichtbeton *.
Unterkonstruktion aus verzinkten Stahlblechprofilen DIN 18182-1,
Ständerprofile  CD 60/27, Achsabstand 625 mm,
mit Direktabhängern/ Direktschwingabhängern *
an der bestehenden Wand befestigt,
Befestigung mit bauaufsichtlich zugelassenen Befestigungsmitteln.
Dämmschicht aus Mineralwolle nach DIN EN 13162, Dicke 30 mm,
Baustoffklasse A1, nichtbrennbar nach DIN 4102 und EN 13501-1,
Bemessungswert der Wärmeleitfähigkeit 0,035 W/(m*K),
längenbezogener Strömungswiderstand AFr nach DIN EN 29053: ≥ 10 kPa*s/m²,
Produkt: Akustik-Dämmplatte oder gleichwertig.
Beplankung aus Gipsplatten DIN 18180 bzw. Typ A EN 520: GKB,
zweilagig, Plattendicke 2x 12,5 mm,
Verarbeitung gemäß DIN 18181.
Verspachtelung der Gipsplatten gemäß Merkblatt Nr. 2 des Bundesverbandes der Gipsindustrie e.V. Qualitätsstufe Q 3 Standardverspachtelung,
Verarbeitung gemäß DIN 18181. Die Ausführung erfolgt unter Verwendung von DIN EN 13963, Spachtelmaterial oder alternativ Fügenfüller
Ausführung gemäß System-Datenblatt des Herstellers
Menge: 35,000 m²

**2.1.560 Universal-Traverse für Wandlasten**
Universal-Traverse im Wandhohlraum,

aus Mehrschichtholzplatte mit seitlichen Profilanschlüssen,
einschließlich Montagezubehör,
verschraubt mit CW-Profilen mit Bohrschrauben ST 4,2x13,

für wandhängende Lasten bis 1,5 kN/m Wandlänge.

 Leitfabrikat: Knauf Universal-Traverse W234.de oder gleichwertig
Menge: 10,000 St

**2.1.570 Deckenschürze, h = 1 m, UA 100 (625),**
Deckenschürze, h = 1 m,  UA 100 (625), Diamant 1x 12,5 mm, mit Türeinbau in Anschlusswand

Deckenschürze zur Lastabtragung gemäß DIN 4103-1,
hängend in Primärkonstruktion des Gebäudes verankert.
Linienlasten aus Einbaubereich 1,
mit Türeinbau in Anschlusswand.
Wanddicke: 125 mm
Oberer Anschluss starr,
vorhandener Befestigungsuntergrund Stahlbeton,
Ausführung mit Unterkonstruktion aus verzinkten Stahlblechprofilen DIN 18182-1,
Metallständer als Einfach-Profile Knauf UA 100, als Einfachständerwerk,
Einspannung an der Rohdecke mittels Befestigungskit für UA 100.
Achsabstand 625 mm
Wandhöhe der anzuschließenden Wand bis UK Deckenschürze: 3,00 m
Beplankung beidseitig sowie untere Abdeckung aus Gipsplatten GKFI DIN 18180 bzw. Typ DFH2IR EN 520:
GKFI, einlagig, Plattendicke 12,5 mm, Verarbeitung gemäß DIN 18181.
Verschraubung mit Diamantschrauben XTN bzw. XTB oder bauaufsichtlich zugelassenen Verbindungsmitteln.
Verspachtelung der Gipsplatten gemäß Merkblatt Nr. 2 des Bundesverbandes der Gipsindustrie e.V. Qualitätsstufe Q3 Standardverspachtelung,
Verarbeitung gemäß DIN 18181. Die Ausführung erfolgt unter Verwendung von DIN EN 13963, Spachtelmaterial oder alternativ Fügenfüller

Ausführung gem. Systemdatenblatt des Herstellers

Leitfabrikat: Knauf Deckenschürze W176.de

Angebotenes Fabrikat '....................................................' vom Bieter anzugeben
Menge: 20,000 m²

**2.1.580 Deckenschürze/Vorsatzschale für RSV, h = 0,90 m**
Deckenschürze/Vorsatzschale Rauchschutzvorhang (RSV),
h = ca. 0,90 m,
Abstand von Wand 0,40 m
Diamant 1x 12,5 mm, Deckenschürze zur Lastabtragung gemäß DIN 4103-1, hängend in Primärkonstruktion des Gebäudes verankert. vorhandener Befestigungsuntergrund Stahlbeton,
Ausführung mit Unterkonstruktion aus verzinkten Stahlblechprofilen DIN 18182-1,
Achsabstand: nach Erfordernis
Sturzhöhe: ca. 2,31 m ü. OKFF
Deckenhöhe: ca. 3,22 m ü. OKFF

Beplankung einseitig aus Gipsplatten GKFI DIN 18180 bzw. Typ DFH2IR EN 520:
GKFI, einlagig, Plattendicke 12,5 mm, Verarbeitung gemäß DIN 18181.
Verschraubung mit Diamantschrauben XTN bzw. XTB oder bauaufsichtlich zugelassenen Verbindungsmitteln.
Verspachtelung der Gipsplatten gemäß Merkblatt Nr. 2 des Bundesverbandes der Gipsindustrie e.V. Qualitätsstufe Q3 Standardverspachtelung,
Verarbeitung gemäß DIN 18181. Die Ausführung erfolgt unter Verwendung von DIN EN 13963, Spachtelmaterial oder alternativ Fügenfüller

Anschluss oben an abgehängte Decke + seitl. Anschluss an tragender Konstruktion (STB) nach Systemangaben des Herstellers; Anschluss an RSV nach Angaben RSV-Hersteller.

mit verstärkten Eckschienen von Wand zu Wand und unterseitiger geschlossener Verkleidung neben RSV.

Ausführung gem. Systemdatenblatt des Herstellers

Hinweis: Konstruktion kann erst nach Montage RSV erstellt werden!

Leitfabrikat: Knauf Deckenschürze W176.de

Angebotenes Fabrikat '....................................................' vom Bieter anzugeben

Bauteil:  Bauteil A, EG, vor Aufzug

Prinzipskizze:

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Menge: 3,000 m²

**2.1.590 GK-Vorsatzschale vor Aufzug**
Freistehende Vorsatzschale als einseitig beplankte leichte Trennwand nach DIN 4103-1

Befestigung der GKB-Platte an L-Blechverstärkungen nach statischem Erforderniss

Wandhöhe 3,76 m
Breite 0,40 m
Wanddicke 11,5 c
Hohlraumtiefe 10 cm

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Menge: 1,500 m²

**2.1.600 Trockenputz als Wandbekleidung an Wänden**
Trockenputz als Wandbekleidung an Wänden,
Breite:  ca. 30 cm
Einbauhöhe: ca. 3,76 m bis Rohdecke

Trockenputz aus Gipsplatten DIN 18180 bzw. Typ A EN 520: GKB, Plattendicke 2 x 12,5 mm,
Verarbeitung gemäß DIN 18181.
Ansetzen im Dünnbettverfahren auf ebenem Untergrund,
Fugenfüller mit mittlerer Längsbahn.
Verspachtelung der Gipsplatten gemäß Merkblatt Nr. 2 des Bundesverbandes der Gipsindustrie e.V. Qualitätsstufe Q3 Standardverspachtelung,
Verarbeitung gemäß DIN 18181. Die Ausführung erfolgt unter Verwendung von DIN EN 13963, Spachtelmaterial oder alternativ Fügenfüller.
Ausführung gemäß Systemdatenblatt

Skizze:

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Menge: 1,500 m²

**2.1.610 F30 Stahlhohlprofile 50/50/4 mm aus MSH Tür A.02.AF.02.01 Teeküche**
Stahlhohlprofile 50/50/4 mm aus MSH als F30-Unter- konstruktion an Rohfußboden befestigen und mit Gleitschuhe an Geschossdecke befestigen
Ausführung raumhoch mit Querriegel

Traverse h= Türsturz gem. Einbauvorhaben Türhersteller

Stahl-UK zweifach beplanken in F30 Qulalität

Größe 1,135 x 2,77 m
Raumhöhe 3,65 m

Tür T30 RS

Einbauort: A.02.AF.02.01 Teeküche A2
Menge: 1,000 St

**2.1.620 F30 Stahlhohlprofile 50/50/4 mm aus MSH Tür A.01.BF.02.01 Büro allgemein**
Stahlhohlprofile 50/50/4 mm aus MSH als F30-Unter- konstruktion an Rohfußboden befestigen und mit Gleitschuhe an Geschossdecke befestigen
Ausführung raumhoch mit Querriegel

Traverse h= Türsturz gem. Einbauvorhaben Türhersteller

Stahl-UK zweifach beplanken in F30 Qualität

Größe 1,26 x 2,77 m
Raumhöhe 3,65 m

Tür T30 RS

Einbauort: A.02.BF.02.01 Büro allgmein
Menge: 1,000 St

**2.1.630 F30 Stahlhohlprofile 50/50/4 mm aus MSH Tür Stahlhohlprofile 50/50/4 mm aus MSH als**
Stahlhohlprofile 50/50/4 mm aus MSH als F30-Unter- konstruktion an Rohfußboden befestigen und mit Gleitschuhe an Geschossdecke befestigen

Traverse h= Türsturz gem. Einbauvorhaben Türhersteller

Stahl-UK zweifach beplanken in F30 Qualität

Größe 2,50 x  2,77 m
Raumhöhe 3,65 m

Tür T30 RS

Tür A.01.VF.03.01
Menge: 1,000 St.

#### Abschnitt 2.2 Wanddurchführungen

**2.2.10 Herstellung eckiger Wanddurchführung 450 x 40 mm**
Herstellen eckiger Durchführungen inkl. Laibungsverkleidung. Ausführung durch vorbeschriebene nichttragende innere Trennwand.
Abmessungen: 450 x 40 mm
Unterkonstruktion: CW 50 / CW 75
Menge: 1,000 St

**2.2.20 Herstellung eckiger Wanddurchführung 150 x 100 mm**
Herstellen eckiger Durchführungen inkl. Laibungsverkleidung. Ausführung durch vorbeschriebene nichttragende innere Trennwand.
Abmessungen: 150 x 100 mm
Unterkonstruktion: CW 50 / CW 75
Menge: 2,000 St

**2.2.30 Herstellung eckiger Wanddurchführung 200 x 100 mm**
Herstellen eckiger Durchführungen inkl. Laibungsverkleidung. Ausführung durch vorbeschriebene nichttragende innere Trennwand.
Abmessungen: 200 x 100 mm
Unterkonstruktion: CW 50 / CW 75
Menge: 1,000 St

**2.2.40 Herstellung eckiger Wanddurchführung 120 x 200 mm**
Herstellen eckiger Durchführungen inkl. Laibungsverkleidung. Ausführung durch vorbeschriebene nichttragende innere Trennwand.
Abmessungen: 120 x 200  mm
Unterkonstruktion: CW 50 / CW 75
Menge: 1,000 St

**2.2.50 Herstellung eckiger Wanddurchführung 250 x 100 mm**
Herstellen eckiger Durchführungen inkl. Laibungsverkleidung. Ausführung durch vorbeschriebene nichttragende innere Trennwand.
Abmessungen: 250 x 100 mm
Unterkonstruktion: CW 50 / CW 75
Menge: 1,000 St

**2.2.60 Herstellung eckiger Wanddurchführung 230 x 130 mm**
Herstellen eckiger Durchführungen inkl. Laibungsverkleidung. Ausführung durch vorbeschriebene nichttragende innere Trennwand.
Abmessungen:  230 x 130 mm
Unterkonstruktion: CW 50 / CW 75
Menge: 2,000 St

**2.2.70 Herstellung eckiger Wanddurchführung 250 x 250 mm**
Herstellen eckiger Durchführungen inkl. Laibungsverkleidung. Ausführung durch vorbeschriebene nichttragende innere Trennwand.
Abmessungen: 250 x 250 mm
Unterkonstruktion: CW 50 / CW 75
Menge: 17,000 St

**2.2.80 Herstellung eckiger Wanddurchführung 150 x 200 mm**
Herstellen eckiger Durchführungen inkl. Laibungsverkleidung. Ausführung durch vorbeschriebene nichttragende innere Trennwand.
Abmessungen: 150 x 200 mm
Unterkonstruktion: CW 50 / CW 75
Menge: 1,000 St

**2.2.90 Herstellung eckiger Wanddurchführung 450 x 70 mm**
Herstellen eckiger Durchführungen inkl. Laibungsverkleidung. Ausführung durch vorbeschriebene nichttragende innere Trennwand.
Abmessungen: 450 x 70 mm
Unterkonstruktion: CW 50 / CW 75
Menge: 4,000 St

**2.2.100 Herstellung eckiger Wanddurchführung 250 x 150 mm**
Herstellen eckiger Durchführungen inkl. Laibungsverkleidung. Ausführung durch vorbeschriebene nichttragende innere Trennwand.
Abmessungen: 250 x 150 mm
Unterkonstruktion: CW 50 / CW 75
Menge: 16,000 St

**2.2.110 Herstellung eckiger Wanddurchführung 200 x 200 mm**
Herstellen eckiger Durchführungen inkl. Laibungsverkleidung. Ausführung durch vorbeschriebene nichttragende innere Trennwand.
Abmessungen: 200 x 200 mm
Unterkonstruktion: CW 50 / CW 75
Menge: 28,000 St

**2.2.120 Herstellung eckiger Wanddurchführung 400 x 100 mm**
Herstellen eckiger Durchführungen inkl. Laibungsverkleidung. Ausführung durch vorbeschriebene nichttragende innere Trennwand.
Abmessungen: 400 x  100 mm
Unterkonstruktion: CW 50 / CW 75
Menge: 1,000 St

**2.2.130 Herstellung eckiger Wanddurchführung 300 x 150 mm**
Herstellen eckiger Durchführungen inkl. Laibungsverkleidung. Ausführung durch vorbeschriebene nichttragende innere Trennwand.
Abmessungen: 300 x 150 mm
Unterkonstruktion: CW 50 / CW 75
Menge: 3,000 St

**2.2.140 Herstellung eckiger Wanddurchführung 450 x 100 mm**
Herstellen eckiger Durchführungen inkl. Laibungsverkleidung. Ausführung durch vorbeschriebene nichttragende innere Trennwand.
Abmessungen: 450 x  100 mm
Unterkonstruktion: CW 50 / CW 75
Menge: 23,000 St

**2.2.150 Herstellung eckiger Wanddurchführung 450 x 100 mm**
Herstellung eckiger Wanddurchführungen

Herstellen eckiger Durchführungen inkl. Laibungsverkleidung. Ausführung durch vorbeschriebene nichttragende innere Trennwand.
Abmessungen: 450 x 100 mm
Unterkonstruktion: CW 50 / CW 75
Menge: 3,000 St

**2.2.160 Herstellung eckiger Wanddurchführung 250 x 200 mm**
Herstellung eckiger Wanddurchführungen

Herstellen eckiger Durchführungen inkl. Laibungsverkleidung. Ausführung durch vorbeschriebene nichttragende innere Trennwand.
Abmessungen: 250 x 200 mm
Unterkonstruktion: CW 50 / CW 75
Menge: 20,000 St

**2.2.170 Herstellung eckiger Wanddurchführung 200 x 300 mm**
Herstellen eckiger Durchführungen inkl. Laibungsverkleidung. Ausführung durch vorbeschriebene nichttragende innere Trennwand.
Abmessungen: 200 x 300 mm
Unterkonstruktion: CW 50 / CW 75
Menge: 2,000 St

**2.2.180 Herstellung eckiger Wanddurchführung 400 x 150 mm**
Herstellen eckiger Durchführungen inkl. Laibungsverkleidung. Ausführung durch vorbeschriebene nichttragende innere Trennwand.
Abmessungen: 400 x 150 mm
Unterkonstruktion: CW 50 / CW 75
Menge: 3,000 St

**2.2.190 Herstellung eckiger Wanddurchführung 250 x 250 mm**
Herstellen eckiger Durchführungen inkl. Laibungsverkleidung. Ausführung durch vorbeschriebene nichttragende innere Trennwand
Abmessungen: 250 x 250 mm
Unterkonstruktion: CW 50 / CW 75
Menge: 2,000 St

**2.2.200 Herstellung eckiger Wanddurchführung 250 x 250 mm**
Herstellen eckiger Durchführungen inkl. Laibungsverkleidung. Ausführung durch vorbeschriebene nichttragende innere Trennwand.
Abmessungen: 250 x 250 mm
Unterkonstruktion: CW 50 / CW 75
Menge: 33,000 St

**2.2.210 Herstellung eckiger Wanddurchführung 250 x 250 mm**
Herstellen eckiger Durchführungen inkl. Laibungsverkleidung. Ausführung durch vorbeschriebene nichttragende innere Trennwand.
Abmessungen: 250 x 250 mm
Unterkonstruktion: CW 50 / CW 75
Menge: 2,000 St

**2.2.220 Herstellung eckiger Wanddurchführung 350 x 200 mm**
Herstellen eckiger Durchführungen inkl. Laibungsverkleidung. Ausführung durch vorbeschriebene nichttragende innere Trennwand.
Abmessungen: 350 x 200 mm
Unterkonstruktion: CW 50 / CW 75
Menge: 7,000 St

**2.2.230 Herstellung eckiger Wanddurchführung 400 x 200 mm**
Herstellen eckiger Durchführungen inkl. Laibungsverkleidung. Ausführung durch vorbeschriebene nichttragende innere Trennwand.
Abmessungen: 400 x 200 mm
Unterkonstruktion: CW 50 / CW 75
Menge: 3,000 St

**2.2.240 Herstellung eckiger Wanddurchführung 450 x 200 mm**
Herstellen eckiger Durchführungen inkl. Laibungsverkleidung. Ausführung durch vorbeschriebene nichttragende innere Trennwand.
Abmessungen: 450 x 200 mm
Unterkonstruktion: CW 50 / CW 75
Menge: 12,000 St

**2.2.250 Herstellung eckiger Wanddurchführung 300 x 300 mm**
Herstellen eckiger Durchführungen inkl. Laibungsverkleidung. Ausführung durch vorbeschriebene nichttragende innere Trennwand.
Abmessungen: 300 x 300 mm
Unterkonstruktion: CW 50 / CW 75
Menge: 9,000 St

**2.2.260 Herstellung eckiger Wanddurchführung 400 x 250 mm**
Herstellen eckiger Durchführungen inkl. Laibungsverkleidung. Ausführung durch vorbeschriebene nichttragende innere Trennwand.
Abmessungen: 400 x 250 mm
Unterkonstruktion: CW 50 / CW 75
Menge: 7,000 St

**2.2.270 Herstellung eckiger Wanddurchführung 350 x 300 mm**
Herstellen eckiger Durchführungen inkl. Laibungsverkleidung. Ausführung durch vorbeschriebene nichttragende innere Trennwand.
Abmessungen: 350 x 300 mm
Unterkonstruktion: CW 50 / CW 75
Menge: 3,000 St

**2.2.280 Herstellung eckiger Wanddurchführung 450 x 250 mm**
Herstellen eckiger Durchführungen inkl. Laibungsverkleidung. Ausführung durch vorbeschriebene nichttragende innere Trennwand.
Abmessungen: 450 x 250 mm
Unterkonstruktion: CW 50 / CW 75
Menge: 1,000 St

**2.2.290 Herstellung eckiger Wanddurchführung 400 x 300 mm**
Herstellen eckiger Durchführungen inkl. Laibungsverkleidung. Ausführung durch vorbeschriebene nichttragende innere Trennwand.
Abmessungen: 400 x 300 mm
Unterkonstruktion: CW 50 / CW 75
Menge: 1,000 St

**2.2.300 Herstellung eckiger Wanddurchführung 350 x 350 mm**
Herstellen eckiger Durchführungen inkl. Laibungsverkleidung. Ausführung durch vorbeschriebene nichttragende innere Trennwand.
Abmessungen: 350 x 350 mm
Unterkonstruktion: CW 50 / CW 75
Menge: 1,000 St

**2.2.310 Herstellung eckiger Wanddurchführung 700 x 200 mm**
Herstellen eckiger Durchführungen inkl. Laibungsverkleidung. Ausführung durch vorbeschriebene nichttragende innere Trennwand.
Abmessungen: 700 x 200 mm
Unterkonstruktion: CW 50 / CW 75
Menge: 1,000 St

**2.2.320 Herstellung eckiger Wanddurchführung 300 x 300 mm**
Herstellen eckiger Durchführungen inkl. Laibungsverkleidung. Ausführung durch vorbeschriebene nichttragende innere Trennwand.
Abmessungen: 300 x 300 mm
Unterkonstruktion: CW 50 / CW 75
Menge: 2,000 St

**2.2.330 Herstellung eckiger Wanddurchführung 650 x 250 mm**
Herstellen eckiger Durchführungen inkl. Laibungsverkleidung. Ausführung durch vorbeschriebene nichttragende innere Trennwand.
Abmessungen: 650 x 250 mm
Unterkonstruktion: CW 50 / CW 75
Menge: 1,000 St

**2.2.340 Herstellung eckiger Wanddurchführung 550 x 300 mm**
Herstellen eckiger Durchführungen inkl. Laibungsverkleidung. Ausführung durch vorbeschriebene nichttragende innere Trennwand.
Abmessungen: 550 x 300 mm
Unterkonstruktion: CW 50 / CW 75
Menge: 1,000 St

**2.2.350 Herstellung eckiger Wanddurchführung 750 x 250 mm**
Herstellen eckiger Durchführungen inkl. Laibungsverkleidung. Ausführung durch vorbeschriebene nichttragende innere Trennwand.
Abmessungen: 750 x 250 mm
Unterkonstruktion: CW 50 / CW 75
Menge: 1,000 St

**2.2.360 Herstellung eckiger Wanddurchführung 450 x 500 mm**
Herstellen eckiger Durchführungen inkl. Laibungsverkleidung. Ausführung durch vorbeschriebene nichttragende innere Trennwand.
Abmessungen: 450 x 500 mm
Unterkonstruktion: CW 50 / CW 75
Menge: 1,000 St

**2.2.370 Herstellung eckiger Wanddurchführung 800 x 300 mm**
Herstellen eckiger Durchführungen inkl. Laibungsverkleidung. Ausführung durch vorbeschriebene nichttragende innere Trennwand.
Abmessungen: 800 x 300 mm
Unterkonstruktion: CW 50 / CW 75
Menge: 2,000 St

**2.2.380 Herstellung eckiger Wanddurchführung 600 x 400 mm**
Herstellen eckiger Durchführungen inkl. Laibungsverkleidung. Ausführung durch vorbeschriebene nichttragende innere Trennwand.
Abmessungen: 600 x 400 mm
Unterkonstruktion: CW 50 / CW 75
Menge: 1,000 St

**2.2.390 Herstellung eckiger Wanddurchführung 700 x 350 mm**
Herstellen eckiger Durchführungen inkl. Laibungsverkleidung. Ausführung durch vorbeschriebene nichttragende innere Trennwand.
Abmessungen: 700 x 350 mm
Unterkonstruktion: CW 50 / CW 75
Menge: 1,000 St

**2.2.400 Herstellung eckiger Wanddurchführung 850 x 300 mm**
Herstellen eckiger Durchführungen inkl. Laibungsverkleidung. Ausführung durch vorbeschriebene nichttragende innere Trennwand.
Abmessungen: 850 x 300 mm
Unterkonstruktion: CW 50 / CW 75
Menge: 1,000 St

**2.2.410 Herstellung eckiger Wanddurchführung 600 x 450 mm**
Herstellen eckiger Durchführungen inkl. Laibungsverkleidung. Ausführung durch vorbeschriebene nichttragende innere Trennwand.
Abmessungen: 600 x 450 mm
Unterkonstruktion: CW 50 / CW 75
Menge: 3,000 St

**2.2.420 Ausschnitte für Schalter, Steckdosen**
Ausschnitte für Schalter, Steckdosen,  etc in
GK-Verkleidung der  Ständerwände nach Angabe
anlegen und herstellen.
Menge: 500,000 St

**2.2.430 Zulage Arbeiten WC- und Urinal-Traggestelle**
Zulage Arbeiten WC- und Urinal-Traggestelle

Zulage für das Anarbeiten von WC- und Urinal-Traggestellen.
(2 x Gewindestange, 1 x Ablauf, 1 x Zulauf, 1 x Drückerplatte)
Die Verstärkungsprofile werden separat in der Vorposition UA-Profile abgerechnet
Menge: 26,000 St

#### Abschnitt 2.3 Akustikdecke A + B

**2.3.10 Akustik-Plattendecke, SK, Gerade Quadratlochung 8/18 Q, αw = 0,75 (81,5 mm), MW 20 mm (S)**
Unterdecke gemäß DIN 18168-1,
Einbauhöhe: 2,60 bis 2,75 m,

Abhängehöhe: 0,33 cm bis  62,5 cm
Schallabsorptionsgrad DIN EN ISO 11654 αW = 0,75 (bei Konstruktionstiefe 81,5 mm).
Befestigungsuntergrund:
Stahlbeton/  Achsmaß: 62,5 cm *.
Ausführung der Unterkonstruktion aus verzinkten Stahlblechprofilen DIN 18182-1,
als Grund- und Tragprofile CD 60/27,
Befestigung mit Direktabhängern *,
und bauaufsichtlich zugelassenen Befestigungsmitteln.
Decklage/Bekleidung aus gelochten Gipsplatten DIN 18180:
Akustikplatte  SK,
einlagig, Plattendicke 12,5 mm,
Lochbild: Gerade Quadratlochung 8/18 Q,
Rückseite kaschiert mit  Akustikflies, Farbe schwarz,
Ausführung der Fugen: gespachtelt,
Verarbeitung gemäß DIN 18181.
Dämmschicht aus Mineralwolle nach DIN EN 13162,
Dicke 20 mm,
Baustoffklasse A1, nichtbrennbar nach DIN 4102 und EN 13501-1,
Bemessungswert der Wärmeleitfähigkeit 0,035 W/(m*K),
längenbezogener Strömungswiderstand AFr nach DIN EN 29053: ≥ 10 kPa*s/m²,
Letifabrikat: Knauf Cleaneo® Akustik SK Designdecke D127.de

Angebotenes Fabrikat '....................................................' vom Bieter anzugeben

Ausführung gemäß  System-Datenblatt
Menge: 280,000 m²

**2.3.20 Ausbildung eines verspachtelten Deckenfrieses**
Ausbildung eines verspachtelten Deckenfrieses mit Anschluss an angrenzenden Bauteilen.
Untergrund vor anbringen des Vliesgewebes Tiefengrund grundieren.
Selbstklebendes dünnes PE-Vliesgewebe Tape ohne Druck und Überlappungen anbringen, anschließend mit deckenden Farbe beschichten.
Nach vollständiger Trocknung sichtbare Kante fein abschleifen und Übergang zur Lochplatte schaffen.
Breite: 20 cm
Menge: 300,000 m

**2.3.30 Herstellung runde Ausschnitte**
Herstellung runde Ausschnitte

Herstellen von runden Ausschnitten. Ausführung an vorbeschriebenen Deckensystem.
Deckenhöhe: bis 3,20 m
Durchmesser: 215 mm
Menge: 36,000 St.

**2.3.40 Revisionsklappe 400 x 400 mm bis 12,5 mm**
Revisionsklappe 400 x 400 mm bis 12,5 mm

Einbau einer  Revisionsklappe 400 x 400 mm für Deckensysteme ohne bauphysikalische Anforderung.
Unterkonstruktion mit CD 60/27-Profilen gemäß DIN EN 14195 und DIN 18182-1 anordnen.
Ausschnitt der Gipsplatte nach System-Datenblatt und Schemazeichnungen ausbilden.
Dicke der Beplankung bis 12,5 mm.
Verschraubung des Außenrahmens mittels Schnellbauschrauben TB / Diamantschrauben XTB nach DIN 18182-2 oder
bauaufsichtlich zugelassenen Verbindungsmitteln, ggf. mit Distanzrahmen/ -streifen unterlegen.
Innendeckel flächenbündig mit Gipsplatte
 verkleben oder wahlweise verschrauben.
Revisionsklappen-Außenrahmen nach DIN EN 13963 in Qualitätsstufe Q3 gemäß Merkblatt Nr. 2 des Bundesverbandes der Gipsindustrie e.V. verspachteln.
Menge: 56,000 St.

**2.3.50 Ausbildung einer Schattenfuge**
Ausbildung einer Schattenfuge

Herstellung einer Schattenfuge ohne bauphysikalische Anforderungen, an Deckenbekleidung aus vorbeschriebenen Gipsplatten DIN EN 520 / DIN 18180.
Ausbildung nach DIN 18183-1 und Ausführungsdetail Deckenanschluss mit Schattenfuge.
Befestigungs-/ Verbindungselemente nach DIN 18182-2 oder bauaufsichtlich zugelassene Befestigungs-/ Verbindungselemente.
Anzahl und Lage der Fugen gemäß Merkblatt Nr. 3 des Bundesverbandes der Gipsindustrie e.V..
Breite 4 cm
Menge: 300,000 m

**2.3.60 Ausbildung Deckensprung (Höhenversatz)**
Ausbildung Deckensprung (Höhenversatz)

Ausbildung eines Deckensprunges (Höhenversatz) in Gipsplattendecke.
Unterkonstruktion mit CD-Profilen gemäß DIN EN 14195 und DIN 18182-1 konstruieren.
Beplankung und Anzahl der Lagen mit Gipsplatten nach Hauptposition und DIN 18180 bzw. DIN EN 520.
Höhe: bis 50 cm
Winkel: 90°
Beplankungslagen: 2-lagig
Menge: 7,000 m

#### Abschnitt 2.4 Akustikdecke A1 A + B

**2.4.10 Deckenbekleidung, F90 vu, Tragprofil, Massivbauplatte GKF 25 mm + Feuerschutzplatte GKF 18 mm**
Deckenbekleidung, F90 vu, Tragprofil, Massivbauplatte GKF 25 mm + Feuerschutzplatte GKF 18 mm,

Deckenbekleidung nach DIN 18168-1,
Einbauhöhe: 3,21 m.
Feuerwiderstandsklasse DIN 4102-2 F90,
für die Deckenbekleidung allein bei Brandbeanspruchung von unten zum Schutz der Rohdecke.
Befestigungsuntergrund:
Stahlbeton
Ausführung der Unterkonstruktion aus verzinkten Stahlblechprofilen DIN 18182-1,
als Tragprofile CD 60/27,
Befestigung mit Direktabhänger/ Direktschwingabhänger/
Noniusabhängung mit Noniusbügel/ Nonius-Hänger-Unterteil (mit Grundprofilen verschraubt)/ Kombihänger,
Befestigen mit Deckennagel/ Schnellbauschraube TN/ Universalschraube FN
oder bauaufsichtlich zugelassenen Befestigungsmitteln.
Decklage/Bekleidung aus Gipsplatten DIN 18180 bzw. Typ DF EN 520:
zweilagig,
1. Lage: Massivbauplatte, Plattendicke 25 mm,
2. Lage Feuerschutzplatten, Plattendicke 18 mm,
Verarbeitung gemäß DIN 18181.
Verspachtelung der Gipsplatten gemäß Merkblatt Nr. 2 des Bundesverbandes der Gipsindustrie e.V. Qualitätsstufe Q3 Standardverspachtelung,
Verarbeitung gemäß DIN 18181. Die Ausführung erfolgt unter Verwendung von DIN EN 13963, Spachtelmaterial oder alternativ Fügenfüller

Leitfabrikat: Knauf Plattendecke D112.de
oder gleichwertig.

Angebotenes Fabrikat '....................................................' vom Bieter anzugeben
Menge: 90,000 m²

**2.4.20 Einbau Revisionsklappe 500 x 500 mm, 25 mm, CW 75**
Einbau einer Revisionsklappe 500 x 500 mm für Wandsysteme ohne bauphysikalische Anforderung.
Dicke der Beplankung 20 bis 25 mm. Verschraubung des Außenrahmens mittels Schnellbauschrauben bauaufsichtlich zugelassenen Verbindungsmitteln, ggf. mit Distanzrahmen/ -streifen unterlegen.
Innendeckel flächenbündig mit Gipsplatte verkleben oder wahlweise verschrauben.
Revisionsklappen-Außenrahmen nach DIN EN 13963 in Qualitätsstufe Q3 gemäß Merkblatt Nr. 2 des Bundesverbandes der Gipsindustrie e.V. verspachteln.
Unterkonstruktion mit CW 75 Profilen nach DIN EN 14195 und DIN 18182-1 ausführen. Ausschnitt der Gipsplatte nach System-Datenblatt und Schemazeichnungen ausbilden.
Menge: 2,000 St

**2.4.30 Herstellung runde Ausschnitte F 90**
Herstellung runde Ausschnitte F 90

Herstellen von runden Ausschnitten mit Feuerwiderstandsklasse 90 Minuten. Ausführung an vorbeschriebenen Deckensystem.
Alle Bereiche, einschließlich Fugen, Randanschlüsse und Zwischenräume rauchdicht und feuerbeständig ausführen.
Deckenhöhe: 3,20 m
Durchmesser: 215 mm
Menge: 6,000 St

**2.4.40 Ausbildung einer Schattenfuge**
Ausbildung einer Schattenfuge

Herstellung einer Schattenfuge ohne bauphysikalische Anforderungen, an Deckenbekleidung aus vorbeschriebenen Gipsplatten DIN EN 520 / DIN 18180.
Ausbildung nach DIN 18183-1 und Ausführungsdetail  des Herstellers Deckenanschluss mit Schattenfuge.
Befestigungs-/ Verbindungselemente nach DIN 18182-2 oder bauaufsichtlich zugelassene Befestigungs-/ Verbindungselemente.
Anzahl und Lage der Fugen gemäß Merkblatt Nr. 3 des Bundesverbandes der Gipsindustrie e.V..
Breite 4 cm
Menge: 52,000 m

**2.4.50 Ausbildung eines verspachtelten Deckenfrieses**
Ausbildung eines verspachtelten Deckenfrieses

Ausbildung eines verspachtelten Deckenfrieses mit Anschluss an angrenzenden Bauteilen.
Untergrund vor anbringen des Vliesgewebes mit Knauf Tiefengrund grundieren.
Selbstklebendes dünnes PE-Vliesgewebe Tape ohne Druck und Überlappungen anbringen, anschließend mit deckenden Farbe beschichten.
Nach vollständiger Trocknung sichtbare Kante fein abschleifen und Übergang zur Lochplatte schaffen.
Breite: 20 cm
Menge: 52,000 m

#### Abschnitt 2.5 GK-Decke glatt A1 Gebäude A

**2.5.10 Deckenbekleidung, F90 vu, Tragprofil, Massivbauplatte GKF 25 mm + Feuerschutzplatte GKF 18 mm,**
Deckenbekleidung, F90 vu, Tragprofil, Massivbauplatte GKF 25 mm + Feuerschutzplatte GKF 18 mm,
Deckenbekleidung nach DIN 18168-1,
Einbauhöhe: 3,275 m.
Feuerwiderstandsklasse DIN 4102-2 F90,
für die Deckenbekleidung allein bei Brandbeanspruchung von unten zum Schutz der Rohdecke.
Befestigungsuntergrund:
Stahlbeton
Ausführung der Unterkonstruktion aus verzinkten Stahlblechprofilen DIN 18182-1,
als Tragprofile CD 60/27,
Befestigung mit Direktabhänger/ Direktschwingabhänger/
Noniusabhängung mit Noniusbügel/ Nonius-Hänger-Unterteil (mit Grundprofilen verschraubt)/ Kombihänger,
Befestigen mit Deckennagel/ Schnellbauschraube /Universalschraube
oder bauaufsichtlich zugelassenen Befestigungsmitteln.
Decklage/Bekleidung aus Gipsplatten DIN 18180 bzw. Typ DF EN 520:
zweilagig,
1. Lage: Massivbauplatte, Plattendicke 25 mm,
2. Lage Feuerschutzplatten, Plattendicke 18 mm,
Verarbeitung gemäß DIN 18181.

Verspachtelung der Gipsplatten gemäß Merkblatt Nr. 2 des Bundesverbandes der Gipsindustrie e.V. Qualitätsstufe Q3 Standardverspachtelung,
Verarbeitung gemäß DIN 18181. Die Ausführung erfolgt unter Verwendung von DIN EN 13963, Spachtelmaterial oder alternativ Fügenfüller
.
Ausführung gemäß  System-Datenblatt des Herstellers

Leitfabrikat: Knauf Plattendecke D112.de oder gleichwertig.

Angebotenes Fabrikat '....................................................' vom Bieter anzugeben
Menge: 5,000 m²

**2.5.20 Deckenbekleidung, F90 vu, Tragprofil, Massivbauplatte GKF 25 mm + Feuerschutzplatte GKF 18 mm,**
Deckenbekleidung, F90 vu, Tragprofil, Massivbauplatte GKF 25 mm + Feuerschutzplatte GKF 18 mm,

Deckenbekleidung nach DIN 18168-1,
Einbauhöhe: 3,00 m.
Feuerwiderstandsklasse DIN 4102-2 F90,
für die Deckenbekleidung allein bei Brandbeanspruchung von unten zum Schutz der Rohdecke.
Befestigungsuntergrund:
Stahlbeton
Ausführung der Unterkonstruktion aus verzinkten Stahlblechprofilen DIN 18182-1,
als Tragprofile CD 60/27,
Befestigung mit Direktabhänger/ Direktschwingabhänger/
Noniusabhängung mit Noniusbügel/ Nonius-Hänger-Unterteil (mit Grundprofilen verschraubt)/ Kombihänger,
Befestigen mit Knauf Deckennagel/ Schnellbauschraube / Universalschraube
oder bauaufsichtlich zugelassenen Befestigungsmitteln.
Decklage/Bekleidung aus Gipsplatten DIN 18180 bzw. Typ DF EN 520:
zweilagig,
1. Lage: Massivbauplatte, Plattendicke 25 mm,
2. Lage Feuerschutzplatten, Plattendicke 18 mm,
Verarbeitung gemäß DIN 18181.
Verspachtelung der Gipsplatten gemäß Merkblatt Nr. 2 des Bundesverbandes der Gipsindustrie e.V. Qualitätsstufe Q3 Standardverspachtelung,
Verarbeitung gemäß DIN 18181. Die Ausführung erfolgt unter Verwendung von DIN EN 13963, Spachtelmaterial oder alternativ Fügenfüller.
Ausführung gemäß  System-Datenblatt des Herstellers.
Leitfabrikat: Knauf Plattendecke D112.de oder gleichwertig.
Angebotenes Fabrikat '....................................................' vom Bieter anzugeben
Menge: 13,000 m²

**2.5.30 Revisionsklappe 400 x 400 mm bis 12,5 mm**
Revisionsklappe 400 x 400 mm bis 12,5 mm

Einbau einer Revisionsklappe 400 x 400 mm für Deckensysteme ohne bauphysikalische Anforderung.
Unterkonstruktion mit CD 60/27-Profilen gemäß DIN EN 14195 und DIN 18182-1 anordnen.
Ausschnitt der Gipsplatte nach System-Datenblatt und Schemazeichnungen ausbilden.
Dicke der Beplankung bis 12,5 mm.
Verschraubung des Außenrahmens mittels Schnellbauschrauben / Diamantschrauben nach DIN 18182-2 oder
bauaufsichtlich zugelassenen Verbindungsmitteln, ggf. mit Distanzrahmen/ -streifen unterlegen.
Innendeckel flächenbündig mit Gipsplatte
 verkleben oder wahlweise verschrauben.
Revisionsklappen-Außenrahmen nach DIN EN 13963 in Qualitätsstufe Q3 gemäß Merkblatt Nr. 2 des Bundesverbandes der Gipsindustrie e.V. verspachteln.
Menge: 2,000 St.

#### Abschnitt 2.6 GK-Decke glatt A + B

**2.6.10 Deckenbekleidung, Tragprofil, Bauplatte GKBI 12,5 mm**
Deckenbekleidung nach DIN 18168-1,
Einbauhöhe: bis 2,75 m
Befestigungsuntergrund:
Stahlbeton
Ausführung der Unterkonstruktion aus verzinkten Stahlblechprofilen DIN 18182-1,
als Tragprofile CD 60/27,
Befestigung mit Direktmontage-Clip/
Direktabhänger/ Direktschwingabhänger/
justierbarer Direktabhänger/ justierbarer Direktschwingabhänger/
Noniusabhängung mit Noniusbügel/ Nonius-Hänger-Unterteil/ Kombihänger/
Draht mit Öse + Ankerfix,
Befestigen mit Deckennagel/ Schnellbauschraube / Universalschraube
oder bauaufsichtlich zugelassenen Befestigungsmitteln.
Decklage/Bekleidung aus Gipsplatten GKBI DIN 18180 bzw. Typ H2 EN 520: Bauplatten imprägniert,
einlagig, Plattendicke 12,5 mm,
Verarbeitung gemäß DIN 18181.
Verspachtelung der Gipsplatten gemäß Merkblatt Nr. 2 des Bundesverbandes der Gipsindustrie e.V. Qualitätsstufe Q3 Standardverspachtelung,
Verarbeitung gemäß DIN 18181. Die Ausführung erfolgt unter Verwendung von DIN EN 13963, Spachtelmaterial oder alternativ Fügenfüller
Ausführung gemäß System-Datenblatt des Herstellers

Leitfabrikat: Knauf Decke W112.de oder gleichwertig.

Angebotenes Fabrikat '....................................................' vom Bieter anzugeben
Menge: 77,000 m²

**2.6.20 Revisionsklappe 400 x 400 mm bis 12,5 mm**
Revisionsklappe 400 x 400 mm bis 12,5 mm

Einbau einer Revisionsklappe 400 x 400 mm für Deckensysteme ohne bauphysikalische Anforderung.
Unterkonstruktion mit CD 60/27-Profilen gemäß DIN EN 14195 und DIN 18182-1 anordnen.
Ausschnitt der Gipsplatte nach System-Datenblatt und Schemazeichnungen ausbilden.
Dicke der Beplankung bis 12,5 mm.
Verschraubung des Außenrahmens mittels Schnellbauschrauben / Diamantschrauben nach DIN 18182-2 oder
bauaufsichtlich zugelassenen Verbindungsmitteln, ggf. mit Distanzrahmen/ -streifen unterlegen.
Innendeckel flächenbündig mit Gipsplatte verkleben oder wahlweise verschrauben.
Revisionsklappen-Außenrahmen mit Uniflott Typ 4B nach DIN EN 13963 in Qualitätsstufe Q3 gemäß Merkblatt Nr. 2 des Bundesverbandes der Gipsindustrie e.V. verspachteln.
Menge: 18,000 St.

**2.6.30 Deckenbekleidung, Tragprofil, Bauplatte GKB 12,5 mm**
Deckenbekleidung nach DIN 18168-1,
Einbauhöhe: 2,75 m.
Befestigungsuntergrund:
Stahlbeton
Ausführung der Unterkonstruktion aus verzinkten Stahlblechprofilen DIN 18182-1,
als Tragprofile CD 60/27,
Befestigung mit Direktmontage-Clip/
Direktabhänger/ Direktschwingabhänger/
justierbarer Direktabhänger/ justierbarer Direktschwingabhänger/
Noniusabhängung mit Noniusbügel/ Nonius-Hänger-Unterteil/ Kombihänger/
Draht mit Öse + Ankerfix,
Befestigen mit Deckennagel/ Schnellbauschraube TN/ Universalschraube FN
oder bauaufsichtlich zugelassenen Befestigungsmitteln.
Decklage/Bekleidung aus Gipsplatten DIN 18180 bzw. Typ A EN 520: Bauplatten,
einlagig, Plattendicke 12,5 mm,
Verarbeitung gemäß DIN 18181.
Verspachtelung der Gipsplatten gemäß Merkblatt Nr. 2 des Bundesverbandes der Gipsindustrie e.V. Qualitätsstufe Q3 Standardverspachtelung,
Verarbeitung gemäß DIN 18181. Die Ausführung erfolgt unter Verwendung von DIN EN 13963, Spachtelmaterial oder alternativ Fügenfüller
Ausführung gemäß System-Datenblatt
Menge: 70,000 m²

**2.6.40 Herstellen runde Ausschnitte**
Herstellung runde Ausschnitte

Herstellen von runden Ausschnitten. Ausführung an vorbeschriebenen Deckensystem.
Deckenhöhe: 3,20 m
Durchmesser: 2,15 mm
Menge: 36,000 St

#### Abschnitt 2.7 Mineralfaserrasterdecke A+B

**2.7.10 Mineralplatte Glatt**
Mineralplatte glatt
Bezeichnung: Sichtbares System, herausnehmbar

 Auswahl Deckenraster LxB (mm): 625x625,

 Technische Daten:
Mineralplatten nach DIN EN 13964 und DIN 18177
Verwendbarkeitsnachweis gemäß EU-Bau PVO:
CE-Kennzeichen und Leistungserklärung (DoP)
Luftdurchlässigkeitsklasse: PM 1
Formaldehydklasse: FH 1
Abgabe VOC: TVOC 1
Farbe: weiß, endbehandelt
Lichtreflexionsgrad: ca. 88 (ISO 7724-2, ISO 7724-3)
Baustoffklasse: A2-s1,d0 nach DIN EN 13501-1
Kante: 3, ringsum scharfkantig
Plattenstärke: 15 mm
Schallabsorption:
Alpha w = 0,70, Absorptionsklasse C (EN ISO 11654)
NRC = 0,70 (ASTM E 1264)
Schall-Längsdämmung: Dn,f,w = 31 dB (EN ISO 10848)
Feuchtigkeitsbeständigkeit: bis 95% RH

Konstruktionskurzbeschreibung entsprechend dem Systemblatt DIN EN 13964.
Stahlblechprofile, verzinkt, Sichtseite matt weiß. Sichtflächen höhengleich, kein Auflegen der Profile.

 Montagekurzbeschreibung:
Im Achsabstand von 1250 oder 1200 mm sind mit Spannabhänger Tragprofile abzuhängen, auszurichten und zu nivellieren.
In Querrichtung zu den Tragprofilen sind die Verbindungsprofile und parallel zu den Tragprofilen sind die kurzen Verbindungsprofile einzuhängen und auszurichten.

Im Randbereich angeordnete Verbindungsprofile können mit Verbindungswinkeln gegen Verschieben gesichert werden.

In die beschriebene Konstruktion ist o. g. Plattenmaterial einzulegen. Passplatten sind bauseits herzustellen.

 Leitfabrikat: OWA Construct oder gleichwertig

Angebotenes Fabrikat '....................................................' vom Bieter anzugeben
Menge: 61,000 m²

**2.7.20 Wandprofil L-Winkel**
Wandprofil L-Winkel

Einsatz: Wandanschluss
Abmessung LxBxT (mm): 3050x24x19
Materialstärke (mm): 0,5

Konstruktionskurzbeschreibung
Stahlblechprofile, verzinkt, Sichtseite matt weiß.

Montagekurzbeschreibung:
Wandanschlüsse liefern und fachgerecht nach
Herstellervorschrift montieren.

Die Wandanschlüsse sind in Direktmontage
mit bauaufsichtlich zugelassenen Befestigungsteilen
anzubringen.
In den Ecken sind die Profile sauber auf Gehrung
zu stoßen.

 Leitfabrikat: OWA Construct oder gleichwertig

Angebotenes Fabrikat '....................................................' vom Bieter anzugeben
Menge: 700,000 m

**2.7.30 Passplatten zu vorgenannten Mineralfaserdecke herstellen**
Passplatten zu vorgenannten Mineralfaserrasterdecke herstellen

 Leitfabrikat: OWA Construct oder gleichwertig

Angebotenes Fabrikat '....................................................' vom Bieter anzugeben
Menge: 86,000 St

#### Abschnitt 2.8 Dachschrägen A + B

**2.8.10 Deckenbekleidung F-30, Tragprofil, GKF 2x 12,5 mm,an Dachschrägen**
Deckenbekleidung nach DIN 18168-1,
an Dachschräge, vom Drempel bis First,
Einbauhöhe: bis ca.6,0 m ü. OKFF.
Feuerwiderstandsklasse DIN 4102-2 F30,
Brandbeanspruchung für die Deckenbekleidung von unten.
Befestigungsuntergrund: Holzbalken/Sparren,
Achsmaß: 60-80 cm.
Ausführung der Unterkonstruktion aus verzinkten Stahlblechprofilen DIN 18182-1, als Tragprofile CD 60/27,
Befestigung mit Direktabhänger,
Befestigen mit Deckennagel/ Schnellbauschraube/ Universalschraube oder bauaufsichtlich zugelassenen Befestigungsmitteln.
Decklage/Bekleidung aus Gipsplatten GKF DIN 18180 bzw. Typ DF EN 520: Feuerschutzplatte
zweilagig, Plattendicke 2x 12,5 mm,
Verarbeitung gemäß DIN 18181.
Verspachtelung der Gipsplatten gemäß Merkblatt Nr. 2 des Bundesverbandes der Gipsindustrie e.V.
Qualitätsstufe Q3
einschl. Spachtelmaterial und Fügenfüller

Einbauort: DG
Menge: 1100,000 m²

**2.8.20 Herstellung Übergänge Wandteile und Dachschräge**
Herstellung Übergänge
zwischen aufgehenden Wandteilen und schrägen Deckenverkleidungen,
mit Fugendeckstreifen / Schließen der Fugen und Fugenfüller,
fachgerecht nach Herstellerrichtlinie ausführen.
Menge: 90,000 m

#### Abschnitt 2.9 Raumsystem Geb. A 2. OG und Pumi

**2.9.10 Selbsttragendes Raumsystem, freistehend**
Selbsttragendes Raumsystem, frei stehend
Außenmaße L x B x H in mm
2530 x 1680 x 2650

Bedingt begehbar/ ruhende Auflasten bis 0,5/ 1,0 * kN/m2 */ Verkehrslasten bis 2,0 kN/m2 *.Feuerwiderstandsklasse nach DIN 4102-2  F9
Bewertetes Schalldämmmaß nach DIN 4109 Rw,R in dB 40.
Mit Montagewänden nach DIN 18183, Wanddicke in mm 180 und freitragender Decke, Deckendicke in mm 180. Dämmschicht aus Mineralwolle nach DIN EN 13162,
Dicke 80 mm,
mit einer Wärmeleitfähigkeit  = 0,040 W/(m*K),*
längenbezogener Strömungswiderstand nach DIN EN 29053: r = 5 kPa·s/m2 ,*
Erzeugnis: Trennwand-Dämmrolle / Trennwand-Dämmplatte *

Beplankung der Wände zweilagig, der Deckenunterseite zweilagig mit Knauf Fireboard 20 mm *,

Beplankung der Deckenoberseite: eine Lage Holzwerkstoffplatten 22 mm, sowie eine Lage Fireboard 25 mm

Qualitätsstufe Q3 Standardverspachtelung *.Ausführung gemäß System-Datenblatt

Leitfabrikat: Knauf CUBO begehbar oder gleichwertig.

Profilangaben Cubosystem gem. statischem Erfordernis ausführende Firma

Angebotenes Fabrikat '....................................................' vom Bieter anzugeben

Einbauort: BT A, im 2. OG, Technik
Menge: 1,000 St

**2.9.20 F90 UK GK-Wand/Türöffnungen Stahlhohlprofile 50/50/4 mm aus MSH als A.02.TF.01.01 Technik**
Stahlhohlprofile 50/50/4 mm aus MSH als F90-Unter- konstruktion an Rohfußboden befestigen und mit Gleitschuhe an Geschossdecke befestigen

Traverse h= Türsturz gem. Einbauvorhaben Türhersteller

Stahl-UK zweifach beplanken mit Platte in F90 Qulalität

Tür Größe 1,135 x 2,135 m

Tür: T30

Einbauort: A02.TF.01.01 Technik
Menge: 1,000 St

**2.9.30 F90 Bodenschott für Tür A.02.TF.01.01 Technik**
F90 Bodenschott für Tür A.02.TF.01.01 Technik

Aussteifungsprofil UA 50 mm
Höhe 10 cm,
Breite 5 cm
Länge 1,135 m

Füllmaterial A 1 d= 40 cm
Verkleiden mit Platte 15 mm doppelt beplankt
in F90-Qualität

Dicke Schott 11 cm
Breite 1,135 m
Menge: 1,000 St

**2.9.40 F90 Metallständerwand ≤ 4,00**
F90 Metallständerwand ≤ 4,00 m, CW 50 (625 mm), GKF 2x 12,5 mm, d = 100 mm, Rw = 56,4 dB, MW 40 mm (G)

Nichttragende innere Trennwand DIN 4103-1 als Montagewand,
Brandschutztechnische Anforderungen an die Bekleidung,
Feuerwiderstandsklasse 90 Minuten nach DIN 4102-2.
Bewertetes Schalldämm-Maß Rw = 56,4 dB
Wandhöhe: 4,00 m
(max. zul. Wandhöhe: 4,00 m)
Wanddicke: 100 mm
Umlaufende Anschlüsse starr,
vorhandener Befestigungsuntergrund Stahlbeton
Ausführung mit Unterkonstruktion aus verzinkten Stahlblechprofilen DIN 18182-1,
Metallständer CW 50, Achsabstand 625 mm, Boden und Deckenanschlüsse mit Randprofilen UW 50/40,
Befestigung mit bauaufsichtlich zugelassenen Befestigungsmitteln.
Dämmschicht aus Mineralwolle nach DIN EN 13162, Dicke 40 mm,
Baustoffklasse A1, nichtbrennbar nach DIN 4102 und EN 13501-1,
Bemessungswert der Wärmeleitfähigkeit 0,040 W/(m*K),*
längenbezogener Strömungswiderstand AFr nach DIN EN 29053: 5 kPa*s/m²,
einlagig, dicht stoßen, abrutschsicher verlegen,
Produkt: Trennwand-Dämmplatte
Beplankung beidseitig aus Gipsplatten GKF DIN 18180 bzw. Typ DF EN 520: Feuerschutzplatte,
zweilagig, Plattendicke 2x 12,5 mm,
Verarbeitung gemäß DIN 18181.
Verspachtelung der Gipsplatten gemäß Merkblatt Nr. 2 des Bundesverbandes der Gipsindustrie e.V. Qualitätsstufe Q3 Standardverspachtelung,
Verarbeitung gemäß DIN 18181. Die Ausführung erfolgt unter Verwendung von DIN EN 13963, Spachtelmaterial Uniflott Typ 4B oder alternativ Fügenfüller Typ 3B.
Ausführung gemäß System-Datenblatt des Herstellers

Leitfabrikat: Knauf Metallständerwand W112.de oder gleichwertig.
Angebotenes Fabrikat '....................................................' vom Bieter anzugeben
Menge: 14,000 m²

**2.9.50 F90 Metallständerwand ≤ 5,05 m, CW 75 (625 mm), GKF 2x 12,5 mm, d = 125 mm, Rw = 57,2 dB, MW 60 mm (G)**
F90 Metallständerwand ≤ 5,05 m, CW 75 (625 mm), GKF 2x 12,5 mm, d = 125 mm, Rw = 57,2 dB, MW 60 mm (G)

Nichttragende innere Trennwand DIN 4103-1 als Montagewand,
Brandschutztechnische Anforderungen an die Bekleidung,
Feuerwiderstandsklasse 90 Minuten nach DIN 4102-2.
Bewertetes Schalldämm-Maß Rw = 57,2 dB
Wandhöhe: 4,928 m
(max. zul. Wandhöhe: 5,05 m)
Wanddicke: 125 mm
Umlaufende Anschlüsse starr,
vorhandener Befestigungsuntergrund Stahlbeton/ Mauerwerk ... / Leichtbeton *,
Ausführung mit Unterkonstruktion aus verzinkten Stahlblechprofilen DIN 18182-1,
Metallständer CW 75, Achsabstand 625 mm, Boden und Deckenanschlüsse mit Randprofilen UW 75/40,
Befestigung mit bauaufsichtlich zugelassenen Befestigungsmitteln.
Dämmschicht aus Mineralwolle nach DIN EN 13162, Dicke 60 mm,
Baustoffklasse A1, nichtbrennbar nach DIN 4102 und EN 13501-1,
Bemessungswert der Wärmeleitfähigkeit 0,040 W/(m*K),*
längenbezogener Strömungswiderstand AFr nach DIN EN 29053: 5 kPa*s/m²,
einlagig, dicht stoßen, abrutschsicher verlegen,
Produkt: Dämmplatte

Beplankung beidseitig aus Gipsplatten GKF DIN 18180 bzw. Typ DF EN 520: Feuerschutzplatte
zweilagig, Plattendicke 2x 12,5 mm,
Verarbeitung gemäß DIN 18181.
Verspachtelung der Gipsplatten gemäß Merkblatt Nr. 2 des Bundesverbandes der Gipsindustrie e.V. Qualitätsstufe Q3 Standardverspachtelung,
Verarbeitung gemäß DIN 18181. Die Ausführung erfolgt unter Verwendung von DIN EN 13963, Spachtelmaterial oder alternativ Fügenfüller
.
Ausführung gemäß System-Datenblatt des Herstellers

Leitfabrikat: Knauf Metallständerwand W112.de oder gleichwertig.

Angebotenes Fabrikat '....................................................' vom Bieter anzugeben
Menge: 35,000 m²

**2.9.60 Ausbildung einer Innenecke 90°, CW 50/ 75, länge > 1 m**
Ausbildung einer Innenecke 90°, CW 50/ 75, länge > 1 m

Ausbildung einer Innenecke von 90° an der vorbeschriebenen, nichttragenden inneren Trennwand.
Unterkonstruktion raumhoch aus CW 75 Profilen nach DIN EN 14195 und DIN 18182-1 ausbilden.

Profile an angrenzenden Bauteilen mit Verbindungsmittel gemäß DIN EN 14566, z. B. Diamantschrauben oder gleichwertig.

Eckschutzschiene nach DIN EN 13963 oder gleichwertigen Spachtelmaterial eben einspachteln.

Innenecke nach Qualitätsstufe Q3 gemäß Merkblatt Nr. 2 des Bundesverbandes der Gipsindustrie e.V. verspachteln.

Die Toleranzen sind nach DIN 18202 zu gewährleisten.

Wandhöhe: 5 m
Menge: 20,000 m

**2.9.70 Ausbildung einer Außenecke 90°, CW50/45**
Ausbildung einer Außenecke 90°, CW 50/75, länge > 1 m

Ausbildung einer Außenecke von 90° an der vorbeschriebenen, nichttragenden inneren Trennwand.
Unterkonstruktion raumhoch aus CW 50/75 Profilen nach DIN EN 14195 und DIN 18182-1 ausbilden.

Profile an angrenzenden Bauteilen mit Verbindungsmittel gemäß DIN EN 14566, z. B. Diamantschrauben oder gleichwertig.
Eckschutzschiene nach DIN EN 13963 oder gleichwertigen Spachtelmaterial eben einspachteln.

Außenecke nach Qualitätsstufe Q3 gemäß Merkblatt Nr. 2 des Bundesverbandes der Gipsindustrie e.V. verspachteln.

Die Toleranzen sind nach DIN 18202 zu gewährleisten.

Wandhöhe: 5 m (Wandhöhe > 1 m)
Menge: 20,000 m

**2.9.80 Türöffnung CW 75**
Türöffnung CW 75

Herstellung einer Türöffnung in nichttragender inneren Trennwand mit verstärkten Ständerwerkprofilen im Öffnungsbereich.
Laibungsprofile nach DIN EN 14195 und DIN 18182-1, Raumhoch aus UA-Profilen, an Kopf- und Fußanschlussbereichen mit Türpfostensteckwinkeln und geeigneten Verankerungmitteln an angrenzenden Bauteilen befestigt.
Als Türsturz ist ein UW-Profil mit zwei vertikalen Auswechslungen aus CW-Profilen einzubauen und kraftschlüssig an Profilen zubefestigen.
Horizontal- / Längsfugen nicht entlang der Türöffnung anordnen, sondern zur Türmitte versetzen, dazu Merkblatt Nr. 8 des Bundesverbandes der Gipsindustrie e.V. beachten.
Öffnungsmaß:  1,01 x 2,135 m
Laibungsprofil: UA 75
Sturzprofil: UW 75
Befestigungsuntergrund: Stahlbeton/ Mauerwerk/ Leichtbeton/ …..
Verschraubung: Schnellbauschrauben oder bauaufsichtlich zugelassene Verbindungsmittel.
Menge: 1,000 St

**2.9.90 Fireboardverkleidung F90 2 x 20 mm der Sparren**
Fireboardverkleidung der Sparren in F90,

2 x 20 mm Fireboard unter die Sparren schrauben

Einbauort: DG
Menge: 11,000 m²

**2.9.100 Gleitender Deckenanschluss, CW 50, bis 20 mm erwartete Deckendurchbiegung**
Gleitender Deckenanschluss, CW 50, bis 20 mm erwartete Deckendurchbiegung

Deckenanschluss bestehend aus verleimten Plattenstreifen 50 mm (vierlagig) und UW-Profilen gemäß DIN EN 14195 und DIN 18182-1,
die mit Spachtelmaterial  nach DIN EN 13963 und ggf. Trennwandkitt + Trenn-Fix an die Rohdecke gedübelt werden.
Anschluss an angrenzende Bauteile unterschiedlichen Materials sind stumpf mit Trennstreifen auszuführen.
Befestigungs- / Verbindungselemente nach DIN 18182-2 oder bauaufsichtlich zugelassene Befestigungs- / Verbindungselemente.
Unterkonstruktions- / Plattenstreifenbreite: 50 mm
Brandschutzeigenschaften: .....
Deckendurchbiegung: 20 mm
Menge: 6,000 m

**2.9.110 Gleitender Deckenanschluss, CW 75, bis 20 mm erwartete Deckendurchbiegung**
Gleitender Deckenanschluss, CW 75, bis 20 mm erwartete Deckendurchbiegung

Deckenanschluss bestehend aus verleimten Plattenstreifen 50 mm (vierlagig) und UW-Profilen gemäß DIN EN 14195 und DIN 18182-1,

Anschluss an angrenzende Bauteile unterschiedlichen Materials sind stumpf mit Trennstreifen auszuführen.
Befestigungs- / Verbindungselemente nach DIN 18182-2 oder bauaufsichtlich zugelassene Befestigungs- / Verbindungselemente.
Unterkonstruktions- / Plattenstreifenbreite: 75 mm
Brandschutzeigenschaften: .....
Deckendurchbiegung: 20 mm
Menge: 7,000 m

**2.9.120 Luke mit einer Klappe 111.5 x 63.5 cm und Geländer oberhalb der Klappe**
Luke mit einer Klappe 111.5 x 63.5 cm
mit Handgriffstange

min. 60 cm im Lichten breit
mit Fireboard ausgekleidet

in Boden des Spitzbodens einbauen

Metallbgeländer h= 1,00 m
dreiseitig
mit Knie- und Fußleiste
mit Halterung Arretierung der Deckenklappe
auf dem Boden des Spitzbodens montieren

Statik durch ausführende Firma

Statik
Menge: 1,000 St

**2.9.130 Leiter aus Aluminium mit einseitigem Handlauf**
Leiter aus Aluminium mit einseitigem Handlauf
in der Schräge verstellbar
Traglast 150 kg
Neigung ca. 70°
Breite 60 cm, Holmmaß 84 x 25, Stufenmaß ca. 25 cm
mit einer Abdeckung als Zugangschutz
Höhe: 4 m
Zwecks Zugangskontrolle wird die Leiter mit einem Winkel am Boden fixiert

Befestigung an Cubo
Menge: 1,000 St

**2.9.140 Leiter aus Aluminium mit einseitigem Handlauf**
Leiter aus Aluminium mit einseitigem Handlauf
Neigung ca. 70°
Traglast 150 kg
Breite 60 cm, Holmmaß 84 x 25, Stufenabstand 25 cm
Befestigung an Sparren
Höhe: 3,50 m
Menge: 1,000 St

**2.9.150 Metallgeländer auf Cubo**
Metallgeländer auf Cubo
mit Knieschutz und Geländeröffnung zum Klappen

Höhe 1,00 m
Gesamtbreite ca.  1,68 m
Geländeröffnung 75 cm,

Ausführung gem. statischer Erforderniss
Menge: 1,000 St.

### Bereich 3 Trockenbau CD

#### Abschnitt 3.1 Metallständerwände

**3.1.10 Metallständerwand ≤ 5,05 m, CW 75 (625 mm), Bauplatte GKB 2 x12,5 mm, d = 125 mm, Rw = 55,9, MW 60 mm (G)**
Nichttragende innere Trennwand DIN 4103-1 als Montagewand,
Bewertetes Schalldämm-Maß Rw = 55,9 dB
Wandhöhe: 3,65 m
(max. zul. Wandhöhe: 5,05 m)
Wanddicke: 125 mm
Umlaufende Anschlüsse starr,
vorhandener Befestigungsuntergrund Stahlbeton/ Mauerwerk

Ausführung mit Unterkonstruktion aus verzinkten Stahlblechprofilen DIN 18182-1,
Metallständer CW 75, Achsabstand 625 mm, Boden und Deckenanschlüsse mit Randprofilen UW 75/40,
Befestigung mit bauaufsichtlich zugelassenen Befestigungsmitteln.
Dämmschicht aus Mineralwolle nach DIN EN 13162,
Dicke 60 mm, Baustoffklasse A1, nichtbrennbar nach DIN 4102 und EN 13501-1,
Bemessungswert der Wärmeleitfähigkeit 0,040 W/(m*K),*
längenbezogener Strömungswiderstand AFr nach DIN EN 29053: 5 kPa*s/m²,
einlagig, dicht stoßen, abrutschsicher verlegen,
Beplankung beidseitig aus Gipsplatten GKB DIN 18180 bzw. Typ A EN 520: Bauplatten,
zweilagig, Plattendicke 2x 12,5 mm,
Verarbeitung gemäß DIN 18181.
Verspachtelung der Gipsplatten gemäß Merkblatt Nr. 2 des Bundesverbandes der Gipsindustrie e.V. Qualitätsstufe Q3 Standardverspachtelung, Verarbeitung gemäß DIN 18181

Angebotenes Fabrikat '....................................................' vom Bieter anzugeben
Menge: 720,000 m²

**3.1.20 F90 Metallständerwand ≤ 5,05 m, CW 75 (625 mm), GKF 2x 12,5 mm, d = 125 mm, Rw = 57,2 dB, MW 60 mm (G)**
F90 Metallständerwand ≤ 5,05 m, CW 75 (625 mm), GKF 2x 12,5 mm, d = 125 mm, Rw = 57,2 dB, MW 60 mm (G)

Nichttragende innere Trennwand DIN 4103-1 als Montagewand,
Brandschutztechnische Anforderungen an die Bekleidung,
Feuerwiderstandsklasse 90 Minuten nach DIN 4102-2.
Bewertetes Schalldämm-Maß Rw = 57,2 dB
Wandhöhe: 4,80 m
(max. zul. Wandhöhe: 5,05 m)
Wanddicke: 125 mm
Umlaufende Anschlüsse starr,
vorhandener Befestigungsuntergrund Stahlbeton/ Mauerwerk

Ausführung mit Unterkonstruktion aus verzinkten Stahlblechprofilen DIN 18182-1,
Metallständer CW 75, Achsabstand 625 mm, Boden und Deckenanschlüsse mit Randprofilen UW 75/40,
Befestigung mit bauaufsichtlich zugelassenen Befestigungsmitteln.
Dämmschicht aus Mineralwolle nach DIN EN 13162, Dicke 60 mm,
Baustoffklasse A1, nichtbrennbar nach DIN 4102 und EN 13501-1,
Bemessungswert der Wärmeleitfähigkeit 0,040 W/(m*K),*
längenbezogener Strömungswiderstand AFr nach DIN EN 29053: 5 kPa*s/m²,
einlagig, dicht stoßen, abrutschsicher verlegen,
Produkt: Trennwand-Dämmplatte
Beplankung beidseitig aus Gipsplatten GKF DIN 18180 bzw. Typ DF EN 520: Feuerschutzplatte,
zweilagig, Plattendicke 2x 12,5 mm,
Verarbeitung gemäß DIN 18181.
Verspachtelung der Gipsplatten gemäß Merkblatt Nr. 2 des Bundesverbandes der Gipsindustrie e.V. Qualitätsstufe Q3 Standardverspachtelung,
Verarbeitung gemäß DIN 18181. Die Ausführung erfolgt unter Verwendung von DIN EN 13963, Spachtelmaterial Uniflott Typ 4B oder alternativ Fügenfüller Typ 3B.

Ausführung gemäß System-Datenblatt des Herstellers

Angebotenes Fabrikat '....................................................' vom Bieter anzugeben
Menge: 150,000 m²

**3.1.30 F30 Metall-Installationswand ≤ 5,00 m, CW 50 (625 mm), Bauplatte GKBI 2x 12,5 mm, d = 155 mm, Rw = 54 dB, MW 40 mm (G)**
F30 Metall-Installationswand ≤ 5,00 m, CW 50 (625 mm), Bauplatte GKBI 2x 12,5 mm, d = 155 mm, Rw = 54 dB, MW 40 mm (G)

Nichttragende innere Trennwand DIN 4103-1 als Montagewand,
Brandschutztechnische Anforderungen an die Bekleidung,
Feuerwiderstandsklasse 30 Minuten nach DIN 4102-2.
Bewertetes Schalldämm-Maß Rw = 54,0 dB
Wandhöhe: 4,00 m
(max. zul. Wandhöhe: 5,00 m)
Wanddicke: … mm
(Wanddicke ≥ 155 mm)
Umlaufende Anschlüsse starr,
vorhandener Befestigungsuntergrund Stahlbeton/ Mauerwerk

Ausführung mit Unterkonstruktion aus verzinkten Stahlblechprofilen DIN 18182-1,
Metallständer als Einfach-Profile CW 50, als Doppelständerwerk,
Ständerachsabstand 625 mm, Ständer durch Laschen zug- und druckfest verbunden.
Boden und Deckenanschlüsse mit Randprofilen UW 50/40,
Befestigung mit bauaufsichtlich zugelassenen Befestigungsmitteln.
Dämmschicht aus Mineralwolle nach DIN EN 13162, Dicke 40 mm,
Baustoffklasse A1, nichtbrennbar nach DIN 4102 und EN 13501-1,
Bemessungswert der Wärmeleitfähigkeit 0,040 W/(m*K),*
längenbezogener Strömungswiderstand AFr nach DIN EN 29053: 5 kPa*s/m²,
einlagig, dicht stoßen, abrutschsicher verlegen,
Produkt: Trennwand-Dämmplatte

Beplankung beidseitig aus Gipsplatten GKBI DIN 18180 bzw. Typ H2 EN 520: Bauplatten imprägniert,
zweilagig, Plattendicke 2x 12,5 mm,
Verarbeitung gemäß DIN 18181.
Verspachtelung der Gipsplatten gemäß Merkblatt Nr. 2 des Bundesverbandes der Gipsindustrie e.V. Qualitätsstufe Q3 Standardverspachtelung,
Verarbeitung gemäß DIN 18181. Die Ausführung erfolgt unter Verwendung von DIN EN 13963
Ausführung gemäß System-Datenblatt des Herstellers

Angebotenes Fabrikat '....................................................' vom Bieter anzugeben
Menge: 50,000 m²

**3.1.40 UA-50-Profile - WC-Tragständer**
Zulage für UA-Profile 50, einschl. Befestigung mit Boden- / Decke - Anschlusswinkeln, liefern und im Bereich von WC-Tragständern etc. in Einzellängen montieren.

Abrechnung nach laufenden Metern.
Menge: 120,000 m

**3.1.50 Freistehende Vorsatzschale ≤ 4,00 m, CW 50 (312,5 mm), Bauplatte GKB 2x 12,5 mm, MW,**
Freistehende Vorsatzschale ≤ 4,00 m, CW 50 (312,5 mm), Bauplatte GKB 2x 12,5 mm, MW,

Freistehende Vorsatzschale als einseitig beplankte leichte Trennwand DIN 4103-1,
Einbaubereich 1/ 2 *.

In Verbindung mit einer Massivwand (350 ± 50 kg/m²),
Wandhöhe: 3,46 m
(max. zul. Wandhöhe: 4,00 m)
Wanddicke: 85 mm
(Wanddicke ≥ 85 mm)
Hohlraumtiefe: ≥ 60 mm
Umlaufende Anschlüsse starr,
vorhandener Befestigungsuntergrund Stahlbeton/ Mauerwerk

Ausführung mit Unterkonstruktion aus verzinkten Stahlblechprofilen DIN 18182-1,
Metallständer CW 50, Achsabstand 312,5 mm, Boden und Deckenanschlüsse mit Randprofilen UW 50/40.
Dämmschicht aus Mineralwolle nach DIN EN 13162, Dicke 40 mm,
Baustoffklasse A1, nichtbrennbar nach DIN 4102 und EN 13501-1,
Bemessungswert der Wärmeleitfähigkeit 0,040 W/(m*K),*
längenbezogener Strömungswiderstand AFr nach DIN EN 29053: 5 kPa*s/m²,
einlagig, dicht stoßen, abrutschsicher verlegen,
Produkt: Trennwand-Dämmplatte

Beplankung aus Gipsplatten DIN 18180 bzw. Typ A EN 520:  GKB,
zweilagig, Plattendicke 2x 12,5 mm,
Verarbeitung gemäß DIN 18181.
Verspachtelung der Gipsplatten gemäß Merkblatt Nr. 2 des Bundesverbandes der Gipsindustrie e.V. Qualitätsstufe Q3 Standardverspachtelung,
Verarbeitung gemäß DIN 18181. Die Ausführung erfolgt unter Verwendung von DIN EN 13963, Spachtelmaterial oder alternativ Fügenfüller Typ 3B.
Ausführung gemäß System-Datenblatt des Herstellers

Angebotenes Fabrikat '....................................................' vom Bieter anzugeben
Menge: 10,000 m²

**3.1.60 Freistehende Vorsatzschale ≤4,00 m, CW 50 (312,5 mm), Bauplatte GKBI 2x 12,5 mm, MW,**
Freistehende Vorsatzschale ≤ 4,00 m, CW 50 (312,5 mm), Bauplatte GKBI 2x 12,5 mm, MW,

Freistehende Vorsatzschale als einseitig beplankte leichte Trennwand DIN 4103-1,
Einbaubereich 1/ 2 *.

In Verbindung mit einer Massivwand (350 ± 50 kg/m²),
Wandhöhe: 3,65  m
(max. zul. Wandhöhe: 4,00 m)
Wanddicke: 85 mm
(Wanddicke ≥ 85 mm)
Hohlraum: 220 mm
(Hohlraumtiefe: ≥ 60 mm)
Umlaufende Anschlüsse starr,
vorhandener Befestigungsuntergrund Stahlbeton/ Mauerwerk

Ausführung mit Unterkonstruktion aus verzinkten Stahlblechprofilen DIN 18182-1,
Metallständer CW 50, Achsabstand 312,5 mm, Boden und Deckenanschlüsse mit Randprofilen UW 50/40.
Dämmschicht aus Mineralwolle nach DIN EN 13162, Dicke 40 mm,
Baustoffklasse A1, nichtbrennbar nach DIN 4102 und EN 13501-1,
Bemessungswert der Wärmeleitfähigkeit 0,040 W/(m*K),*
längenbezogener Strömungswiderstand AFr nach DIN EN 29053: 5 kPa*s/m²,
einlagig, dicht stoßen, abrutschsicher verlegen,
Produkt: Trennwand-Dämmplatte
Beplankung aus Gipsplatten DIN 18180 bzw. Typ H2 EN 520:  GKB Imprägniert,
zweilagig, Plattendicke 2x 12,5 mm,
Verarbeitung gemäß DIN 18181.
Verspachtelung der Gipsplatten gemäß Merkblatt Nr. 2 des Bundesverbandes der Gipsindustrie e.V. Qualitätsstufe Q3 Standardverspachtelung,
Verarbeitung gemäß DIN 18181. Die Ausführung erfolgt unter Verwendung von DIN EN 13963, Spachtelmaterial oder alternativ Fügenfüller
.
Ausführung System-Datenblatt des Herstellers
Angebotenes Fabriakt '....................................................' vom Bieter anzugeben
Menge: 20,000 m²

**3.1.70 Freistehende Vorsatzschale ≤ 4,00 m, CW 75 (417 mm), Bauplatte GKBI 2x 12,5 mm, MW,**
Freistehende Vorsatzschale ≤ 4,00 m, CW 75 (417 mm), Bauplatte GKBI 2x 12,5 mm, MW,

Freistehende Vorsatzschale als einseitig beplankte leichte Trennwand DIN 4103-1,
Einbaubereich 1/ 2 *.
Bewertetes Schalldämm-Maß DIN 4109 Rw,R = … dB *
in Verbindung mit einer Massivwand (350 ± 50 kg/m²),

Wandhöhe: 3,65 m
(max. zul. Wandhöhe: 4,00 m)
Wanddicke: 110  mm
(Wanddicke ≥ 110 mm)
Hohlraumtiefe: ≥ 85 mm
Umlaufende Anschlüsse starr,
vorhandener Befestigungsuntergrund Stahlbeton/ Mauerwerk

Ausführung mit Unterkonstruktion aus verzinkten Stahlblechprofilen DIN 18182-1,
Metallständer CW 75, Achsabstand 417 mm, Boden und Deckenanschlüsse mit Randprofilen UW 75/40.
Dämmschicht aus Mineralwolle nach DIN EN 13162, Dicke 60 mm,
Baustoffklasse A1, nichtbrennbar nach DIN 4102 und EN 13501-1,
Bemessungswert der Wärmeleitfähigkeit 0,040 W/(m*K),*
längenbezogener Strömungswiderstand AFr nach DIN EN 29053: 5 kPa*s/m²,
einlagig, dicht stoßen, abrutschsicher verlegen,
Produkt: Trennwand-Dämmplatte
Beplankung aus Gipsplatten DIN 18180 bzw. Typ H2 EN 520:  GKB Imprägniert,
zweilagig, Plattendicke 2x 12,5 mm,
Verarbeitung gemäß DIN 18181.
Verspachtelung der Gipsplatten gemäß Merkblatt Nr. 2 des Bundesverbandes der Gipsindustrie e.V. Qualitätsstufe Q3 Standardverspachtelung,
Verarbeitung gemäß DIN 18181. Die Ausführung erfolgt unter Verwendung von DIN EN 13963, Spachtelmaterial oder alternativ Fügenfüller

Ausführung gemäß  System-Datenblatt  des Herstellers

Angebotenes Fabrikat '....................................................' vom Bieter anzugeben
Menge: 32,000 m²

**3.1.80 Freistehende Vorsatzschale ≤ 4,00 m, CW 75 (417 mm), Bauplatte GKB 2x 12,5 mm, MW,**
Freistehende Vorsatzschale ≤ 4,00 m, CW 75 (417 mm), Bauplatte GKB 2x 12,5 mm, MW,

Freistehende Vorsatzschale als einseitig beplankte leichte Trennwand DIN 4103-1,
Einbaubereich 1/ 2 *.
Bewertetes Schalldämm-Maß DIN 4109 Rw,R = … dB *
in Verbindung mit einer Massivwand (350 ± 50 kg/m²),

Wandhöhe: 3,65 m
(max. zul. Wandhöhe: 4,00 m)
Wanddicke: 110 mm
(Wanddicke ≥ 110 mm)
Hohlraumtiefe bis 700 mm
(Hohlraumtiefe: ≥ 85 mm)
Umlaufende Anschlüsse starr,
vorhandener Befestigungsuntergrund Stahlbeton/ Mauerwerk

Ausführung mit Unterkonstruktion aus verzinkten Stahlblechprofilen DIN 18182-1,
Metallständer CW 75, Achsabstand 417 mm, Boden und Deckenanschlüsse mit Randprofilen UW 75/40.
Dämmschicht aus Mineralwolle nach DIN EN 13162, Dicke 60 mm,
Baustoffklasse A1, nichtbrennbar nach DIN 4102 und EN 13501-1,
Bemessungswert der Wärmeleitfähigkeit 0,040 W/(m*K),*
längenbezogener Strömungswiderstand AFr nach DIN EN 29053: 5 kPa*s/m²,
einlagig, dicht stoßen, abrutschsicher verlegen,
Produkt: Trennwand-Dämmplatte
Beplankung aus Gipsplatten DIN 18180 bzw. Typ A EN 520:  GKB,
zweilagig, Plattendicke 2x 12,5 mm,
Verarbeitung gemäß DIN 18181.

Verspachtelung der Gipsplatten gemäß Merkblatt Nr. 2 des Bundesverbandes der Gipsindustrie e.V. Qualitätsstufe Q3 Standardverspachtelung,
Verarbeitung gemäß DIN 18181. Die Ausführung erfolgt unter Verwendung von DIN EN 13963, Spachtelmaterial  oder alternativ Fügenfüller .
Ausführung gem. System-Datenblatt des Herstellers,

Angebotenes Fabrikat '....................................................' vom Bieter anzugeben
Menge: 45,000 m²

**3.1.90 Türöffnung 1,01 x 2,260 m, CW 50**
Türöffnung, CW 50

Herstellung einer Türöffnung in nichttragender inneren Trennwand mit verstärkten Ständerwerkprofilen im Öffnungsbereich.
Laibungsprofile nach DIN EN 14195 und DIN 18182-1, Raumhoch aus UA-Profilen, an Kopf- und Fußanschlussbereichen mit Türpfostensteckwinkeln und geeigneten Verankerungmitteln an angrenzenden Bauteilen befestigt.
Als Türsturz ist ein UW-Profil mit zwei vertikalen Auswechslungen aus CW-Profilen einzubauen und kraftschlüssig an Profilen zubefestigen.
Horizontal- / Längsfugen nicht entlang der Türöffnung anordnen, sondern zur Türmitte versetzen, dazu Merkblatt Nr. 8 des Bundesverbandes der Gipsindustrie e.V. beachten.
Öffnungsmaß: 1,01 x .2,26 m
Laibungsprofil: UA 50
Sturzprofil: UW 50
Befestigungsuntergrund: Stahlbeton

Verschraubung: Schnellbauschrauben oder bauaufsichtlich zugelassene Verbindungsmittel.
Menge: 5,000 St

**3.1.100 Türöffnung 1,01 x 2,26 m, CW 75**
Türöffnung, CW 75

Herstellung einer Türöffnung in nichttragender inneren Trennwand mit verstärkten Ständerwerkprofilen im Öffnungsbereich.
Laibungsprofile nach DIN EN 14195 und DIN 18182-1, Raumhoch aus UA-Profilen, an Kopf- und Fußanschlussbereichen mit Türpfostensteckwinkeln und geeigneten Verankerungmitteln an angrenzenden Bauteilen befestigt.
Als Türsturz ist ein UW-Profil mit zwei vertikalen Auswechslungen aus CW-Profilen einzubauen und kraftschlüssig an Profilen zubefestigen.
Horizontal- / Längsfugen nicht entlang der Türöffnung anordnen, sondern zur Türmitte versetzen, dazu Merkblatt Nr. 8 des Bundesverbandes der Gipsindustrie e.V. beachten.
Öffnungsmaß:  1,01 x 2,26 m
Laibungsprofil: UA 75
Sturzprofil: UW 75
Befestigungsuntergrund: Stahlbeton
Verschraubung: Schnellbauschrauben oder bauaufsichtlich zugelassene Verbindungsmittel.
Menge: 24,000 St

**3.1.110 Türöffnung 1,01 x 2,135 m, CW 75**
Türöffnung, CW 75

Herstellung einer Türöffnung in nichttragender inneren Trennwand mit verstärkten Ständerwerkprofilen im Öffnungsbereich.
Laibungsprofile nach DIN EN 14195 und DIN 18182-1, Raumhoch aus UA-Profilen, an Kopf- und Fußanschlussbereichen mit Türpfostensteckwinkeln und geeigneten Verankerungmitteln an angrenzenden Bauteilen befestigt.
Als Türsturz ist ein UW-Profil mit zwei vertikalen Auswechslungen aus CW-Profilen einzubauen und kraftschlüssig an Profilen zubefestigen.
Horizontal- / Längsfugen nicht entlang der Türöffnung anordnen, sondern zur Türmitte versetzen, dazu Merkblatt Nr. 8 des Bundesverbandes der Gipsindustrie e.V. beachten.
Öffnungsmaß:  1,01 x 2,135 m
Laibungsprofil: UA 75
Sturzprofil: UW 75
Befestigungsuntergrund: Stahlbeton
Verschraubung: Schnellbauschrauben oder bauaufsichtlich zugelassene Verbindungsmittel.
Menge: 4,000 St

**3.1.120 Türöffnung 1,76 x 2,135 m, CW 75**
Türöffnung, CW 75

Herstellung einer Türöffnung in nichttragender inneren Trennwand mit verstärkten Ständerwerkprofilen im Öffnungsbereich.
Laibungsprofile nach DIN EN 14195 und DIN 18182-1, Raumhoch aus UA-Profilen, an Kopf- und Fußanschlussbereichen mit Türpfostensteckwinkeln und geeigneten Verankerungmitteln an angrenzenden Bauteilen befestigt.
Als Türsturz ist ein UW-Profil mit zwei vertikalen Auswechslungen aus CW-Profilen einzubauen und kraftschlüssig an Profilen zubefestigen.
Horizontal- / Längsfugen nicht entlang der Türöffnung anordnen, sondern zur Türmitte versetzen, dazu Merkblatt Nr. 8 des Bundesverbandes der Gipsindustrie e.V. beachten.
Öffnungsmaß:  1,76 x 2,135 m
Laibungsprofil: UA 75
Sturzprofil: UW 75
Befestigungsuntergrund: Stahlbeton

Verschraubung: Schnellbauschrauben oder bauaufsichtlich zugelassene Verbindungsmittel.
Menge: 1,000 St

**3.1.130 Türöffnung 2,01 x 2,135 m, CW 75**
Türöffnung, CW 50

Herstellung einer Türöffnung in nichttragender inneren Trennwand mit verstärkten Ständerwerkprofilen im Öffnungsbereich.
Laibungsprofile nach DIN EN 14195 und DIN 18182-1, Raumhoch aus UA-Profilen, an Kopf- und Fußanschlussbereichen mit Türpfostensteckwinkeln und geeigneten Verankerungmitteln an angrenzenden Bauteilen befestigt.
Als Türsturz ist ein UW-Profil mit zwei vertikalen Auswechslungen aus CW-Profilen einzubauen und kraftschlüssig an Profilen zubefestigen.
Horizontal- / Längsfugen nicht entlang der Türöffnung anordnen, sondern zur Türmitte versetzen, dazu Merkblatt Nr. 8 des Bundesverbandes der Gipsindustrie e.V. beachten.
Öffnungsmaß:  2,01 x 2,135 m
Laibungsprofil: UA  75
Sturzprofil: UW 75
Befestigungsuntergrund: Stahlbeton
Verschraubung: Schnellbauschrauben oder bauaufsichtlich zugelassene Verbindungsmittel.
Menge: 1,000 St

**3.1.140 F90 Bodenschott für Tür C.01.TF.01.01 Technik**
F90 Bodenschott für Tür C.01.TF.01.01 Technik

Aussteifungsprofil UA 50 mm
Höhe 10 cm,
Breite 5 cm
Länge 1,135 m

Füllmaterial A 1 d= 40 cm
Verkleiden mit Platte 15 mm doppelt beplankt
in F90-Qualität

Dicke Schott 11 cm
Breite 1,135 m
Menge: 1,000 St

**3.1.150 Metallständerwand ≤ 5,05 m, CW 75 (625 mm), Bauplatte GKB 2x 12,5 mm, d = 125 mm, Rw = 55,9, MW 60 mm (G)**
Metallständerwand ≤ 5,05 m, CW 75 (625 mm), Bauplatte GKB 2x 12,5 mm, d = 125 mm, Rw = 55,9, MW 60 mm (G)

Nichttragende innere Trennwand DIN 4103-1 als Montagewand,
Bewertetes Schalldämm-Maß Rw = 55,9 dB
Wandhöhe: 3,65 m
(max. zul. Wandhöhe: 5,05 m)
Wanddicke: 125 mm
Umlaufende Anschlüsse starr,
vorhandener Befestigungsuntergrund Stahlbeton/ Mauerwerk

Ausführung mit Unterkonstruktion aus verzinkten Stahlblechprofilen DIN 18182-1,
Metallständer CW 75, Achsabstand 625 mm, Boden und Deckenanschlüsse mit Randprofilen UW 75/40,
Befestigung mit bauaufsichtlich zugelassenen Befestigungsmitteln.
Dämmschicht aus Mineralwolle nach DIN EN 13162, Dicke 60 mm,
Baustoffklasse A1, nichtbrennbar nach DIN 4102 und EN 13501-1,
Bemessungswert der Wärmeleitfähigkeit 0,040 W/(m*K),*
längenbezogener Strömungswiderstand AFr nach DIN EN 29053: 5 kPa*s/m²,
einlagig, dicht stoßen, abrutschsicher verlegen,

Produkt: Trennwand-Dämmplatte

Beplankung beidseitig aus Gipsplatten GKB DIN 18180 bzw. Typ A EN 520: Bauplatten,
zweilagig, Plattendicke 2x 12,5 mm,
Verarbeitung gemäß DIN 18181.
Verspachtelung der Gipsplatten gemäß Merkblatt Nr. 2 des Bundesverbandes der Gipsindustrie e.V. Qualitätsstufe Q3 Standardverspachtelung,
Verarbeitung gemäß DIN 18181. Die Ausführung erfolgt unter Verwendung von DIN EN 13963, Spachtelmaterial oder alternativ Fügenfüller

Ausführung gemäß System-Datenblatt  des Herstellers

Angebotenes Fabrikat '....................................................' vom Bieter anzugeben
Menge: 80,000 m²

**3.1.160 Freie Wandenende**
Menge: 15,000 m

**3.1.170 Gleitender Deckenanschluss CW75, bis 20 mm erwartete Deckendurchbiegung**
Gleitender Deckenanschluss, CW 75, bis 20 mm erwartete Deckendurchbiegung

Herstellung eines gleitenden Deckenanschlusses analog zu Ausführungsdetail Deckenanschluss - gleitend.

Deckenanschluss bestehend aus verleimten Plattenstreifen 50 mm (vierlagig) und UW-Profilen gemäß DIN EN 14195 und DIN 18182-1,
die mit Spachtelmaterial nach DIN EN 13963 und ggf. Trennwandkitt + Trenn-Fix an die Rohdecke gedübelt werden.
Anschluss an angrenzende Bauteile unterschiedlichen Materials sind stumpf mit Trennstreifen auszuführen.
Befestigungs- / Verbindungselemente nach DIN 18182-2 oder bauaufsichtlich zugelassene Befestigungs- / Verbindungselemente.
Unterkonstruktions- / Plattenstreifenbreite: 75 mm
Brandschutzeigenschaften: .....
Deckendurchbiegung: 20 mm
Menge: 310,000 m

**3.1.180 Anschluss an Massivwand, Einfachständerwand**
Anschluss an Massivwand, Einfachständerwand

Herstellung eines Wandanschlusses einer Einfachständerwand mit CW-Profilen an eine bestehende Massivwand.
Um eine Entkoppelung der Unterkonstruktion zu gewährleisten, sind die Profile mit Trennwandkitt von der Massivwand zu trennen und mit  Drehstiftdübeln zu montieren.
Die Beplankung ist dicht an die Massivwand anzuführen und dabei eine Trennebene mit  Trenn-Fix herzustellen.
Trennfuge mit Spachtelmaterial nach DIN EN 13963 oder gleichwertigen Spachtelmaterial eben nach Qualitätsstufe Q3 gemäß Merkblatt Nr. 2 des Bundesverbandes der Gipsindustrie e.V. verspachteln.
Menge: 155,000 m

**3.1.190 Anschluss an Montagewand, Einfachständerwand**
Erstellung eines Wandanschlusses einer Einfachständerwand mit CW-Profilen an eine bestehende Trockenbau-Montagewand.
Um eine Entkoppelung der Unterkonstruktion zu gewährleisten, sind die Profile mit Trennwandkitt von der Montagewand zu trennen und mit Hohlraumdübel zu montieren.
Die Beplankung ist dicht an die Montagewand heranzuführen und mit Trenn-Fix zu trennen, unter Verwendung von Uniflott entfällt die Notwendigkeit des Trenn-Fix.
Trennfuge mit Spachtelmaterial nach DIN EN 13963 oder gleichwertigen Spachtelmaterial eben nach Qualitätsstufe Q3 gemäß Merkblatt Nr. 2 des Bundesverbandes der Gipsindustrie e.V. verspachtel
Menge: 130,000 m

**3.1.200 Ausbildung einer Innenecke 90°, CW 75, länge > 1 m**
Ausbildung einer Innenecke 90°, CW 75, länge > 1 m

Ausbildung einer Innenecke von 90° an der vorbeschriebenen, nichttragenden inneren Trennwand.
Unterkonstruktion raumhoch aus CW 75 Profilen nach DIN EN 14195 und DIN 18182-1 ausbilden.

Profile an angrenzenden Bauteilen mit Verbindungsmittel gemäß DIN EN 14566, z. B. Diamantschrauben befestigen oder  gleichwertig.

Eckschutzschiene mit Spachtelmaterial nach DIN EN 13963  eben einspachteln.

Innenecke nach Qualitätsstufe Q3 gemäß Merkblatt Nr. 3 des Bundesverbandes der Gipsindustrie e.V. verspachteln.

Die Toleranzen sind nach DIN 18202 zu gewährleisten.

Wandhöhe: 3,70 m (Wandhöhe > 1 m)
Menge: 110,000 m

**3.1.210 Ausbildung einer Außenecke 90°, CW 75, länge > 1 m**
Ausbildung einer Außenecke von 90° an der vorbeschriebenen, nichttragenden inneren Trennwand.
Unterkonstruktion raumhoch aus CW 75 Profilen nach DIN EN 14195 und DIN 18182-1 ausbilden.

Profile an angrenzenden Bauteilen mit Verbindungsmittel gemäß DIN EN 14566, z. B. Diamantschrauben befestiger oder gleichwertig.

Eckschutzschiene mit Spachtelmaterial nach DIN EN 13963 oder gleichwertig eben einspachteln.

Außenecke nach Qualitätsstufe Q3 gemäß Merkblatt Nr. 2 des Bundesverbandes der Gipsindustrie e.V. verspachteln.

Die Toleranzen sind nach DIN 18202 zu gewährleisten.

Wandhöhe: 3,70 m (Wandhöhe > 1 m)
Menge: 65,000 m

**3.1.220 T-Verbindung im Profil, W112.de mit CW 75 Profil an Montagewand**
T-Verbindung im Profil mit CW 75 Profil an Montagewand

Herstellen einer T-Verbindung der Wand W112.de in bestehender Montagewand mit Anschluss in CW-Profil.
Um eine Entkoppelung der Unterkonstruktion zu gewährleisten, sind die Profile mit Trennwandkitt von der Montagewand zu trennen.

Unterkonstruktion der anschließenden Wand mit Universalschrauben FN oder Universalschrauben TN nach DIN 18182-2 oder bauaufsichtlich zugelassenen Befestigungs- / Verbindungselementen an den Profilen der Montagewand montieren. Die Beplankung ist dicht an die Montagewand anzuschließen.

Trennfuge mit Spachtelmaterial nach DIN EN 13963 eben nach Qualitätsstufe Q3 gemäß Merkblatt Nr. 2 des Bundesverbandes der Gipsindustrie e.V. verspachteln.

Auf die Anforderung der Schallübertragung über die Flanken ist zu achten.

Profil: CW 75
Menge: 65,000 m

**3.1.230 Einbau Revisionsklappe 400 x 400 mm, 25 mm, CW 75**
Einbau einer Revisionsklappe 400 x 400 mm für Wandsysteme ohne bauphysikalische Anforderung.
Dicke der Beplankung 20 bis 25 mm. Verschraubung des Außenrahmens mittels Schnellbauschrauben bauaufsichtlich zugelassenen Verbindungsmitteln, ggf. mit Distanzrahmen/ -streifen unterlegen.
Innendeckel flächenbündig mit Gipsplatte verkleben oder wahlweise verschrauben.
Revisionsklappen-Außenrahmen mit Spachtelmaterial nach DIN EN 13963 in Qualitätsstufe Q3 gemäß Merkblatt Nr. 2 des Bundesverbandes der Gipsindustrie e.V. verspachteln.
Unterkonstruktion mit CW 75 Profilen nach DIN EN 14195 und DIN 18182-1 ausführen. Ausschnitt der Gipsplatte nach System-Datenblatt und Schemazeichnungen ausbilden.
Menge: 1,000 St

**3.1.240 Einbau Revisionsklappe 500 x 500 25 mm, CW 75**
Einbau einer Revisionsklappe 500 x 500 mm für Wandsysteme ohne bauphysikalische Anforderung.
Dicke der Beplankung 20 bis 25 mm. Verschraubung des Außenrahmens mittels Schnellbauschrauben / Diamantschrauben oder bauaufsichtlich zugelassenen Verbindungsmitteln, ggf. mit Distanzrahmen/ -streifen unterlegen.
Innendeckel flächenbündig mit Gipsplatte verkleben oder wahlweise verschrauben.
Revisionsklappen-Außenrahmen mit Spachtelmaterial nach DIN EN 13963 in Qualitätsstufe Q3 gemäß Merkblatt Nr. 2 des Bundesverbandes der Gipsindustrie e.V. verspachteln.
Unterkonstruktion mit CW 75 Profilen nach DIN EN 14195 und DIN 18182-1 ausführen. Ausschnitt der Gipsplatte nach System-Datenblatt und Schemazeichnungen ausbilden.
Menge: 6,000 St

**3.1.250 Einbau Revisionsklappe 600 x 600 mm, 25 mm, CW 75**
Einbau einer  Revisionsklappe 600 x 600 mm für Wandsysteme ohne bauphysikalische Anforderung.
Dicke der Beplankung 20 bis 25 mm. Verschraubung des Außenrahmens mittels Schnellbauschrauben bauaufsichtlich zugelassenen Verbindungsmitteln, ggf. mit Distanzrahmen/ -streifen unterlegen.
Innendeckel flächenbündig mit Gipsplatte verschrauben.
Revisionsklappen-Außenrahmen mit Spachtelmaterial nach DIN EN 13963 in Qualitätsstufe Q3 gemäß Merkblatt Nr. 2 des Bundesverbandes der Gipsindustrie e.V. verspachteln.
Unterkonstruktion mit CW 75 Profilen nach DIN EN 14195 und DIN 18182-1 ausführen. Ausschnitt der Gipsplatte nach System-Datenblatt und Schemazeichnungen ausbilden.
Menge: 7,000 St

**3.1.260 Wandverjüngung an Metallständerwand ≤ 4 m, ( 625 mm), Rw = 50,2 dB**
Wandverjüngung an Metallständerwand ≤ 4 m, Rw = 50,2 dB

Herstellen einer Wandverjüngung an nichttragender inneren Metallständerwand. Wandverjüngung  Breite ≤ 625 mm und Dicke 47 mm nach System-Datenblatt des Herstellers mit Schallschutzeigenschaften.

Unterkonstruktion beidseitig mit jeweils zwei Stahlblech L-Winkel 13/30/08 und Trennwandkitt ausbilden.

Dämmschicht aus Mineralwolle nach DIN EN 13162, Dicke 20 mm, Wärmeleitfähigkeit λ ≤ 0,035 W/(m*K),
längenbezogener Strömungswiderstand nach DIN EN 29053: r ≥ 10 kPa·s/m², Brandverhalten nach DIN EN 13501: A1
Produkt: Dämmplatte

Beplankung beidseitig aus Gipsplatten DIN 18180, 12,5 mm, einlagig,
Verschraubung im Abstand von ≤ 500 mm mittels Schnellbauschrauben / Diamantschrauben oder bauaufsichtlich zugelassenen Verbindungsmitteln.
Verarbeitung gemäß DIN 18181.

Verspachtelung mit Spachtelmaterial nach DIN EN 13963 oder gleichwertig.

Unter Einhaltung der Ausführungengaben des Herstellers ergibt sich das Schalldämm-Maß Rw = 50,2 dB. Es gilt den Flächenanteil zu beachten.
Menge: 13,000 m

**3.1.270 Wandverstärkungen digitale Aushänge / Fernseher**
Wandverstärkungen für  digitale Aushänge / Fernseher

Traglast 100 kg

Größe
2,00 m x 1,20 m
2,00 m x 1,00 m

liefern und einbauen
Menge: 16,000 St

**3.1.280 Verstärkungen für Feuerlöscher**
Verstärkungen für Feuerlöscher

OSB-Platte 22 mm

liefern und in die GK-Wand zur Verstärkung für die Feuerlöscher einbauen

Größe 1,40 x 0,60 m
Menge: 13,000 St

**3.1.290 Universal-Traverse für Wandlasten**
Universal-Traverse im Wandhohlraum,

aus Mehrschichtholzplatte mit seitlichen Profilanschlüssen,
einschließlich Montagezubehör,
verschraubt mit CW-Profilen mit Bohrschrauben ST 4,2x13,

für wandhängende Lasten bis 1,5 kN/m Wandlänge.
Leitfabrikat: Knauf Universal-Traverse W234.de oder gleichwertig

Angebotenes Fabrikat '....................................................' vom Bieter anzugeben
Menge: 10,000 St

**3.1.300 Deckenschürze, h = 1 m, UA 100 (625),**
Deckenschürze, h = 1 m,  UA 100 (625), Diamant 1x 12,5 mm, mit Türeinbau in Anschlusswand

Deckenschürze zur Lastabtragung gemäß DIN 4103-1,
hängend in Primärkonstruktion des Gebäudes verankert.
Linienlasten aus Einbaubereich 1,
mit Türeinbau in Anschlusswand.
Wanddicke: 125 mm
Oberer Anschluss starr,
vorhandener Befestigungsuntergrund Stahlbeton,
Ausführung mit Unterkonstruktion aus verzinkten Stahlblechprofilen DIN 18182-1,
Metallständer als Einfach-Profile Knauf UA 100, als Einfachständerwerk,
Einspannung an der Rohdecke mittels Knauf Befestigungskit für UA 100.
Achsabstand 625 mm
Wandhöhe der anzuschließenden Wand bis UK Deckenschürze: 3,00 m
Beplankung beidseitig sowie untere Abdeckung aus Gipsplatten GKFI DIN 18180 bzw. Typ DFH2IR EN 520:
GKFI, einlagig, Plattendicke 12,5 mm, Verarbeitung gemäß DIN 18181.
Verschraubung mit Diamantschrauben XTN bzw. XTB oder bauaufsichtlich zugelassenen Verbindungsmitteln.
Verspachtelung der Gipsplatten gemäß Merkblatt Nr. 2 des Bundesverbandes der Gipsindustrie e.V. Qualitätsstufe Q3 Standardverspachtelung,
Verarbeitung gemäß DIN 18181. Die Ausführung erfolgt unter Verwendung von DIN EN 13963, Spachtelmaterial oder alternativ Fügenfüller

Ausführung gem. Systemdatenblatt des Herstellers

Leitfabrikat: Knauf Deckenschürze W176.de

Angebotenes Fabrikat '....................................................' vom Bieter anzugeben
Menge: 20,000 m²

#### Abschnitt 3.2 Wanddurchführungen

**3.2.10 Herstellung eckiger Wanddurchführung 150 x 100 mm**
Herstellen eckiger Durchführungen inkl. Laibungsverkleidung. Ausführung durch vorbeschriebene nichttragende innere Trennwand.
Abmessungen: 150 x 100 mm
Unterkonstruktion: CW 50 / CW 75
Menge: 1,000 St

**3.2.20 Herstellung eckiger Wanddurchführung 150 x 200 mm**
Herstellung eckiger Wanddurchführungen

Herstellen eckiger Durchführungen inkl. Laibungsverkleidung. Ausführung durch vorbeschriebene nichttragende innere Trennwand.
Abmessungen: 150 x 200 mm
Unterkonstruktion: CW 50 / CW 75
Menge: 1,000 St

**3.2.30 Herstellung eckiger Wanddurchführung 250 x 150 mm**
Herstellung eckiger Wanddurchführungen

Herstellen eckiger Durchführungen inkl. Laibungsverkleidung. Ausführung durch vorbeschriebene nichttragende innere Trennwand.

Abmessungen: 250 x 150  mm
Unterkonstruktion: CW 50 / CW 75
Menge: 5,000 St

**3.2.40 Herstellung eckiger Wanddurchführung 200 x 200 mm**
Herstellung eckiger Wanddurchführungen

Herstellen eckiger Durchführungen inkl. Laibungsverkleidung. Ausführung durch vorbeschriebene nichttragende innere Trennwand.
Abmessungen: 200 x 200 mm
Unterkonstruktion: CW 50 / CW 75
Menge: 1,000 St

**3.2.50 Herstellung eckiger Wanddurchführung 450 x 100 mm**
Herstellung eckiger Wanddurchführungen

Herstellen eckiger Durchführungen inkl. Laibungsverkleidung. Ausführung durch vorbeschriebene nichttragende innere Trennwand.
Abmessungen:  450 x 100 mm
Unterkonstruktion: CW 50 / CW 75
Menge: 4,000 St

**3.2.60 Herstellung eckiger Wanddurchführung 250 x 250 mm**
Herstellung eckiger Wanddurchführungen

Herstellen eckiger Durchführungen inkl. Laibungsverkleidung. Ausführung durch vorbeschriebene nichttragende innere Trennwand.
Abmessungen: 250 x 250 mm
Unterkonstruktion: CW 50 / CW 75
Menge: 9,000 St

**3.2.70 Herstellung eckiger Wanddurchführung 250 x 300 mm**
Herstellung eckiger Wanddurchführungen

Herstellen eckiger Durchführungen inkl. Laibungsverkleidung. Ausführung durch vorbeschriebene nichttragende innere Trennwand.
Abmessungen: 250 x 300 mm
Unterkonstruktion: CW 50 / CW 75
Menge: 2,000 St

**3.2.80 Herstellung eckiger Wanddurchführung 400 x 200 mm**
Herstellung eckiger Wanddurchführungen

Herstellen eckiger Durchführungen inkl. Laibungsverkleidung. Ausführung durch vorbeschriebene nichttragende innere Trennwand.
Abmessungen: 400 x 200 mm
Unterkonstruktion: CW 50 / CW 75
Menge: 1,000 St

**3.2.90 Herstellung eckiger Wanddurchführung 300 x 300 mm**
Herstellung eckiger Wanddurchführungen

Herstellen eckiger Durchführungen inkl. Laibungsverkleidung. Ausführung durch vorbeschriebene nichttragende innere Trennwand.
Abmessungen: 300 x 300 mm
Unterkonstruktion: CW 50 / CW 75
Menge: 7,000 St

**3.2.100 Herstellung eckiger Wanddurchführung 400 x 300 mm**
Herstellung eckiger Wanddurchführungen

Herstellen eckiger Durchführungen inkl. Laibungsverkleidung. Ausführung durch vorbeschriebene nichttragende innere Trennwand.
Abmessungen: 400 x 300 mm
Unterkonstruktion: CW 50 / CW 75
Menge: 1,000 St

**3.2.110 Herstellung eckiger Wanddurchführung 750 x 300 mm**
Herstellung eckiger Wanddurchführungen

Herstellen eckiger Durchführungen inkl. Laibungsverkleidung. Ausführung durch vorbeschriebene nichttragende innere Trennwand.
Abmessungen: 750 x 300 mm
Unterkonstruktion: CW 50 / CW 75
Menge: 2,000 St

**3.2.120 Herstellung eckiger Wanddurchführung 150 x 150 mm**
Herstellung eckiger Wanddurchführungen

Herstellen eckiger Durchführungen inkl. Laibungsverkleidung. Ausführung durch vorbeschriebene nichttragende innere Trennwand.
Abmessungen: 150 x 150 mm
Unterkonstruktion: CW 50 / CW 75
Menge: 1,000 St

**3.2.130 Herstellung eckiger Wanddurchführung 150 x 200 mm**
Herstellung eckiger Wanddurchführungen

Herstellen eckiger Durchführungen inkl. Laibungsverkleidung. Ausführung durch vorbeschriebene nichttragende innere Trennwand.
Abmessungen: 150 x 200 mm
Unterkonstruktion: CW 50 / CW 75
Menge: 1,000 St

**3.2.140 Herstellung eckiger Wanddurchführung 250 x 150 mm**
Herstellung eckiger Wanddurchführungen

Herstellen eckiger Durchführungen inkl. Laibungsverkleidung. Ausführung durch vorbeschriebene nichttragende innere Trennwand.
Abmessungen: 250 x 150 mm
Unterkonstruktion: CW 50 / CW 75
Menge: 12,000 St

**3.2.150 Herstellung eckiger Wanddurchführung 200 x 200 mm**
Herstellung eckiger Wanddurchführungen

Herstellen eckiger Durchführungen inkl. Laibungsverkleidung. Ausführung durch vorbeschriebene nichttragende innere Trennwand.
Abmessungen: 200 x 200 mm
Unterkonstruktion: CW 50 / CW 75
Menge: 6,000 St

**3.2.160 Herstellung eckiger Wanddurchführung 450 x 100 mm**
Herstellung eckiger Wanddurchführungen

Herstellen eckiger Durchführungen inkl. Laibungsverkleidung. Ausführung durch vorbeschriebene nichttragende innere Trennwand.
Abmessungen: 450 x 100 mm
Unterkonstruktion: CW 50 / CW 75
Menge: 6,000 St

**3.2.170 Herstellung eckiger Wanddurchführung 250 x 200 mm**
Herstellung eckiger Wanddurchführungen

Herstellen eckiger Durchführungen inkl. Laibungsverkleidung. Ausführung durch vorbeschriebene nichttragende innere Trennwand.
Abmessungen: 250 x 200 mm
Unterkonstruktion: CW 50 / CW 75
Menge: 1,000 St

**3.2.180 Herstellung eckiger Wanddurchführung 250 x 250 mm**
Herstellung eckiger Wanddurchführungen

Herstellen eckiger Durchführungen inkl. Laibungsverkleidung. Ausführung durch vorbeschriebene nichttragende innere Trennwand.
Abmessungen: 250 x 250 mm
Unterkonstruktion: CW 50 / CW 75
Menge: 11,000 St

**3.2.190 Herstellung eckiger Wanddurchführung 500 x 150 mm**
Herstellung eckiger Wanddurchführungen

Herstellen eckiger Durchführungen inkl. Laibungsverkleidung. Ausführung durch vorbeschriebene nichttragende innere Trennwand.
Abmessungen: 500 x 150 mm
Unterkonstruktion: CW 50 / CW 75
Menge: 1,000 St

**3.2.200 Herstellung eckiger Wanddurchführung 300 x 300 mm**
Herstellung eckiger Wanddurchführungen

Herstellen eckiger Durchführungen inkl. Laibungsverkleidung. Ausführung durch vorbeschriebene nichttragende innere Trennwand.
Abmessungen: 300 x 300 mm
Unterkonstruktion: CW 50 / CW 75
Menge: 6,000 St

**3.2.210 Herstellung eckiger Wanddurchführung 450 x 200 mm**
Herstellung eckiger Wanddurchführungen

Herstellen eckiger Durchführungen inkl. Laibungsverkleidung. Ausführung durch vorbeschriebene nichttragende innere Trennwand.
Abmessungen: 450 x 200 mm
Unterkonstruktion: CW 50 / CW 75
Menge: 6,000 St

**3.2.220 Herstellung eckiger Wanddurchführung 450 x 300 mm**
Herstellung eckiger Wanddurchführungen

Herstellen eckiger Durchführungen inkl. Laibungsverkleidung. Ausführung durch vorbeschriebene nichttragende innere Trennwand.
Abmessungen: 450 x 300 mm
Unterkonstruktion: CW 50 / CW 75
Menge: 1,000 St

**3.2.230 Herstellung eckiger Wanddurchführung 500 x 300 mm**
Herstellung eckiger Wanddurchführungen

Herstellen eckiger Durchführungen inkl. Laibungsverkleidung. Ausführung durch vorbeschriebene nichttragende innere Trennwand.
Abmessungen: 500 x 300 mm
Unterkonstruktion: CW 50 / CW 75
Menge: 1,000 St

**3.2.240 Herstellung eckiger Wanddurchführung 750 x 200 mm**
Herstellung eckiger Wanddurchführungen

Herstellen eckiger Durchführungen inkl. Laibungsverkleidung. Ausführung durch vorbeschriebene nichttragende innere Trennwand.
Abmessungen: 750 x 200 mm
Unterkonstruktion: CW 50 / CW 75
Menge: 1,000 St

**3.2.250 Ausschnitte für Schalter, Steckdosen**
Ausschnitte für Schalter, Steckdosen,  etc in
GK-Verkleidung der  Ständerwände nach Angabe
anlegen und herstellen.
Menge: 500,000 St

**3.2.260 Zulage Arbeiten WC- und Urinal-Traggestelle**
Zulage Arbeiten WC- und Urinal-Traggestelle

Zulage für das Anarbeiten von WC- und Urinal-Traggestellen.
(2 x Gewindestange, 1 x Ablauf, 1 x Zulauf, 1 x Drückerplatte)
Die Verstärkungsprofile werden separat in der Vorposition UA-Profile abgerechnet
Menge: 21,000 St

#### Abschnitt 3.3 Akustikdecke C + B

**3.3.10 Akustik-Plattendecke, SK, Gerade Quadratlochung 8/18 Q, αw = 0,75 (81,5 mm), MW 20 mm (S)**
Unterdecke gemäß DIN 18168-1,
Einbauhöhe: bis 3,00 m,

Abhängehöhe: von 0,33 cmbis 57,8 cm.
Schallabsorptionsgrad DIN EN ISO 11654 αW = 0,75 (bei Konstruktionstiefe 81,5 mm).
Befestigungsuntergrund:
Stahlbeton, Achsmaß: .62,5 cm *.
Ausführung der Unterkonstruktion aus verzinkten Stahlblechprofilen DIN 18182-1,
als Grund- und Tragprofile CD 60/27,
Befestigung mit Direktabhängern *,
und bauaufsichtlich zugelassenen Befestigungsmitteln.
Decklage/Bekleidung aus gelochten Gipsplatten DIN 18180:
Akustikplatte  SK,
einlagig, Plattendicke 12,5 mm,
Lochbild: Gerade Quadratlochung 8/18 Q,
Rückseite kaschiert mit  Akustikflies, Farbe schwarz,
Ausführung der Fugen: gespachtelt,
Verarbeitung gemäß DIN 18181.
Dämmschicht aus Mineralwolle nach DIN EN 13162,
Dicke 20 mm,
Baustoffklasse A1, nichtbrennbar nach DIN 4102 und EN 13501-1,
Bemessungswert der Wärmeleitfähigkeit 0,035 W/(m*K),
längenbezogener Strömungswiderstand AFr nach DIN EN 29053: ≥ 10 kPa*s/m²,
Letifabrikat: Knauf Cleaneo® Akustik SK Designdecke D127.de

Angebotenes Fabrikat '....................................................' vom Bieter anzugeben

Ausführung gemäß  System-Datenblatt
Menge: 225,000 m²

**3.3.20 Ausbildung eines verspachtelten Deckenfrieses**
Ausbildung eines verspachtelten Deckenfrieses

Ausbildung eines verspachtelten Deckenfrieses mit Anschluss an angrenzenden Bauteilen.
Untergrund vor anbringen des Vliesgewebes mit Tiefengrund grundieren.
Selbstklebendes dünnes PE-Vliesgewebe  Tape ohne Druck und Überlappungen anbringen, anschließend mit deckenden Farbe beschichten.
Nach vollständiger Trocknung sichtbare Kante fein abschleifen und Übergang zur Lochplatte schaffen.
Breite: 20 cm
Menge: 245,000 m

**3.3.30 Herstellung runde Ausschnitte**
Herstellung runde Ausschnitte

Herstellen von runden Ausschnitten. Ausführung an vorbeschriebenen Deckensystem.
Deckenhöhe: bis 3,20 m
Durchmesser: 215 mm
Menge: 51,000 St.

**3.3.40 Ausbildung einer Schattenfuge**
Ausbildung einer Schattenfuge

Herstellung einer Schattenfuge ohne bauphysikalische Anforderungen, an Deckenbekleidung aus vorbeschriebenen Gipsplatten DIN EN 520 / DIN 18180.
Ausbildung nach DIN 18183-1 und Knauf Ausführungsdetail Deckenanschluss mit Schattenfuge.
Befestigungs-/ Verbindungselemente nach DIN 18182-2 oder bauaufsichtlich zugelassene Befestigungs-/ Verbindungselemente.
Anzahl und Lage der Fugen gemäß Merkblatt Nr. 3 des Bundesverbandes der Gipsindustrie e.V..
Breite 4 cm
Menge: 245,000 m

**3.3.50 Revisionsklappe 400 x 400 mm bis 12,5 mm**
Revisionsklappe 400 x 400 mm bis 12,5 mm

Einbau einer Revisionsklappe 400 x 400 mm für Deckensysteme ohne bauphysikalische Anforderung.
Unterkonstruktion mit CD 60/27-Profilen gemäß DIN EN 14195 und DIN 18182-1 anordnen.
Ausschnitt der Gipsplatte nach System-Datenblatt und Schemazeichnungen ausbilden.
Dicke der Beplankung bis 12,5 mm.
Verschraubung des Außenrahmens mittels Schnellbauschrauben TB / Diamantschrauben XTB nach DIN 18182-2 oder
bauaufsichtlich zugelassenen Verbindungsmitteln, ggf. mit Distanzrahmen/ -streifen unterlegen.
Innendeckel flächenbündig mit Gipsplatte
 verkleben oder wahlweise verschrauben.
Revisionsklappen-Außenrahmen nach DIN EN 13963 in Qualitätsstufe Q3 gemäß Merkblatt Nr. 2 des Bundesverbandes der Gipsindustrie e.V. verspachteln.
Menge: 26,000 St.

#### Abschnitt 3.4 Akustikdecke A1 C+D

**3.4.10 Deckenbekleidung, F90 vu, Tragprofil, Massivbauplatte GKF 25 mm + Feuerschutzplatte GKF 18 mm**
Deckenbekleidung, F90 vu, Tragprofil, Massivbauplatte GKF 25 mm + Feuerschutzplatte GKF 18 mm

Deckenbekleidung nach DIN 18168-1,
Einbauhöhe: 2,75 m.
Feuerwiderstandsklasse DIN 4102-2 F90,
für die Deckenbekleidung allein bei Brandbeanspruchung von unten zum Schutz der Rohdecke.
Befestigungsuntergrund:
Stahlbeton
Ausführung der Unterkonstruktion aus verzinkten Stahlblechprofilen DIN 18182-1,
als Tragprofile CD 60/27,
Befestigung mit Direktabhänger/ Direktschwingabhänger/
Noniusabhängung mit Noniusbügel/ Nonius-Hänger-Unterteil (mit Grundprofilen verschraubt)/ Kombihänger,
Befestigen Deckennagel/ Schnellbauschraube / Universalschraube
oder bauaufsichtlich zugelassenen Befestigungsmitteln.
Decklage/Bekleidung aus Gipsplatten DIN 18180 bzw. Typ DF EN 520:
zweilagig,
1. Lage: Massivbauplatte, Plattendicke 25 mm,
2. Lage Feuerschutzplatten, Plattendicke 18 mm,
Verarbeitung gemäß DIN 18181.
Verspachtelung der Gipsplatten gemäß Merkblatt Nr. 2 des Bundesverbandes der Gipsindustrie e.V. Qualitätsstufe Q3Standardverspachtelung,
Verarbeitung gemäß DIN 18181. Die Ausführung erfolgt unter Verwendung von DIN EN 13963, Spachtelmaterial oder alternativ Fügenfüller.

Ausführung gemäß  System-Datenblatt  des Hersteller

Leitfabrikat;  Knauf Plattendecke D112.de
Angebotenes Fabrikat '....................................................' vom Bieter anzugeben
Menge: 30,000 m²

**3.4.20 Herstellung runde Ausschnitte F 90**
Herstellung runde Ausschnitte F 90

Herstellen von runden Ausschnitten mit Feuerwiderstandsklasse 90 Minuten. Ausführung an vorbeschriebenen Deckensystem.
Alle Bereiche, einschließlich Fugen, Randanschlüsse und Zwischenräume rauchdicht und feuerbeständig ausführen.
Deckenhöhe: bis 3,20 m
Durchmesser: 215 mm
Menge: 6,000 St

**3.4.30 Revisionsklappe 400 x 400 mm bis 12,5 mm**
Einbau einer Revisionsklappe  400 x 400 mm für Deckensysteme ohne bauphysikalische Anforderung.
Unterkonstruktion mit CD 60/27-Profilen gemäß DIN EN 14195 und DIN 18182-1 anordnen.
Ausschnitt der Gipsplatte nach System-Datenblatt und Schemazeichnungen ausbilden.
Dicke der Beplankung bis 12,5 mm.
Verschraubung des Außenrahmens mittels Schnellbauschrauben nach DIN 18182-2 oder
bauaufsichtlich zugelassenen Verbindungsmitteln, ggf. mit Distanzrahmen/ -streifen unterlegen.
Innendeckel flächenbündig mit Gipsplatte
 verkleben oder wahlweise verschrauben.
Revisionsklappen-Außenrahmen nach DIN EN 13963 in Qualitätsstufe Q3 gemäß Merkblatt Nr. 2 des Bundesverbandes der Gipsindustrie e.V. verspachteln.
Menge: 2,000 St.

**3.4.40 Ausbildung eines verspachtelten Deckenfrieses**
Ausbildung eines verspachtelten Deckenfrieses mit Anschluss an angrenzenden Bauteilen.
Untergrund vor anbringen des Vliesgewebes mit  Tiefengrund grundieren.
Selbstklebendes dünnes PE-Vliesgewebe Tape ohne Druck und Überlappungen anbringen, anschließend mit deckenden Farbe beschichten.
Nach vollständiger Trocknung sichtbare Kante fein abschleifen und Übergang zur Lochplatte schaffen.
In Qualitätsstufe Q3 gemäß Merkblatt Nr. 2 des Bundesverbandes der Gipsindustrie e.V. verspachteln.
Breite: 20 cm......
Menge: 35,000 m

**3.4.50 Ausbildung einer Schattenfuge**
Ausbildung einer Schattenfuge

Herstellung einer Schattenfuge ohne bauphysikalische Anforderungen, an Deckenbekleidung aus vorbeschriebenen Gipsplatten DIN EN 520 / DIN 18180.
Ausbildung nach DIN 18183-1 und  Ausführungsdetail Deckenanschluss mit Schattenfuge.
Befestigungs-/ Verbindungselemente nach DIN 18182-2 oder bauaufsichtlich zugelassene Befestigungs-/ Verbindungselemente.
Anzahl und Lage der Fugen gemäß Merkblatt Nr. 3 des Bundesverbandes der Gipsindustrie e.V..
Breite 4 cm
Menge: 35,000 m

#### Abschnitt 3.5 GK-Decke glatt C+D

**3.5.10 Deckenbekleidung, Tragprofil, Bauplatte GKBI 12,5 mm**
Deckenbekleidung nach DIN 18168-1,
Einbauhöhe: bis 2,75 m
Befestigungsuntergrund:
Stahlbeton, Achsmaß: 62,5 cm *.
Ausführung der Unterkonstruktion aus verzinkten Stahlblechprofilen DIN 18182-1,
als Tragprofile CD 60/27,
Befestigung mit Direktmontage-Clip/
Direktabhänger/ Direktschwingabhänger/
justierbarer Direktabhänger/ justierbarer Direktschwingabhänger/
Noniusabhängung mit Noniusbügel/ Nonius-Hänger-Unterteil/ Kombihänger/
Draht mit Öse + Ankerfix,
Befestigen mit Deckennagel/ Schnellbauschraube  / Universalschraube
oder bauaufsichtlich zugelassenen Befestigungsmitteln.
Decklage/Bekleidung aus Gipsplatten GKBI DIN 18180 bzw. Typ H2 EN 520: Bauplatten imprägniert,
einlagig, Plattendicke 12,5 mm,
Verarbeitung gemäß DIN 18181.
Verspachtelung der Gipsplatten gemäß Merkblatt Nr. 2 des Bundesverbandes der Gipsindustrie e.V. Qualitätsstufe Q3 Standardverspachtelung,
Verarbeitung gemäß DIN 18181. Die Ausführung erfolgt unter Verwendung von DIN EN 13963, Spachtelmaterial oder alternativ Fügenfüller

Ausführung gemäß System-Datenblatt des Herstellers

Leitfabrikat: Knauf Decke W112.de oder gleichwertig.

Angebotenes Fabrikat '....................................................' vom Bieter anzugeben
Menge: 32,000 m²

**3.5.20 Revisionsklappe 400 x 400 mm bis 12,5 mm**
Einbau einer  Revisionsklappe  400 x 400 mm für Deckensysteme ohne bauphysikalische Anforderung.
Unterkonstruktion mit CD 60/27-Profilen gemäß DIN EN 14195 und DIN 18182-1 anordnen.
Ausschnitt der Gipsplatte nach System-Datenblatt und Schemazeichnungen ausbilden.
Dicke der Beplankung bis 12,5 mm.
Verschraubung des Außenrahmens mittels Schnellbauschrauben / Diamantschrauben nach DIN 18182-2 oder
bauaufsichtlich zugelassenen Verbindungsmitteln, ggf. mit Distanzrahmen/ -streifen unterlegen.
Innendeckel flächenbündig mit Gipsplatte verkleben oder wahlweise verschrauben.
Revisionsklappen-Außenrahmen nach DIN EN 13963 in Qualitätsstufe Q3 gemäß Merkblatt Nr. 2 des Bundesverbandes der Gipsindustrie e.V. verspachteln.
Menge: 10,000 St

**3.5.30 Herstellen runde Ausschnitte**
Herstellung runde Ausschnitte

Herstellen von runden Ausschnitten. Ausführung an vorbeschriebenen Deckensystem.
Deckenhöhe: 3,15 m
Durchmesser: 215 mm
Menge: 16,000 St

#### Abschnitt 3.6 Mineralfasterrasterdecke C+D

**3.6.10 Mineralfaserrasterdecke glatt**
Mineralfaserrasterdecke glatt
Bezeichnung: Sichtbares System, herausnehmbar

Einsatz: Deckensystem S 3

Auswahl Deckenraster LxB (mm): 625x625,

 Technische Daten:
Mineralplatten nach DIN EN 13964 und DIN 18177
Verwendbarkeitsnachweis gemäß EU-Bau PVO:
CE-Kennzeichen und Leistungserklärung (DoP)
Luftdurchlässigkeitsklasse: PM 1
Formaldehydklasse: FH 1
Abgabe VOC: TVOC 1
Dessin: glatt
Farbe: weiß, endbehandelt
Lichtreflexionsgrad: ca. 88 (ISO 7724-2, ISO 7724-3)
Baustoffklasse: A2-s1,d0 nach DIN EN 13501-1
Kante: 3, ringsum scharfkantig
Plattenstärke: 15 mm
Schallabsorption:
Alpha w = 0,70, Absorptionsklasse C (EN ISO 11654)
NRC = 0,70 (ASTM E 1264)
Schall-Längsdämmung: Dn,f,w = 31 dB (EN ISO 10848)
Feuchtigkeitsbeständigkeit: bis 95% RH

Konstruktionskurzbeschreibung entsprechend dem Systemblatt, Verlegeanleitung  und DIN EN 13964.
Stahlblechprofile, verzinkt, Sichtseite matt weiß. Sichtflächen höhengleich, kein Auflegen der Profile.

Spannabhänger Nr. 12/X/X
Abmessung D (mm): 4

 Montagekurzbeschreibung:
Im Achsabstand von 1250 oder 1200 mm sind mit Spannabhänger Tragprofile abzuhängen, auszurichten und zu nivellieren.
In Querrichtung zu den Tragprofilen sind die Verbindungsprofile und parallel zu den Tragprofilen sind die kurzen Verbindungsprofile einzuhängen und auszurichten.

Im Randbereich angeordnete Verbindungsprofile können mit Verbindungswinkeln gegen Verschieben gesichert werden.

In die beschriebene Konstruktion ist o. g. Plattenmaterial einzulegen. Passplatten sind bauseits herzustellen.

 Leitfabrikat: OWA Construct oder gleichwertig

Angebotenes Fabrikat '....................................................' vom Bieter anzugeben
Menge: 4,000 m²

**3.6.20 Wandprofil L-Winkel**
Wandprofil  L-Winkel

Einsatz: Wandanschluss
Abmessung LxBxT (mm): 3050x24x19
Materialstärke (mm): 0,5

Konstruktionskurzbeschreibung
Stahlblechprofile, verzinkt, Sichtseite matt weiß.

Montagekurzbeschreibung:
Wandanschlüsse liefern und fachgerecht nach
Herstellervorschrift montieren.

Die Wandanschlüsse sind in Direktmontage
mit bauaufsichtlich zugelassenen Befestigungsteilen
anzubringen.
In den Ecken sind die Profile sauber auf Gehrung
zu stoßen.

 Leitfabrikat: OWA Construct oder gleichwertig

Angebotenes Fabrikat '....................................................' vom Bieter anzugeben
Menge: 8,000 m

**3.6.30 Passplatten zu vorgenannten Mineralfaserrasterdecke Herstellen**
Passplatten zu vorgenannten OWA-Decke Herstellen

 Leitfabrikat: OWA Construct oder gleichwertig

Angebotenes Fabrikat '....................................................' vom Bieter anzugeben
Menge: 9,000 St

#### Abschnitt 3.7 Dachschrägen C + D

**3.7.10 Deckenbekleidung F-30, Tragprofil, GKF 2x 12,5 mm,an Dachschrägen**
Deckenbekleidung nach DIN 18168-1,
an Dachschräge, vom Drempel bis First,
Einbauhöhe: bis ca.6,0 m ü. OKFF.
Feuerwiderstandsklasse DIN 4102-2 F30,
Brandbeanspruchung für die Deckenbekleidung von unten.
Befestigungsuntergrund: Holzbalken/Sparren,
Achsmaß: 60-80 cm.
Ausführung der Unterkonstruktion aus verzinkten Stahlblechprofilen DIN 18182-1, als Tragprofile CD 60/27,
Befestigung mit Direktabhänger,
Befestigen mit Deckennagel/ Schnellbauschraube/ Universalschraube oder bauaufsichtlich zugelassenen Befestigungsmitteln.
Decklage/Bekleidung aus Gipsplatten GKF DIN 18180 bzw. Typ DF EN 520: Feuerschutzplatte
zweilagig, Plattendicke 2x 12,5 mm,
Verarbeitung gemäß DIN 18181.
Verspachtelung der Gipsplatten gemäß Merkblatt Nr. 2 des Bundesverbandes der Gipsindustrie e.V.
Qualitätsstufe Q3
einschl. Spachtelmaterial und Fügenfüller

Einbauort: DG, Bauteile A - D
Menge: 1250,000 m²

**3.7.20 Herstellung Übergänge Wandteile und Dachschräge**
Herstellung Übergänge zwischen aufgehenden Wandteilen und schrägen Deckenverkleidungen,
mit Fugendeckstreifen / Schließen der Fugen und Fugenfüller,
fachgerecht nach Herstellerrichtlinie ausführen.
Menge: 80,000 m

### Bereich 4 Trockenbau Turm

#### Abschnitt 4.1 Wände

*Hinweis: Hinweis:*
Hinweis:

Die Ausführung in diesem Abschnitt beziehen sich auf folgende Leistungen:
-Wände ertüchtigen und dämmen mit Mineraldämmplatten
-Rohdecken ertüchtigen und Brandschutz
-Dämmung für thermische Hülle (UG und 1. OG)
-Herstellen freitragender Deckensysteme

Die neu zu verlegenden TGA-Leitungen (Elektro) werden auf dem vorhandenen Putz installiert. Diese Situation ist bei der Verarbeitung/Aufbringung der Dämmplatten zu berücksichtigen.

Die Wände und Decken werden für die Malerarbeiten vorbereitet. Die Malerarbeiten selber sind nicht Bestandteil dieser Leistungen.

Die Überarbeitung und Erneuerung der Fensteranlagen erfolgt über den Bauherrn und ist ebenfalls nicht Bestandteil dieser Leistungen.

**4.1.10 Gerüst über 2,50 m bis 3,00 m Arbeitshöhe**
*** Pauschalposition
Gerüste für Arbeitshöhen über 2,50 m bis 4,00 m nach Wahl Auftragnehmer
Menge: 1,000 psch

**4.1.20 Fenster und Türen schützen**
Alle Innenflächen von Fenstern und Türen, sind vor Beginn der
Arbeiten an den Innenwand- und Deckenflächen mit Folien
sorgfältig abzudichten, sodass ein Verschmutzen der
Fensterflächen einschl. der Rahmen unmöglich ist.
Dabei ist auf die Materialverträglichkeit von Folie, bzw.
Klebeband und Fensterrahmen zu achten.
Für entstandene Schäden haftet der Unternehmer.
Leistung inkl. Beseitigung und Entsorgung der
Abdeckmaterialien nach Beendigung der Putzarbeiten.
Menge: 180,000 m2

**4.1.30 Abdeckung Treppen**
Treppen als Schutzmaßnahme bei Putzarbeiten mit Folie
abkleben oder staubdicht abdecken.
Leistung inkl. Beseitigung der Abdeckmaterialien nach
Beendigung der Putzarbeiten.
Menge: 50,000 m2

**4.1.40 Untergrundprüfung**
*** Pauschalposition
Untergrundprüfung

Der Putzgrund ist gemäß DIN 18345 und der Allgemein bauaufsichtlichen Zulassung des verbauten Systems zu prüfen und vorzubereiten.

Untergrund auf Art, Eignung, Unebenheiten, Trag- und Haftfähigkeit prüfen.

Prüfmethoden:
- Klopfprobe
- Wischprobe
- Benetzungsprobe
- mindestens 5 repräsentative Abreißproben auf dem zur Verklebung vorbereiteten (gereinigt,grundiert usw.) Untergrund
Menge: 1,000 psch

**4.1.50 Altanstriche entfernen**
Altanstriche entfernen

Vorhandene, lose Altanstriche mechanisch entfernen zu Lasten des Auftragnehmers fachgerecht entsorgen.
Menge: 180,000 m²

**4.1.60 Entfernung Fremdteile**
Entfernung Fremdteile

Entfernung und Entsorgung nach den gesetzlichen Bestimmungen von Fremdteilen wie z.B.: Holz, Metall, Gipsmarken, etc.
Menge: 10,000 m²

**4.1.70 Abschlagen des nicht tragfähigen**
Abschlagen des nicht tragfähigen Putzes

Nicht tragfähigen Putz abschlagen und zu Lasten des Auftragnehmers fachgerecht entsorgen.
Menge: 15,000 m²

**4.1.80 Wandfläche reinigen**
Wandfläche reinigen

Reinigen der Wandflächen von grober Verschmutzung z.B. Mörtelresten etc. und Staub und Schmutz entfernen.
Der Untergrund muss zur Aufnahme des nachfolgenden Systems geeignet sein.
Menge: 180,000 m²

**4.1.90 Sandende Untergründe vorbereiten**
Sandende Untergründe

Tränkung der mürben und absandenden Wandfläche mit nachweislich bindemittelrückführendem Mittel ohne hydrophobierende Komponente.

Verarbeitung:
Sofern der Untergrund nicht mehr deutlich alkalisch ist, müssen die zu behandelnden Oberflächen mit Kalkwasser vorgenässt werden. Anschließend erfolgt die Oberflächenverfestigung durch drucklose Tränkung des angefeuchteten Untergrundes bis zur Sättigung. Für weitere Beschichtungen muss der Untergrund mindestens einen Tag trocknen und ausreagieren.
Menge: 180,000 m²

**4.1.100 Fehlstellen ergänzen und neu auftragen**
Fehlstellen ergänzen

Nach Reinigung der zu ergänzenden Fehlstelle ist diese mit einem faserverstärkten und spannungsarmen Putz auf Kalkbasis bis zu einer einlagigen Auftragsstärke von 30 mm zu füllen und eben zu den Bestandsflächen ab zuziehen und im Nachgang beschichtungsfähig aufrauen.

geforderte Materialqualität:
- Druckfestigkeit: 2,5 - 2,7 N/mm²
- Korngröße: 0 - 1 mm
- carbonatischer Anteil: > 40 Gew.-% des Bindemittels

Auftragsstärke: ca. 15 mm
Menge: 70,000 m²

**4.1.110 Verputzen von Fensteranschlußfolien**
Verputzen von Fensteranschlußfolien
an neuem Fenster vor Aufbringen der Innendämmung

Haftspachtelung als mineralisch vergütete Putzhaftbrücke, auf "verputzbare" Fenster- anschlussfolien, für nachfolgenden Putzauftrag als Kalk-, Kalk- Zement- und Zementputzen.

Haftspachtel aus vergütetem Kalk-Zementmörtel mind. 5 mm dick von Hand auftragen und mit der Zahntraufel verziehen, so dass in den Vertiefungen noch mindestens 2 mm Spachteldicke gewährleistet ist.
Standzeit 1-3 Tage.
Bauteil: Anschluss neues Fenster an Leibung
Menge: 20,000 m

*Hinweis: Dämmung Silikatplatten aufbringen/kleben*

**4.1.120 Untergrundausgleich herstellen**
Untergrundausgleich
Liefern und Aufbringen eines faserverstärkten, haftvergüteten Ausgleichsputzes auf Kalkbasis bei Unebenheiten des Untergrundes. Der vorbereitete Untergrund kann mit diesem Produkt bis zu 30 mm in einem Arbeitsgang ausgeglichen werden.
Für nachfolgenden Dämmputz ist eine dünne Lage nach Abbinden des Ausgleichsputzes mit selben Material und einer Zahntraufel aufzuziehen.
geforderte Materialqualität:
- Druckfestigkeit: 2,5 - 2,7 N/mm²
- Korngröße: 0 - 1 mm
- carbonatischer Anteil: > 40 Gew.-% des Bindemittels
Auftragsstärke: ca. 15 mm
Menge: 25,000 m²

**4.1.130 Heizkörpernischen mit Porenbeton schließen**
Heizkörpernischen schließen,
Abmessungen: l x h x t = ca. 1,35 x 1,0 x 0,40 m

mit Mauerwerk aus Porenbeton,
z.B. als Planblock,
Steinlänge: l = 499 mm
Steinhöhe: h = 249 mm
Dicke:  d = ca. 400 mm,
im Dünnbettmörtel

lot- und fluchtgerecht nach Zeichnung und Angaben herstellen.
Außenecken und Brüstungsmauerwerk analog den Verarbeitungsempfehlungen des Herstellers:

Steinfestigkeitsklasse: SFK = 2
Rohdichteklasse: RDK = 0,35
Wärmeleitfähigkeit: lambda = 0,09 W/(mK)
charakteristische Druckfestigkeit: fk = 1,8 N/mm²
Bauteil:  Turm, EG und 1.OG
Menge: 8,000 m²

**4.1.140 Innendämmung Wände**
Innendämmung Wände
Innendämmung von Wänden mit Mineraldämmplatten (Dämmstoff aus CaSi-Hydraten) gem.
Das Produkt entspricht der Baustoffklasse A1 nach DIN EN 13501-1.
Bemessungswert der Wärmeleitfähigkeit:
lambda = 0,040 [W/(m*K)]
Plattendicke: 50 mm
Druckfestigkeit im Mittel: mind. 200 kPa (im
Rohdichtebereich von 85 bis 95 kg/m³)
vollflächig auf dem trag- und klebefähigen Untergrund im Verband (Überbindemaß >= 150 mm), plan eben und press gestoßen im Kammbettverfahren anbringen.
Stoß- und Lagerfugen werden nicht verklebt.
Zur Verklebung von Mineraldämmplatten
über lichten Öffnungen (Fenster-/Türöffnungen o. ä.)
ist eine Hilfskonstruktion/Abrutschsicherung vorzusehen und für den Zeitraum des Abbindevorganges der Dämmplatten am Untergrund vorzuhalten. Verarbeitung der Mineraldämmplatten entsprechend den Herstellervorschriften liefern und montieren.
Als Kleber- und Armierungsmörtel ist in einem System zu verwenden.
Fehlstellen in der Dämmstoffebene sind unter Beachtung
der Herstellerhinweise mit Füllmörtel fachgerecht anzuarbeiten.
Menge: 180,000 m²

**4.1.150 Armierungsputz herstellen**
Armierungsputz, nach Herstellerangaben vollflächig in einer mittleren Schichtdicke von 5 mm mittels Zahntraufel auftragen. Alkalibeständiges Armierungsgewebe (Flächengewicht ca. 160g/m²) eindrücken und in das obere Drittel der Armierungsschicht einarbeiten. Oberfläche glatt streichen.
Menge: 180,000 m²

**4.1.160 Innenputz als Filzputz herstellen**
Innenputz als Filzputz herstellen,
Ausbilden von fein gefilzten Putzflächen auf dem ausgehärteten Unterputz mit einem feinkörnigen, mineralischen Mörtel MG P II, nach DIN V 18550 bzw. CS II und DIN EN 998-1,

Oberflächenqualität: Q3 - geglättet

Arbeitshöhe: bis ca. 4,00 m
Menge: 180,000 m²

**4.1.170 Dämmstreifen an angrenzende Bauteile herstellen**
Dämmstreifen an angrenzende nichtmassive Bauteile:
Natürlicher Hanf-Filz Dämmstreifen als Entkopplungsstreifen bei Innendämmung. Der Dämmstreifen wird zur Entkopplung an Boden und Decke verwendet.
Breite:  in Dämmstarke der Wand.
Höhe:  bis 4,0 m
Zudem können Anschlussfugen an Holzbalkenköpfen damit ausgestopft werden
Position einschließlich aller Materialien bzw. Zulagen für das dauerelastische Versiegeln getrennter Wand- und Deckenanschlüsse für die Mineraldämmplatten-Konstruktion an
Massivwand/-decke.
Es sind elastoplastische Fugenmaterialien einzusetzen, die eine Dauerbewegungsaufnahme von mindestens 20 % haben müssen. Die Versiegelung und Untergrundvorbereitung ist gemäß den Richtlinien des Dichtstoffherstellers auszuführen. Die Fuge ist in der Putzebene dauerelastisch zu versiegeln.
Menge: 45,000 m

**4.1.180 Zulageposition für Mehrputzdicke Innenputz**
Zulageposition für Mehrputzdicke an Wände/Stützen/Laibungen,
Mehrdicke je 5 mm Putzdicke.
Menge: 360,000 m2

**4.1.190 Anputzleiste- mit Schattenfuge**
Einteilige Kunststoff - Anputzdichtleiste mit Schattenfuge,

für den Innenputz
aus PVC weiß,
mit Schattenfuge und abreißbarer Klebelasche für Folienabdeckung.
Schaumstoffband selbstklebend, geschlossenzellig Schattenfuge

Profilbreite: 9 mm

Einbau zwischen Putz und Bauelementen, Fenstern und Außentüren.

Liefern und ohne Längsstöße an den Bauelementen fachgerecht horizontal sowie vertikal in Einzellängen montieren.

Verarbeitung entsprechend den aktuellen Herstellerangaben
Menge: 30,000 m

**4.1.200 Dämmkeil für einbindende Wand- und Deckenflächen**
Dämmkeil für einbindende Wand- und Deckenflächen.
Bauliche oder geometrische Wärmebrücken mit Dämmkeilen dämmen. Vollflächig auf dem trag- und klebefähigen Untergrund, planeben und press gestoßen im Kammbettverfahren anbringen. Fugen sind nicht zu verkleben. Verarbeitung der Dämmkeile entsprechend den Herstellervorschriften einschl. aller Materialien und Befestigungsmittel liefern und montieren.
Maße der Dämmkeile: (b x d): 500 x 60/20 mm
Rechenwert der Wärmeleitfähigkeit: lambda =0,042 [W/(m*K)]
Menge: 20,000 m

**4.1.210 Zulage für Dämmkeil erstellen Spitzbogen**
Zulage für Dämmkeil erstellen im Spitzbogen
Menge: 12,000 m

**4.1.220 Konstruktive Anschlüsse herstellen**
Konstruktive Anschlüsse
Anschlüsse von Mineraldämmplatten an
Fensterrahmenkonstruktionen bzw. Baustoffe mit anderen Ausdehnungskoeffizienten
Elastische Entkoppelung der Dämmstoffebene mittels Fugendichtband. Die Armierungsschicht und mögliche weitere Putzbeschichtungen sind fachgerecht mit einem Kellenschnitt zu trennen.
Menge: 40,000 m

**4.1.230 Ausschnitte für Schalter, Steckdosen**
Ausschnitte für Schalter, Steckdosen,  etc in
Innendämmung der Wände nach Angabe TGA
anlegen und herstellen.
Menge: 10,000 St

#### Abschnitt 4.2 Decken

*Hinweis: Hinweis:*
Hinweis:

Durch Bauwerksuntersuchungen sind zum Teil Putzflächen an den Decken entfernt worden, um die Substanz des Bauwerks zu untersuchen.
Eine weitere Prüfung des Untergrundes ist in diesem Abschnitt nicht vorgesehen.

**4.2.10 Stahlunterzugbekleidung einseitig, F-90**
Stahlunterzugbekleidung einseitig

Einlagige Bekleidung konstruktiv-tragender bzw. belasteter Gebäudeelemente wie Stahlunterzügen nach DIN 4102, liefern und fachgerecht montieren aus zementgebundenen, Silikat-Brandschutzbauplatten, dauerhaft wasserresistent
nichtbrennbar - A1 nach EN 13501-1,

Dem Angebot ist der gültige allgemeine bauaufsichtliche Nachweis der angebotenen Konstruktion beizufügen.

Art des Stahlprofils, offen, Profil nicht bekannt,

in Teilbereichen herstellen

Feuerwiderstandsklasse: F-90

Bekleidungsdicke: 20 mm
mittlere Breite: ca. 300 mm
Ausführung: einlagig
Leitfabrikat:  PROMATECT-H-Brandschutzplatten, ohne unterseitige Stoßhinterlegung
  Promat-Konstruktion 445
oder glw.

Angeb. Fabrikat: '....................................................' Bauteil:  Bestandsdecken
Menge: 20,000 m

**4.2.20 Deckendämmplatte mineralisch WLG 035 Decke UG**
Deckendämmplatte mineralisch WLG 035
Verkleben einer einseitig glasvlieskaschierten, nicht brennbaren Mineralwolle-Dämmplatte auf vorbereiteten geprüften und tragfähigen Untergrund. Vollflächige Verklebung mit einem
bauaufsichtlich zugelassenen, mineralisch und hydraulisch erhärtenden Werktrockenmörtel.
MW 035 DeckenDämmplatte
Steinwolle-Dämmplatte für die Dämmung von Deckenflächen, Baustoffklasse A1 nach DIN 4102, nicht brennbar
Farbe Sichtseite: naturgrauen Glasvlies kaschiert
Wärmeleitfähigkeit 0,035 W/mK
Bemessungswert der Wärmeleitfähigkeit :0,035 W/mK
Nennwert der Wärmeleitfähigkeit 0,035 W/mK
einschl. Kleber
Dämmstoffdicke: d= 40 mm

einschl. Anarbeiten an Wände und auskragenden Bauteilen.
als bauaufsichtlich geprüftes System herstellen

Bauteil:  UG, unter Kellerdecke
Menge: 30,000 m²

**4.2.30 Kellerdeckendurchbrüche verschließen 100 bis 500 cm²**
Kellerdeckendurchbrüche verschließen, bzw. Öffnungen im Deckenbereich von TGA-Leitungen für z.B. Steig- und Versorgungs- leitungen etc., durch festes Ausstopfen mit geeigneten Dämmstoff.
Größe:  von 100 bis 500 cm²

Bauteil:  Decke ü. KG
Menge: 2,000 St

**4.2.40 Kellerdeckendurchbrüche verschließen 500 bis 2000 cm²**
Kellerdeckendurchbrüche verschließen, bzw. Öffnungen im Deckenbereich von TGA-Leitungen für z.B. Steig- und Versorgungs- leitungen etc., durch festes Ausstopfen mit geeigneten Dämmstoff.
Größe:  500 bis 2000 cm²

Bauteil:  Decke ü. KG
Menge: 1,000 St

**4.2.50 Unterdecke als freitragende Decke**
Unterdecke DIN 18168-1, als freitragende Decke,
Einbauhöhe: ca. 3,2 bis 3,4 m i.L..
Raumbreite: ca. 4,20 m.
Konstruktionstiefe: von 0,20 bis 0,38m.
Befestigungsuntergrund: Mauerwerkswände.
Ausführung der Unterkonstruktion aus verzinkten Stahlblechprofilen DIN 18182-1,
Grundprofile als Einfachprofile UA 150, Randbefestigung mit UW 150, und Tragprofile
Verbindung mit Randprofil durch Anschluss- und Verbindungswinkel,
Befestigung mit für den Untergrund geeignetem Befestigungsmittel,
Befestigungsabstand: gem. System
Decklage/Bekleidung aus gelochten Gipsplatten DIN18180:
werkseits grundierten Kanten, Stufenfalz als Abstandhalter,
einlagig, Plattendicke 12,5 mm,
Lochbild:  Gerade Quadratlochung 8/18 Q,
Rückseite kaschiert mit Akustikflies, Farbe schwarz,
Ausführung der Fugen: gespachtelt,
Verarbeitung gemäß DIN 18181.
Bauteil:  Abhangdecke EG + 1.OG + TRH
Menge: 61,000 m²

**4.2.60 freitragende Decke Zulage für Dämmung WLG 035**
Zulage für Dämmschicht aus Mineralwolle nach DIN EN 13162,
Dicke:  60 mm,
Baustoffklasse A1, nichtbrennbar nach DIN 4102 und EN 13501-1,Bemessungswert der Wärmeleitfähigkeit 0,035 W/(m*K)

Bauteil:  Decke über 1.OG + TRH
Menge: 33,000 m²

**4.2.70 Ausbildung eines verspachtelten Deckenfries b=20-30 cm**
Ausbildung eines verspachtelten Deckenfrieses

Ausbildung eines verspachtelten Deckenfrieses mit Anschluss an angrenzenden Bauteilen.
Untergrund vor anbringen des Vliesgewebes mit  Tiefengrund grundieren.
Selbstklebendes dünnes PE-Vliesgewebe Tape ohne Druck und Überlappungen anbringen, anschließend mit deckenden Farbe beschichten.
Nach vollständiger Trocknung sichtbare Kante fein abschleifen und Übergang zur Lochplatte schaffen.
Breite:  20 bis 30 cm, angepasst an den Bestand

Bauteil:  Abhangdecke EG + 1.OG
Menge: 42,000 m

**4.2.80 Herstellung runde Ausschnitte**
Herstellung runde Ausschnitte

Herstellen von runden Ausschnitten. Ausführung an vorbeschriebenen Deckensystem.
Deckenhöhe: bis 3,20 m
Durchmesser: 215 mm
Menge: 4,000 St.

**4.2.90 Revisionsklappe 400 x 400 mm bis 12,5 mm**
Einbau einer Revisionsklappe 400 x 400 mm für Deckensysteme ohne bauphysikalische Anforderung.
Unterkonstruktion mit CD -Profilen gemäß DIN EN 14195 und DIN 18182-1 anordnen.
Ausschnitt der Gipsplatte nach System-Datenblatt und Schemazeichnungen des Herstellers ausbilden.
Dicke der Beplankung bis 12,5 mm.
Verschraubung des Außenrahmens mittels Schnellbauschrauben nach bauaufsichtlich zugelassenen Verbindungsmitteln, ggf. mit Distanzrahmen/ -streifen unterlegen.
Innendeckel flächenbündig mit Gipsplatte verkleben oder wahlweise verschrauben.
Revisionsklappen-Außenrahmen mit Spachtel verspachteln,
Oberflächernqualität:in Qualitätsstufe Q3 gemäß Merkblatt Nr. 2 des Bundesverbandes der Gipsindustrie e.V.

Bauteil:  freitragende Decken
Menge: 2,000 St.

**4.2.100 Ausbildung von Deckenschürzen, b = 2,30 m**
Ausbildung von Deckenschürzen zur Deckenbekleidung mit Unterkonstruktion aus verzinktem Stahlblechprofilen DIN 18182-1/18183, Randprofilen, Bekleidung aus Gipsplatten Typ A (DIN EN 520), einschl. seitlicher Abschluss
Plattendicke 2 x 12,5mm.

Schürze h: ca. 160 mm
Fensterbreite: 2,30 m

Die Platten sind stumpf zu stoßen und zu verspachteln, verdeckte Befestigung der Bekleidung mit Schnellbauschrauben, sichtbare Teile der Befestigungsmittel verspachteln, Verspachtelung der Gipsplatten, Qualitätsstufe Q3, einschl. Lieferung aller Materialien.

Bauteil:  Decken Fenstersturz vor Sonnenschutz

Skizze:

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Menge: 2,000 St

**4.2.110 Ausbildung von Deckenschürzen, b = 2,00 m**
Ausbildung von Deckenschürzen zur Deckenbekleidung mit Unterkonstruktion aus verzinktem Stahlblechprofilen DIN 18182-1/18183, Randprofilen, Bekleidung aus Gipsplatten Typ A (DIN EN 520), einschl. seitlicher Abschluss
Plattendicke 2 x 12,5mm.

Schürze h: ca. 160 mm
Fensterbreite: 2,30 m

Die Platten sind stumpf zu stoßen und zu verspachteln, verdeckte Befestigung der Bekleidung mit Schnellbauschrauben, sichtbare Teile der Befestigungsmittel verspachteln, Verspachtelung der Gipsplatten, Qualitätsstufe Q3, einschl. Lieferung aller Materialien.

Bauteil:  Decken Fenstersturz vor Sonnenschutz

Skizze:

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Menge: 2,000 St

**4.2.120 Ausbildung von Deckenschürzen, b = 1,50 m**
Ausbildung von Deckenschürzen zur Deckenbekleidung mit Unterkonstruktion aus verzinktem Stahlblechprofilen DIN 18182-1/18183, Randprofilen, Bekleidung aus Gipsplatten Typ A (DIN EN 520), einschl. seitlicher Abschluss
Plattendicke 2 x 12,5mm.

Schürze h: ca. 160 mm
Fensterbreite: 2,30 m

Die Platten sind stumpf zu stoßen und zu verspachteln, verdeckte Befestigung der Bekleidung mit Schnellbauschrauben, sichtbare Teile der Befestigungsmittel verspachteln, Verspachtelung der Gipsplatten, Qualitätsstufe Q3, einschl. Lieferung aller Materialien.

Bauteil:  Decken Fenstersturz vor Sonnenschutz

Skizze:

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Menge: 4,000 St

### Bereich 5 Holz Akustikpaneele/ Tiefenabsorber

#### Abschnitt 5.1 Holz Akustikpaneele

**5.1.10 Holz Akustikpaneele Eiche, natur, A.EG.AF.01 Trauzimmer**
Lieferung und Montage einer akustisch wirksamen, vollflächig absorbierenden Wandbekleidung gemäß folgender Ausführung:

Nutzungsart nach DIN 18041= A3, Anforderungswert DIN18041 = Tsoll≤0,52 cs

Montage auf geeigneter Unterkonstruktion mit einem Wandabstand von 50 mm.

Absorberlage:
Einbau einer MF-Matte, auf Bitumpapier gesteppt, Flächengewicht 1,5 kg/m², Strömungswiderstand ca. 100 Ns/m³, vollflächig hinter der sichtbaren Bekleidung zu verlegen.

Sichtschicht aus Holzlatten:
Bekleidung aus Eiche natur Holzlatten 25 × 45 mm, Oberfläche geschliffen; Latten in gleichmäßiger Anordnung mit einer Fugenbreite von 16 mm montieren.
Befestigung verdeckt nach technischer Erfordernis

Leistungsumfang:
Vollständige Lieferung aller erforderlichen Materialien, einschließlich Unterkonstruktion, Befestigungsmittel, Holzlatten, MF-Matte (Meltafaser-Matte), Bitumpapier sowie sämtlicher Nebenarbeiten zur fachgerechten Montage.
Ausführung gemäß geltenden Normen, Herstellervorgaben und Detailplanung.

Qualität / Anforderungen:
Saubere und fluchtgerechte Ausrichtung der Holzlatten; Gleichmäßiges, optisch hochwertiges Fugenbild; Sicherstellung der akustischen Funktionsfähigkeit der Wandkonstruktion

Größe:
H x B: 3,09 x 1,913 m
H x B: 3,09 x 1,398 m

Einbauort: Bauteil A, A.EG.AF.01 Trauzimmer

ziwschen den beiden Wände befindet sich eine Holztür mit einer Breite von 2,21 x 3,175 m, Farbton Eiche natur

Ausführung gleicher Farbton wie die Holztür

Angebotenes Fabrikat '....................................................' vom Bieter anzugeben
Menge: 2,000 St

**5.1.20 Holz Akustikpaneele Eiche, natur, B.EG.AF.10 Sozialraum**
Lieferung und Montage einer akustisch wirksamen, vollflächig absorbierenden Wandbekleidung gemäß folgender Ausführung:
Nutzungsart nach DIN 18041= B3, Anforderungswert
DIN18041, = A/V ≥ 0,19 m²/m³

Unterkonstruktion / Wandabstand:
Montage auf geeigneter Unterkonstruktion mit einem Wandabstand von 50 mm.

Absorberlage:
Einbau einer MF-Matte, auf Bitumpapier gesteppt, Flächengewicht 1,5 kg/m², Strömungswiderstand ca. 100 Ns/m³, vollflächig hinter der sichtbaren Bekleidung zu verlegen.

Sichtschicht aus Holzlatten:
Bekleidung aus Eiche Holzlatten 25 × 45 mm, Oberfläche geschliffen; Latten in gleichmäßiger Anordnung mit einer Fugenbreite von 16 mm montieren.
Befestigung verdeckt nach technischer Erfordernis

Leistungsumfang:
Vollständige Lieferung aller erforderlichen Materialien, einschließlich Unterkonstruktion, Befestigungsmittel, Holzlatten, MF-Matte (Meltafaser-Matte), Bitumpapier sowie sämtlicher Nebenarbeiten zur fachgerechten Montage.

Ausführung gemäß geltenden Normen, Herstellervorgaben und Detailplanung.

Qualität / Anforderungen:
Saubere und fluchtgerechte Ausrichtung der Holzlatten; Gleichmäßiges, optisch hochwertiges Fugenbild; Sicherstellung der akustischen Funktionsfähigkeit der Wandkonstruktion

Größe
H x B: 1,72 x 3,72 m
H x B: 3,00 x 4,04 m
H x B: 2,75 x 2,35 m

Einbauort Bauteil B,  B.EG.AF.10 Sozialraum

Aussparung für 6 Steckdosen sind zu berücksichtigen

Angebotenes Fabrikat '....................................................' vom Bieter anzugeben
Menge: 3,000 St

**5.1.30 Holz Akustikpaneele Eiche, natur, C.02.BF.02. Teambüro FD-465**
Holz Akustikpaneele Eiche, natur
Wandbekleidung als vollflächig absorbierende Konstruktion; Lieferung und Montage einer akustisch wirksamen, vollflächig absorbierenden Wandbekleidung gemäß folgender Ausführung:
Nutzungsart nach DIN 18041= B4, Anforderungswert DIN18041, = A/V ≥ 0,23 m²/m³
Unterkonstruktion / Wandabstand:
Montage auf geeigneter Unterkonstruktion mit einem Wandabstand von 50 mm.

Absorberlage:
Einbau einer MF-Matte, auf Bitumpapier gesteppt, Flächengewicht 1,5 kg/m², Strömungswiderstand ca. 100 Ns/m³, vollflächig hinter der sichtbaren Bekleidung zu verlegen.

Sichtschicht aus Holzlatten:
Bekleidung aus Eiche Holzlatten 25 × 45 mm, Oberfläche geschliffen; Latten in gleichmäßiger Anordnung mit einer Fugenbreite von 16 mm montieren.
Befestigung verdeckt nach technischer Erfordernis

Leistungsumfang:
Vollständige Lieferung aller erforderlichen Materialien, einschließlich Unterkonstruktion, Befestigungsmittel, Holzlatten, MF-Matte (Meltafaser-Matte), Bitumpapier sowie sämtlicher Nebenarbeiten zur fachgerechten Montage.
Ausführung gemäß geltenden Normen, Herstellervorgaben und Detailplanung.

Qualität / Anforderungen:
Saubere und fluchtgerechte Ausrichtung der Holzlatten; Gleichmäßiges, optisch hochwertiges Fugenbild; Sicherstellung der akustischen Funktionsfähigkeit der Wandkonstruktion

Größe
H2,75 x B 1,80 cm
H2,75 x B 2,85 cm

Einbau Bauteil C.02.BF.02. Teambüro FD-465

Angebotenes Fabrikat '....................................................' vom Bieter anzugeben
Menge: 2,000 St

**5.1.40 Holz Akustikpaneele Eiche, natur, D.EG.BF.02 Besprechung**
Lieferung und Montage einer akustisch wirksamen, vollflächig absorbierenden Wandbekleidung gemäß folgender Ausführung:
Nutzungsart nach DIN 18041= B3, Anforderungswert
DIN18041, = A/V ≥ 0,19 m²/m³

Unterkonstruktion / Wandabstand:
Montage auf geeigneter Unterkonstruktion mit einem Wandabstand von 50 mm.

Absorberlage:
Einbau einer MF-Matte, auf Bitumpapier gesteppt, Flächengewicht 1,5 kg/m², Strömungswiderstand ca. 100 Ns/m³, vollflächig hinter der sichtbaren Bekleidung zu verlegen.

Sichtschicht aus Holzlatten:
Bekleidung aus Eiche Holzlatten 25 × 45 mm, Oberfläche geschliffen; Latten in gleichmäßiger Anordnung mit einer Fugenbreite von 16 mm montieren.
Befestigung verdeckt nach technischer Erfordernis

Leistungsumfang:
Vollständige Lieferung aller erforderlichen Materialien, einschließlich Unterkonstruktion, Befestigungsmittel, Holzlatten, MF-Matte (Meltafaser-Matte), Bitumpapier sowie sämtlicher Nebenarbeiten zur fachgerechten Montage.

Ausführung gemäß geltenden Normen, Herstellervorgaben und Detailplanung.

Qualität / Anforderungen:
Saubere und fluchtgerechte Ausrichtung der Holzlatten; Gleichmäßiges, optisch hochwertiges Fugenbild; Sicherstellung der akustischen Funktionsfähigkeit der Wandkonstruktion

Größe B x H 1,27 x 3,00

Bauteil D.EG.BF.02 Besprechung

Angebotenes Fabrikat '....................................................' vom Bieter anzugeben
Menge: 1,000 St.

**5.1.50 Holz Akustikpaneel Eiche, natur, D.EG.AF.01 Teeküche**
Lieferung und Montage einer akustisch wirksamen, vollflächig absorbierenden Wandbekleidung gemäß folgender Ausführung:
Nutzungsart nach DIN 18041= B3, Anforderungswert
DIN18041, = A/V ≥ 0,19 m²/m³

Unterkonstruktion / Wandabstand:
Montage auf geeigneter Unterkonstruktion mit einem Wandabstand von 50 mm.

Absorberlage:
Einbau einer MF-Matte, auf Bitumpapier gesteppt, Flächengewicht 1,5 kg/m², Strömungswiderstand ca. 100 Ns/m³, vollflächig hinter der sichtbaren Bekleidung zu verlegen.

Sichtschicht aus Holzlatten:
Bekleidung aus Eiche natur Holzlatten 25 × 45 mm, Oberfläche geschliffen; Latten in gleichmäßiger Anordnung mit einer Fugenbreite von 16 mm montieren.
Befestigung verdeckt nach technischer Erfordernis

Leistungsumfang:
Vollständige Lieferung aller erforderlichen Materialien, einschließlich Unterkonstruktion, Befestigungsmittel, Holzlatten, MF-Matte (Meltafaser-Matte), Bitumpapier sowie sämtlicher Nebenarbeiten zur fachgerechten Montage.

Ausführung gemäß geltenden Normen, Herstellervorgaben und Detailplanung.

Qualität / Anforderungen:
Saubere und fluchtgerechte Ausrichtung der Holzlatten; Gleichmäßiges, optisch hochwertiges Fugenbild; Sicherstellung der akustischen Funktionsfähigkeit der Wandkonstruktion

Anschlussdetails gemäß Planung

Größe B x H 2,75 x 2,00

Bauteil D.EG.AF.01 Teeküche

Angebotenes Fabrikat '....................................................' vom Bieter anzugeben
Menge: 1,000 St

**5.1.60 Holz Akustikpaneel Eiche, natur, D.01.AF.03 Think Tank D**
Lieferung und Montage einer akustisch wirksamen, vollflächig absorbierenden Wandbekleidung gemäß folgender Ausführung:
Nutzungsart nach DIN 18041= B3, Anforderungswert
DIN18041, = A/V ≥ 0,19 m²/m³

Unterkonstruktion / Wandabstand:
Montage auf geeigneter Unterkonstruktion mit einem Wandabstand von 50 mm.

Absorberlage:
Einbau einer MF-Matte, auf Bitumpapier gesteppt, Flächengewicht 1,5 kg/m², Strömungswiderstand ca. 100 Ns/m³, vollflächig hinter der sichtbaren Bekleidung zu verlegen.

Sichtschicht aus Holzlatten:
Bekleidung aus Eiche Holzlatten 25 × 45 mm, Oberfläche geschliffen; Latten in gleichmäßiger Anordnung mit einer Fugenbreite von 16 mm montieren.
Befestigung verdeckt nach technischer Erfordernis

Leistungsumfang:
Vollständige Lieferung aller erforderlichen Materialien, einschließlich Unterkonstruktion, Befestigungsmittel, Holzlatten, MF-Matte (Meltafaser-Matte), Bitumpapier sowie sämtlicher Nebenarbeiten zur fachgerechten Montage.

Ausführung gemäß geltenden Normen, Herstellervorgaben und Detailplanung.

Qualität / Anforderungen:
Saubere und fluchtgerechte Ausrichtung der Holzlatten; Gleichmäßiges, optisch hochwertiges Fugenbild; Sicherstellung der akustischen Funktionsfähigkeit der Wandkonstruktion

Größe B x H 3,00 x 2,00

Bauteil: D.01.AF.03  Think Tank D

Angebotenes Fabrikat '....................................................' vom Bieter anzugeben
Menge: 1,000 St

**5.1.70 Holz Akustikpaneel Eiche, natur, D.02.AF.02, Thin Tank D**
Lieferung und Montage einer akustisch wirksamen, vollflächig absorbierenden Wandbekleidung gemäß folgender Ausführung:
Nutzungsart nach DIN 18041= B3, Anforderungswert
DIN18041, = A/V ≥ 0,19 m²/m³

Unterkonstruktion / Wandabstand:
Montage auf geeigneter Unterkonstruktion mit einem Wandabstand von 50 mm.

Absorberlage:
Einbau einer MF-Matte, auf Bitumpapier gesteppt, Flächengewicht 1,5 kg/m², Strömungswiderstand ca. 100 Ns/m³, vollflächig hinter der sichtbaren Bekleidung zu verlegen.

Sichtschicht aus Holzlatten:
Bekleidung aus Eiche Holzlatten 25 × 45 mm, Oberfläche geschliffen; Latten in gleichmäßiger Anordnung mit einer Fugenbreite von 16 mm montieren.
Befestigung verdeckt nach technischer Erfordernis

Leistungsumfang:
Vollständige Lieferung aller erforderlichen Materialien, einschließlich Unterkonstruktion, Befestigungsmittel, Holzlatten, MF-Matte (Meltafaser-Matte), Bitumpapier sowie sämtlicher Nebenarbeiten zur fachgerechten Montage.

Ausführung gemäß geltenden Normen, Herstellervorgaben und Detailplanung.

Qualität / Anforderungen:
Saubere und fluchtgerechte Ausrichtung der Holzlatten; Gleichmäßiges, optisch hochwertiges Fugenbild; Sicherstellung der akustischen Funktionsfähigkeit der Wandkonstruktion

Größe  B x H 3,00 x 2,00

Bauteil: D.02.AF.02, Thin Tank D

Angebotenes Fabrikat '....................................................' vom Bieter anzugeben
Menge: 1,000 St

#### Abschnitt 5.2 Tiefenabsorber

**5.2.10 Tiefenabsorber nicht perforiert Größe 0,90 x 1,75 m, A.01.AF.01 Think Tank**
Liefern und fachgerechtes Montieren von breitbandwirksamen Wandabsorbern zur Verbesserung der Raumakustik gemäß Herstellerangaben. Das System dient der effizienten Schallabsorption im mittleren und tiefen Frequenzbereich und wird als wandmontiertes Flächensystem ausgeführt.
Nutzungsart nach DIN 18041= A4, Anforderungswert DIN18041, = Tsoll≤0,35s
Leitfabrikat Ecophon Wall C Extra Bass oder gleichwertig

Angebotenes Fabrikat '....................................................' vom Bieter anzugeben

Absorberklasse: Hochwirksamer Absorber mit zusätzlichem Tieftonmodul (Extra Bass)

Aufbau:
Vorderseitiges Wandabsorber-Element (Wall Panel C)
Rückseitiges Zusatz-Tieftonmodul „Extra Bass“ gemäß Herstelleraufbau

Absorptionswerte:
Breitbandabsorption nach EN ISO 354
Erfüllung der Herstellerkennwerte insbesondere im Bereich ≤ 250 Hz

Oberfläche: Textil-/Glasvliesoberfläche Akutex™ FT, farbig-beschichtet
Farbton nach Wahl des Bauherrn
Kanten: Gerade Kante, fugenlos gestoßen oder mit definierter Schattenfuge (nach Planung)

Materialeigenschaften:
A-Klasse Schallabsorber (vorderes Element)
Zusatzmodul aus Mineralwolle zur Optimierung der Bassabsorption
Hochwertige farbbeständige Oberfläche, emissionsarm, nicht brennbar nach EN 13501-1, Klasse A2-s1,d0
Rahmen/Unterkonstruktion: verdeckt, schlagfeste Ausführung gemäß Ecophon Montagesystem

Montage
Fachgerechte Montage gemäß den Montagerichtlinien Ecophon Wall C Extra Bass
Vollflächig oder partiell befestigt an tragfähiger, vorbereiteter Wandoberfläche
Exakte Ausrichtung der Elemente in Achsen und Flucht
Berücksichtigung aller Schnittdetails (Ecken, Laibungen, Anschlüsse)
Fugenausbildung gemäß Planung (stoßend oder Schattenfuge)
Saubere, schadenfreie Montage der sichtbaren Oberflächen
Leistungsumfang
Lieferung aller benötigten Elemente, Module und Montagesysteme
Baustelleneinrichtung und Schutzmaßnahmen
Aufmaß, Zuschnitt, Anpassungsarbeiten
Nachreinigung der Oberflächen und Übergabe im einwandfreien Zustand

Besondere Hinweise
Alle Komponenten müssen den akustischen Leistungswerten des Herstellers entsprechen.
Die Montage ist so auszuführen, dass die akustische Wirksamkeit – insbesondere des Extra-Bass-Moduls – vollständig gewährleistet ist.

Zertifikate, Produktdatenblätter und Prüfberichte sind vorzulegen.

Größe B 0,90 x H 1,75 m

Einbauort:  A.01.AF.01 Think Tank
Menge: 1,000 St

**5.2.20 Tiefenabsorber nicht perforiert Größe 1,95 x 3,00 m A.02.AF.01 Think Tank**
Liefern und fachgerechtes Montieren von breitbandwirksamen Wandabsorbern des Typs Ecophon Wall C Extra Bass zur Verbesserung der Raumakustik gemäß Herstellerangaben. Das System dient der effizienten Schallabsorption im mittleren und tiefen Frequenzbereich und wird als wandmontiertes Flächensystem ausgeführt.
Nutzungsart nach DIN 18041= A4, Anforderungswert DIN18041, = Tsoll≤0,35s
Leitfabrikat  Ecophon Wall C Extra Bass oder gleichwertig

Angebotenes Fabrikat '....................................................' vom Bieter anzugeben

Absorberklasse: Hochwirksamer Absorber mit zusätzlichem Tieftonmodul (Extra Bass)

Aufbau:
Vorderseitiges Wandabsorber-Element (Wall Panel C)
Rückseitiges Zusatz-Tieftonmodul „Extra Bass“ gemäß Herstelleraufbau

Absorptionswerte:
Breitbandabsorption nach EN ISO 354
Erfüllung der Herstellerkennwerte insbesondere im Bereich ≤ 250 Hz

Oberfläche: Textil-/Glasvliesoberfläche Akutex™ FT, farbig-beschichtet
Farbton nach Wahl des Bauherrn
Kanten: Gerade Kante, fugenlos gestoßen oder mit definierter Schattenfuge (nach Planung)

Materialeigenschaften:
A-Klasse Schallabsorber (vorderes Element)
Zusatzmodul aus Mineralwolle zur Optimierung der Bassabsorption
Hochwertige farbbeständige Oberfläche, emissionsarm, nicht brennbar nach EN 13501-1, Klasse A2-s1,d0
Rahmen/Unterkonstruktion: verdeckt, schlagfeste Ausführung gemäß Ecophon Montagesystem

Montage
Fachgerechte Montage gemäß den Montagerichtlinien Ecophon Wall C Extra Bass
Vollflächig oder partiell befestigt an tragfähiger, vorbereiteter Wandoberfläche
Exakte Ausrichtung der Elemente in Achsen und Flucht
Berücksichtigung aller Schnittdetails (Ecken, Laibungen, Anschlüsse)
Fugenausbildung gemäß Planung (stoßend oder Schattenfuge)
Saubere, schadenfreie Montage der sichtbaren Oberflächen

Leistungsumfang
Lieferung aller benötigten Elemente, Module und Montagesysteme
Baustelleneinrichtung und Schutzmaßnahmen
Aufmaß, Zuschnitt, Anpassungsarbeiten
Nachreinigung der Oberflächen und Übergabe im einwandfreien Zustand

Besondere Hinweise
Alle Komponenten müssen den akustischen Leistungswerten des Herstellers entsprechen.
Die Montage ist so auszuführen, dass die akustische Wirksamkeit – insbesondere des Extra-Bass-Moduls – vollständig gewährleistet ist.

Zertifikate, Produktdatenblätter und Prüfberichte sind vorzulegen.

Größe 1,95 x 3,00 m

Einbauort:  A02.AF.01 Think Tank
Menge: 2,000 St

**5.2.30 Tiefenabsorber nicht perforiert Größe 0,60 x 2,70 mA.02.BF.01 Eltern-Kind-Büro**
Liefern und fachgerechtes Montieren von breitbandwirksamen Wandabsorbern des Typs Ecophon Wall C Extra Bass zur Verbesserung der Raumakustik gemäß Herstellerangaben. Das System dient der effizienten Schallabsorption im mittleren und tiefen Frequenzbereich und wird als wandmontiertes Flächensystem ausgeführt.
Nutzungsart nach DIN 18041= B3, Anforderungswert DIN18041, = A/V ≥ 0,18, ASR A3.7 250 Hz bis 2000 Hz, unbesetzt = Tsoll ≤ 0,80s
Leitfabrikat: Ecophon Wall C Extra Bass oder gleichwertig

Angebotenes Fabrikat '....................................................' vom Bieter anzugeben

Absorberklasse: Hochwirksamer Absorber mit zusätzlichem Tieftonmodul (Extra Bass)

Aufbau:
Vorderseitiges Wandabsorber-Element (Wall Panel C)
Rückseitiges Zusatz-Tieftonmodul „Extra Bass“ gemäß Herstelleraufbau

Absorptionswerte:
Breitbandabsorption nach EN ISO 354
Erfüllung der Herstellerkennwerte insbesondere im Bereich ≤ 250 Hz

Oberfläche: Textil-/Glasvliesoberfläche Akutex™ FT, farbig-beschichtet

Farbton nach Wahl des  Bauherrn

Kanten: Gerade Kante, fugenlos gestoßen oder mit definierter Schattenfuge (nach Planung)

Materialeigenschaften:
A-Klasse Schallabsorber (vorderes Element)
Zusatzmodul aus Mineralwolle zur Optimierung der Bassabsorption
Hochwertige farbbeständige Oberfläche, emissionsarm, nicht brennbar nach EN 13501-1, Klasse A2-s1,d0
Rahmen/Unterkonstruktion: verdeckt, schlagfeste Ausführung gemäß Ecophon Montagesystem

Montage
Fachgerechte Montage gemäß den Montagerichtlinien Ecophon Wall C Extra Bass
Vollflächig oder partiell befestigt an tragfähiger, vorbereiteter Wandoberfläche
Exakte Ausrichtung der Elemente in Achsen und Flucht
Berücksichtigung aller Schnittdetails (Ecken, Laibungen, Anschlüsse)
Fugenausbildung gemäß Planung (stoßend oder Schattenfuge)
Saubere, schadenfreie Montage der sichtbaren Oberflächen

Leistungsumfang
Lieferung aller benötigten Elemente, Module und Montagesysteme
Baustelleneinrichtung und Schutzmaßnahmen
Aufmaß, Zuschnitt, Anpassungsarbeiten
Nachreinigung der Oberflächen und Übergabe im einwandfreien Zustand

Besondere Hinweise
Alle Komponenten müssen den akustischen Leistungswerten des Herstellers entsprechen.
Die Montage ist so auszuführen, dass die akustische Wirksamkeit – insbesondere des Extra-Bass-Moduls – vollständig gewährleistet ist.

Zertifikate, Produktdatenblätter und Prüfberichte sind vorzulegen

H 2,70 m x  B 0,60 m x T 4 cm

Einbauort  A.02.BF.01  Eltern Kind-Büro
Menge: 2,000 St

**5.2.40 Tiefenabsorber nicht perforiert Größe 0,60 x 2,70 mA02.BF.02 Multifunktion/Besprechung**
Liefern und fachgerechtes Montieren von breitbandwirksamen Wandabsorbern des Typs Ecophon Wall C Extra Bass zur Verbesserung der Raumakustik gemäß Herstellerangaben. Das System dient der effizienten Schallabsorption im mittleren und tiefen Frequenzbereich und wird als wandmontiertes Flächensystem ausgeführt.
Nutzungsart nach DIN 18041= A3, Anforderungswert DIN18041, Tsoll ≤ 0,45s

Leitfabrikat: Ecophon Wall C Extra Bass oder gleichwertig
Angebotenes Fabrikat '....................................................' vom Bieter anzugeben

Absorberklasse: Hochwirksamer Absorber mit zusätzlichem Tieftonmodul (Extra Bass)

Aufbau:
Vorderseitiges Wandabsorber-Element (Wall Panel C)
Rückseitiges Zusatz-Tieftonmodul „Extra Bass“ gemäß Herstelleraufbau

Absorptionswerte:
Breitbandabsorption nach EN ISO 354
Erfüllung der Herstellerkennwerte insbesondere im Bereich ≤ 250 Hz

Oberfläche: Textil-/Glasvliesoberfläche Akutex™ FT, farbig-beschichtet

Farbton nach Wahl des Bauherr
Kanten: Gerade Kante, fugenlos gestoßen oder mit definierter Schattenfuge (nach Planung)

Materialeigenschaften:
A-Klasse Schallabsorber (vorderes Element)
Zusatzmodul aus Mineralwolle zur Optimierung der Bassabsorption
Hochwertige farbbeständige Oberfläche, emissionsarm, nicht brennbar nach EN 13501-1, Klasse A2-s1,d0
Rahmen/Unterkonstruktion: verdeckt, schlagfeste Ausführung gemäß Ecophon Montagesystem

Montage
Fachgerechte Montage gemäß den Montagerichtlinien Ecophon Wall C Extra Bass
Vollflächig oder partiell befestigt an tragfähiger, vorbereiteter Wandoberfläche
Exakte Ausrichtung der Elemente in Achsen und Flucht
Berücksichtigung aller Schnittdetails (Ecken, Laibungen, Anschlüsse)
Fugenausbildung gemäß Planung (stoßend oder Schattenfuge)
Saubere, schadenfreie Montage der sichtbaren Oberflächen

Leistungsumfang
Lieferung aller benötigten Elemente, Module und Montagesysteme
Baustelleneinrichtung und Schutzmaßnahmen
Aufmaß, Zuschnitt, Anpassungsarbeiten
Nachreinigung der Oberflächen und Übergabe im einwandfreien Zustand

Besondere Hinweise
Alle Komponenten müssen den akustischen Leistungswerten des Herstellers entsprechen.
Die Montage ist so auszuführen, dass die akustische Wirksamkeit – insbesondere des Extra-Bass-Moduls – vollständig gewährleistet ist.

Zertifikate, Produktdatenblätter und Prüfberichte sind vorzulegen.

Größe B x H 0,60 x 2,70 m x 4 cm

Einbauort:
Bauteil A 02.B.F02 Multitfunktionsraum / Bespecgzg.
Menge: 4,000 St

**5.2.50 Tiefenabsorber nicht perforiert Größe 0,90 x 1,75 m B.01.BF.01 Bürgerberatung/Besprechung**
Liefern und fachgerechtes Montieren von breitbandwirksamen Wandabsorbern des Typs Ecophon Wall C Extra Bass zur Verbesserung der Raumakustik gemäß Herstellerangaben. Das System dient der effizienten Schallabsorption im mittleren und tiefen Frequenzbereich und wird als wandmontiertes Flächensystem ausgeführt.
Nutzungsart nach DIN 18041= A4, Anforderungswert DIN18041, = Tsoll≤0,35s
Leitfabrikat  Ecophon Wall C Extra Bass oder gleichwertig

Angebotenes Fabrikat '....................................................' vom Bieter anzugeben

Absorberklasse: Hochwirksamer Absorber mit zusätzlichem Tieftonmodul (Extra Bass)

Aufbau:
Vorderseitiges Wandabsorber-Element (Wall Panel C)
Rückseitiges Zusatz-Tieftonmodul „Extra Bass“ gemäß Herstelleraufbau

Absorptionswerte:
Breitbandabsorption nach EN ISO 354
Erfüllung der Herstellerkennwerte insbesondere im Bereich ≤ 250 Hz

Oberfläche: Textil-/Glasvliesoberfläche Akutex™ FT, farbig-beschichtet
Farbton nach Wahl des Bauherrn
Kanten: Gerade Kante, fugenlos gestoßen oder mit definierter Schattenfuge (nach Planung)

Formate: Standardformate  2700 × 600 mm

Materialeigenschaften:
A-Klasse Schallabsorber (vorderes Element)
Zusatzmodul aus Mineralwolle zur Optimierung der Bassabsorption
Hochwertige farbbeständige Oberfläche, emissionsarm, nicht brennbar nach EN 13501-1, Klasse A2-s1,d0
Rahmen/Unterkonstruktion: verdeckt, schlagfeste Ausführung gemäß Ecophon Montagesystem

Montage
Fachgerechte Montage gemäß den Montagerichtlinien Ecophon Wall C Extra Bass
Vollflächig oder partiell befestigt an tragfähiger, vorbereiteter Wandoberfläche
Exakte Ausrichtung der Elemente in Achsen und Flucht
Berücksichtigung aller Schnittdetails (Ecken, Laibungen, Anschlüsse)
Fugenausbildung gemäß Planung (stoßend oder Schattenfuge)
Saubere, schadenfreie Montage der sichtbaren Oberflächen

Leistungsumfang
Lieferung aller benötigten Elemente, Module und Montagesysteme
Baustelleneinrichtung und Schutzmaßnahmen
Aufmaß, Zuschnitt, Anpassungsarbeiten
Nachreinigung der Oberflächen und Übergabe im einwandfreien Zustand

Besondere Hinweise
Alle Komponenten müssen den akustischen Leistungswerten des Herstellers entsprechen.
Die Montage ist so auszuführen, dass die akustische Wirksamkeit – insbesondere des Extra-Bass-Moduls – vollständig gewährleistet ist.

Zertifikate, Produktdatenblätter und Prüfberichte sind vorzulegen.

Größe
B & H 0,90 x 2,75 m

Einbauort B.01.BF.01. Bürgerberatung / Besprechung
Menge: 4,000 St

**5.2.60 Tiefenabsorber nicht perforiert Größe 0,90 x 1,75 m, B.01.AF.01 Think Tank**
Liefern und fachgerechtes Montieren von breitbandwirksamen Wandabsorbern zur Verbesserung der Raumakustik gemäß Herstellerangaben. Das System dient der effizienten Schallabsorption im mittleren und tiefen Frequenzbereich und wird als wandmontiertes Flächensystem ausgeführt.
Nutzungsart nach DIN 18041= A4, Anforderungswert DIN18041, = Tsoll≤0,35s
Leitfabrikat Ecophon Wall C Extra Bass oder gleichwertig

Angebotenes Fabrikat '....................................................' vom Bieter anzugeben

Absorberklasse: Hochwirksamer Absorber mit zusätzlichem Tieftonmodul (Extra Bass)

Aufbau:
Vorderseitiges Wandabsorber-Element (Wall Panel C)
Rückseitiges Zusatz-Tieftonmodul „Extra Bass“ gemäß Herstelleraufbau

Absorptionswerte:
Breitbandabsorption nach EN ISO 354
Erfüllung der Herstellerkennwerte insbesondere im Bereich ≤ 250 Hz

Oberfläche: Textil-/Glasvliesoberfläche Akutex™ FT, farbig-beschichtet
Farbton nach Wahl des Bauherrn
Kanten: Gerade Kante, fugenlos gestoßen oder mit definierter Schattenfuge (nach Planung)

Materialeigenschaften:
A-Klasse Schallabsorber (vorderes Element)
Zusatzmodul aus Mineralwolle zur Optimierung der Bassabsorption
Hochwertige farbbeständige Oberfläche, emissionsarm, nicht brennbar nach EN 13501-1, Klasse A2-s1,d0
Rahmen/Unterkonstruktion: verdeckt, schlagfeste Ausführung gemäß Ecophon Montagesystem

Montage
Fachgerechte Montage gemäß den Montagerichtlinien Ecophon Wall C Extra Bass
Vollflächig oder partiell befestigt an tragfähiger, vorbereiteter Wandoberfläche
Exakte Ausrichtung der Elemente in Achsen und Flucht
Berücksichtigung aller Schnittdetails (Ecken, Laibungen, Anschlüsse)
Fugenausbildung gemäß Planung (stoßend oder Schattenfuge)
Saubere, schadenfreie Montage der sichtbaren Oberflächen
Leistungsumfang
Lieferung aller benötigten Elemente, Module und Montagesysteme
Baustelleneinrichtung und Schutzmaßnahmen
Aufmaß, Zuschnitt, Anpassungsarbeiten
Nachreinigung der Oberflächen und Übergabe im einwandfreien Zustand

Besondere Hinweise
Alle Komponenten müssen den akustischen Leistungswerten des Herstellers entsprechen.
Die Montage ist so auszuführen, dass die akustische Wirksamkeit – insbesondere des Extra-Bass-Moduls – vollständig gewährleistet ist.

Zertifikate, Produktdatenblätter und Prüfberichte sind vorzulegen.

Größe B 0,90 x H 1,75 m

Einbauort:  B.01.AF.01 Think Tank
Menge: 1,000 St

**5.2.70 Tiefenabsorber nicht perforiert Größe 0,60 x 2,70 m, B.02.BF.07 Besprechung**
Liefern und fachgerechtes Montieren von breitbandwirksamen Wandabsorbern zur Verbesserung der Raumakustik gemäß Herstellerangaben. Das System dient der effizienten Schallabsorption im mittleren und tiefen Frequenzbereich und wird als wandmontiertes Flächensystem ausgeführt.
Nutzungsart nach DIN 18041= A4, Anforderungswert DIN18041, = Tsoll≤0,35s
Leitfabrikat Ecophon Wall C Extra Bass oder gleichwertig

Angebotenes Fabrikat '....................................................' vom Bieter anzugeben

Absorberklasse: Hochwirksamer Absorber mit zusätzlichem Tieftonmodul (Extra Bass)

Aufbau:
Vorderseitiges Wandabsorber-Element (Wall Panel C)
Rückseitiges Zusatz-Tieftonmodul „Extra Bass“ gemäß Herstelleraufbau

Absorptionswerte:
Breitbandabsorption nach EN ISO 354
Erfüllung der Herstellerkennwerte insbesondere im Bereich ≤ 250 Hz

Oberfläche: Textil-/Glasvliesoberfläche Akutex™ FT, farbig-beschichtet
Farbton nach Wahl des Bauherrn
Kanten: Gerade Kante, fugenlos gestoßen oder mit definierter Schattenfuge (nach Planung)

Materialeigenschaften:
A-Klasse Schallabsorber (vorderes Element)
Zusatzmodul aus Mineralwolle zur Optimierung der Bassabsorption
Hochwertige farbbeständige Oberfläche, emissionsarm, nicht brennbar nach EN 13501-1, Klasse A2-s1,d0
Rahmen/Unterkonstruktion: verdeckt, schlagfeste Ausführung gemäß Ecophon Montagesystem

Montage
Fachgerechte Montage gemäß den Montagerichtlinien Ecophon Wall C Extra Bass
Vollflächig oder partiell befestigt an tragfähiger, vorbereiteter Wandoberfläche
Exakte Ausrichtung der Elemente in Achsen und Flucht
Berücksichtigung aller Schnittdetails (Ecken, Laibungen, Anschlüsse)
Fugenausbildung gemäß Planung (stoßend oder Schattenfuge)
Saubere, schadenfreie Montage der sichtbaren Oberflächen
Leistungsumfang
Lieferung aller benötigten Elemente, Module und Montagesysteme
Baustelleneinrichtung und Schutzmaßnahmen
Aufmaß, Zuschnitt, Anpassungsarbeiten
Nachreinigung der Oberflächen und Übergabe im einwandfreien Zustand

Besondere Hinweise
Alle Komponenten müssen den akustischen Leistungswerten des Herstellers entsprechen.
Die Montage ist so auszuführen, dass die akustische Wirksamkeit – insbesondere des Extra-Bass-Moduls – vollständig gewährleistet ist.

Zertifikate, Produktdatenblätter und Prüfberichte sind vorzulegen.

Größe B 0,60  x H 2,70 m

Einbauort:  B.02.BF.07 Besprechung
Menge: 2,000 St

**5.2.80 Tiefenabsorber nicht perforiert Größe 0,90 x 1,75 m, B.02.AF.02 Think Tank**
Liefern und fachgerechtes Montieren von breitbandwirksamen Wandabsorbern zur Verbesserung der Raumakustik gemäß Herstellerangaben. Das System dient der effizienten Schallabsorption im mittleren und tiefen Frequenzbereich und wird als wandmontiertes Flächensystem ausgeführt.
Nutzungsart nach DIN 18041= A4, Anforderungswert DIN18041, = Tsoll≤0,35s
Leitfabrikat Ecophon Wall C Extra Bass oder gleichwertig

Angebotenes Fabrikat '....................................................' vom Bieter anzugeben

Absorberklasse: Hochwirksamer Absorber mit zusätzlichem Tieftonmodul (Extra Bass)

Aufbau:
Vorderseitiges Wandabsorber-Element (Wall Panel C)
Rückseitiges Zusatz-Tieftonmodul „Extra Bass“ gemäß Herstelleraufbau

Absorptionswerte:
Breitbandabsorption nach EN ISO 354
Erfüllung der Herstellerkennwerte insbesondere im Bereich ≤ 250 Hz

Oberfläche: Textil-/Glasvliesoberfläche Akutex™ FT, farbig-beschichtet
Farbton nach Wahl des Bauherrn
Kanten: Gerade Kante, fugenlos gestoßen oder mit definierter Schattenfuge (nach Planung)

Materialeigenschaften:
A-Klasse Schallabsorber (vorderes Element)
Zusatzmodul aus Mineralwolle zur Optimierung der Bassabsorption
Hochwertige farbbeständige Oberfläche, emissionsarm, nicht brennbar nach EN 13501-1, Klasse A2-s1,d0
Rahmen/Unterkonstruktion: verdeckt, schlagfeste Ausführung gemäß Ecophon Montagesystem

Montage
Fachgerechte Montage gemäß den Montagerichtlinien Ecophon Wall C Extra Bass
Vollflächig oder partiell befestigt an tragfähiger, vorbereiteter Wandoberfläche
Exakte Ausrichtung der Elemente in Achsen und Flucht
Berücksichtigung aller Schnittdetails (Ecken, Laibungen, Anschlüsse)
Fugenausbildung gemäß Planung (stoßend oder Schattenfuge)
Saubere, schadenfreie Montage der sichtbaren Oberflächen
Leistungsumfang
Lieferung aller benötigten Elemente, Module und Montagesysteme
Baustelleneinrichtung und Schutzmaßnahmen
Aufmaß, Zuschnitt, Anpassungsarbeiten
Nachreinigung der Oberflächen und Übergabe im einwandfreien Zustand

Besondere Hinweise
Alle Komponenten müssen den akustischen Leistungswerten des Herstellers entsprechen.
Die Montage ist so auszuführen, dass die akustische Wirksamkeit – insbesondere des Extra-Bass-Moduls – vollständig gewährleistet ist.

Zertifikate, Produktdatenblätter und Prüfberichte sind vorzulegen.

Größe B 0,90 x H 1,75 m

Einbauort:  B.02.AF.02 Think Tank
Menge: 1,000 St

**5.2.90 Tiefenabsorber nicht perforiert Größe 2,75 x 3,12 m, C.01.AF.01 Think Tank**
Liefern und fachgerechtes Montieren von breitbandwirksamen Wandabsorbern zur Verbesserung der Raumakustik gemäß Herstellerangaben. Das System dient der effizienten Schallabsorption im mittleren und tiefen Frequenzbereich und wird als wandmontiertes Flächensystem ausgeführt.
Nutzungsart nach DIN 18041= A4, Anforderungswert DIN18041, = Tsoll≤0,35s
Leitfabrikat Ecophon Wall C Extra Bass oder gleichwertig

Angebotenes Fabrikat '....................................................' vom Bieter anzugeben

Absorberklasse: Hochwirksamer Absorber mit zusätzlichem Tieftonmodul (Extra Bass)

Aufbau:
Vorderseitiges Wandabsorber-Element (Wall Panel C)
Rückseitiges Zusatz-Tieftonmodul „Extra Bass“ gemäß Herstelleraufbau

Absorptionswerte:
Breitbandabsorption nach EN ISO 354
Erfüllung der Herstellerkennwerte insbesondere im Bereich ≤ 250 Hz

Oberfläche: Textil-/Glasvliesoberfläche Akutex™ FT, farbig-beschichtet
Farbton nach Wahl des Bauherrn
Kanten: Gerade Kante, fugenlos gestoßen oder mit definierter Schattenfuge (nach Planung)

Materialeigenschaften:
A-Klasse Schallabsorber (vorderes Element)
Zusatzmodul aus Mineralwolle zur Optimierung der Bassabsorption
Hochwertige farbbeständige Oberfläche, emissionsarm, nicht brennbar nach EN 13501-1, Klasse A2-s1,d0
Rahmen/Unterkonstruktion: verdeckt, schlagfeste Ausführung gemäß Ecophon Montagesystem

Montage
Fachgerechte Montage gemäß den Montagerichtlinien Ecophon Wall C Extra Bass
Vollflächig oder partiell befestigt an tragfähiger, vorbereiteter Wandoberfläche
Exakte Ausrichtung der Elemente in Achsen und Flucht
Berücksichtigung aller Schnittdetails (Ecken, Laibungen, Anschlüsse)
Fugenausbildung gemäß Planung (stoßend oder Schattenfuge)
Saubere, schadenfreie Montage der sichtbaren Oberflächen
Leistungsumfang
Lieferung aller benötigten Elemente, Module und Montagesysteme
Baustelleneinrichtung und Schutzmaßnahmen
Aufmaß, Zuschnitt, Anpassungsarbeiten
Nachreinigung der Oberflächen und Übergabe im einwandfreien Zustand

Besondere Hinweise
Alle Komponenten müssen den akustischen Leistungswerten des Herstellers entsprechen.
Die Montage ist so auszuführen, dass die akustische Wirksamkeit – insbesondere des Extra-Bass-Moduls – vollständig gewährleistet ist.

Zertifikate, Produktdatenblätter und Prüfberichte sind vorzulegen.

Größe B 2,75 x H 3,12 m

Einbauort:  C.01.AF.01 Think Tank
Menge: 1,000 St

**5.2.100 Tiefenabsorber nicht perforiert Größe 0,90 x 1,75 m, C.01.BF.08 Besprechung**
Liefern und fachgerechtes Montieren von breitbandwirksamen Wandabsorbern zur Verbesserung der Raumakustik gemäß Herstellerangaben. Das System dient der effizienten Schallabsorption im mittleren und tiefen Frequenzbereich und wird als wandmontiertes Flächensystem ausgeführt.
Nutzungsart nach DIN 18041= A4, Anforderungswert DIN18041, = Tsoll≤0,35s
Leitfabrikat Ecophon Wall C Extra Bass oder gleichwertig

Angebotenes Fabrikat '....................................................' vom Bieter anzugeben

Absorberklasse: Hochwirksamer Absorber mit zusätzlichem Tieftonmodul (Extra Bass)

Aufbau:
Vorderseitiges Wandabsorber-Element (Wall Panel C)
Rückseitiges Zusatz-Tieftonmodul „Extra Bass“ gemäß Herstelleraufbau

Absorptionswerte:
Breitbandabsorption nach EN ISO 354
Erfüllung der Herstellerkennwerte insbesondere im Bereich ≤ 250 Hz

Oberfläche: Textil-/Glasvliesoberfläche Akutex™ FT, farbig-beschichtet
Farbton nach Wahl des Bauherrn
Kanten: Gerade Kante, fugenlos gestoßen oder mit definierter Schattenfuge (nach Planung)

Materialeigenschaften:
A-Klasse Schallabsorber (vorderes Element)
Zusatzmodul aus Mineralwolle zur Optimierung der Bassabsorption
Hochwertige farbbeständige Oberfläche, emissionsarm, nicht brennbar nach EN 13501-1, Klasse A2-s1,d0
Rahmen/Unterkonstruktion: verdeckt, schlagfeste Ausführung gemäß Ecophon Montagesystem

Montage
Fachgerechte Montage gemäß den Montagerichtlinien Ecophon Wall C Extra Bass
Vollflächig oder partiell befestigt an tragfähiger, vorbereiteter Wandoberfläche
Exakte Ausrichtung der Elemente in Achsen und Flucht
Berücksichtigung aller Schnittdetails (Ecken, Laibungen, Anschlüsse)
Fugenausbildung gemäß Planung (stoßend oder Schattenfuge)
Saubere, schadenfreie Montage der sichtbaren Oberflächen
Leistungsumfang
Lieferung aller benötigten Elemente, Module und Montagesysteme
Baustelleneinrichtung und Schutzmaßnahmen
Aufmaß, Zuschnitt, Anpassungsarbeiten
Nachreinigung der Oberflächen und Übergabe im einwandfreien Zustand

Besondere Hinweise
Alle Komponenten müssen den akustischen Leistungswerten des Herstellers entsprechen.
Die Montage ist so auszuführen, dass die akustische Wirksamkeit – insbesondere des Extra-Bass-Moduls – vollständig gewährleistet ist.

Zertifikate, Produktdatenblätter und Prüfberichte sind vorzulegen.

Größe B 0,90 x H 1,75 m

Einbauort:  C.01.BF.08 Besprechung
Menge: 4,000 St

**5.2.110 Tiefenabsorber nicht perforiert Größe 0,90 x 1,75 m, D.02.BF.03 Besprechung**
Liefern und fachgerechtes Montieren von breitbandwirksamen Wandabsorbern zur Verbesserung der Raumakustik gemäß Herstellerangaben. Das System dient der effizienten Schallabsorption im mittleren und tiefen Frequenzbereich und wird als wandmontiertes Flächensystem ausgeführt.
Nutzungsart nach DIN 18041= A4, Anforderungswert DIN18041, = Tsoll≤0,35s
Leitfabrikat Ecophon Wall C Extra Bass oder gleichwertig

Angebotenes Fabrikat '....................................................' vom Bieter anzugeben

Absorberklasse: Hochwirksamer Absorber mit zusätzlichem Tieftonmodul (Extra Bass)

Aufbau:
Vorderseitiges Wandabsorber-Element (Wall Panel C)
Rückseitiges Zusatz-Tieftonmodul „Extra Bass“ gemäß Herstelleraufbau

Absorptionswerte:
Breitbandabsorption nach EN ISO 354
Erfüllung der Herstellerkennwerte insbesondere im Bereich ≤ 250 Hz

Oberfläche: Textil-/Glasvliesoberfläche Akutex™ FT, farbig-beschichtet
Farbton nach Wahl des Bauherrn
Kanten: Gerade Kante, fugenlos gestoßen oder mit definierter Schattenfuge (nach Planung)

Materialeigenschaften:
A-Klasse Schallabsorber (vorderes Element)
Zusatzmodul aus Mineralwolle zur Optimierung der Bassabsorption
Hochwertige farbbeständige Oberfläche, emissionsarm, nicht brennbar nach EN 13501-1, Klasse A2-s1,d0
Rahmen/Unterkonstruktion: verdeckt, schlagfeste Ausführung gemäß Ecophon Montagesystem

Montage
Fachgerechte Montage gemäß den Montagerichtlinien Ecophon Wall C Extra Bass
Vollflächig oder partiell befestigt an tragfähiger, vorbereiteter Wandoberfläche
Exakte Ausrichtung der Elemente in Achsen und Flucht
Berücksichtigung aller Schnittdetails (Ecken, Laibungen, Anschlüsse)
Fugenausbildung gemäß Planung (stoßend oder Schattenfuge)
Saubere, schadenfreie Montage der sichtbaren Oberflächen
Leistungsumfang
Lieferung aller benötigten Elemente, Module und Montagesysteme
Baustelleneinrichtung und Schutzmaßnahmen
Aufmaß, Zuschnitt, Anpassungsarbeiten
Nachreinigung der Oberflächen und Übergabe im einwandfreien Zustand

Besondere Hinweise
Alle Komponenten müssen den akustischen Leistungswerten des Herstellers entsprechen.
Die Montage ist so auszuführen, dass die akustische Wirksamkeit – insbesondere des Extra-Bass-Moduls – vollständig gewährleistet ist.

Zertifikate, Produktdatenblätter und Prüfberichte sind vorzulegen.

Größe B 0,90 x H 1,75 m

Einbauort:  D.02.BF.03 Besprechung
Menge: 4,000 St

**5.2.120 Tiefenabsorber nicht perforiert Größe 0,90 x 1,75 m, D.02.BF.03 Besprechung**
Liefern und fachgerechtes Montieren von breitbandwirksamen Wandabsorbern zur Verbesserung der Raumakustik gemäß Herstellerangaben. Das System dient der effizienten Schallabsorption im mittleren und tiefen Frequenzbereich und wird als wandmontiertes Flächensystem ausgeführt.
Nutzungsart nach DIN 18041= A4, Anforderungswert DIN18041, = Tsoll≤0,35s
Leitfabrikat Ecophon Wall C Extra Bass oder gleichwertig

Angebotenes Fabrikat '....................................................' vom Bieter anzugeben

Absorberklasse: Hochwirksamer Absorber mit zusätzlichem Tieftonmodul (Extra Bass)

Aufbau:
Vorderseitiges Wandabsorber-Element (Wall Panel C)
Rückseitiges Zusatz-Tieftonmodul „Extra Bass“ gemäß Herstelleraufbau

Absorptionswerte:
Breitbandabsorption nach EN ISO 354
Erfüllung der Herstellerkennwerte insbesondere im Bereich ≤ 250 Hz

Oberfläche: Textil-/Glasvliesoberfläche Akutex™ FT, farbig-beschichtet
Farbton nach Wahl des Bauherrn
Kanten: Gerade Kante, fugenlos gestoßen oder mit definierter Schattenfuge (nach Planung)

Materialeigenschaften:
A-Klasse Schallabsorber (vorderes Element)
Zusatzmodul aus Mineralwolle zur Optimierung der Bassabsorption
Hochwertige farbbeständige Oberfläche, emissionsarm, nicht brennbar nach EN 13501-1, Klasse A2-s1,d0
Rahmen/Unterkonstruktion: verdeckt, schlagfeste Ausführung gemäß Ecophon Montagesystem

Montage
Fachgerechte Montage gemäß den Montagerichtlinien Ecophon Wall C Extra Bass
Vollflächig oder partiell befestigt an tragfähiger, vorbereiteter Wandoberfläche
Exakte Ausrichtung der Elemente in Achsen und Flucht
Berücksichtigung aller Schnittdetails (Ecken, Laibungen, Anschlüsse)
Fugenausbildung gemäß Planung (stoßend oder Schattenfuge)
Saubere, schadenfreie Montage der sichtbaren Oberflächen
Leistungsumfang
Lieferung aller benötigten Elemente, Module und Montagesysteme
Baustelleneinrichtung und Schutzmaßnahmen
Aufmaß, Zuschnitt, Anpassungsarbeiten
Nachreinigung der Oberflächen und Übergabe im einwandfreien Zustand

Besondere Hinweise
Alle Komponenten müssen den akustischen Leistungswerten des Herstellers entsprechen.
Die Montage ist so auszuführen, dass die akustische Wirksamkeit – insbesondere des Extra-Bass-Moduls – vollständig gewährleistet ist.

Zertifikate, Produktdatenblätter und Prüfberichte sind vorzulegen.

Größe B 0,90 x H 1,75 m

Einbauort:  D.02.BF.03 Besprechung
Menge: 4,000 St

**5.2.130 Tiefenabsorber nicht perforiert Größe 0,90 x 1,75 m, T.01.BF.01 Besprechung**
Liefern und fachgerechtes Montieren von breitbandwirksamen Wandabsorbern zur Verbesserung der Raumakustik gemäß Herstellerangaben. Das System dient der effizienten Schallabsorption im mittleren und tiefen Frequenzbereich und wird als wandmontiertes Flächensystem ausgeführt.
Nutzungsart nach DIN 18041= A4, Anforderungswert DIN18041, = Tsoll≤0,35s
Leitfabrikat Ecophon Wall C Extra Bass oder gleichwertig

Angebotenes Fabrikat '....................................................' vom Bieter anzugeben

Absorberklasse: Hochwirksamer Absorber mit zusätzlichem Tieftonmodul (Extra Bass)

Aufbau:
Vorderseitiges Wandabsorber-Element (Wall Panel C)
Rückseitiges Zusatz-Tieftonmodul „Extra Bass“ gemäß Herstelleraufbau

Absorptionswerte:
Breitbandabsorption nach EN ISO 354
Erfüllung der Herstellerkennwerte insbesondere im Bereich ≤ 250 Hz

Oberfläche: Textil-/Glasvliesoberfläche Akutex™ FT, farbig-beschichtet
Farbton nach Wahl des Bauherrn
Kanten: Gerade Kante, fugenlos gestoßen oder mit definierter Schattenfuge (nach Planung)

Materialeigenschaften:
A-Klasse Schallabsorber (vorderes Element)
Zusatzmodul aus Mineralwolle zur Optimierung der Bassabsorption
Hochwertige farbbeständige Oberfläche, emissionsarm, nicht brennbar nach EN 13501-1, Klasse A2-s1,d0
Rahmen/Unterkonstruktion: verdeckt, schlagfeste Ausführung gemäß Ecophon Montagesystem

Montage
Fachgerechte Montage gemäß den Montagerichtlinien Ecophon Wall C Extra Bass
Vollflächig oder partiell befestigt an tragfähiger, vorbereiteter Wandoberfläche
Exakte Ausrichtung der Elemente in Achsen und Flucht
Berücksichtigung aller Schnittdetails (Ecken, Laibungen, Anschlüsse)
Fugenausbildung gemäß Planung (stoßend oder Schattenfuge)
Saubere, schadenfreie Montage der sichtbaren Oberflächen
Leistungsumfang
Lieferung aller benötigten Elemente, Module und Montagesysteme
Baustelleneinrichtung und Schutzmaßnahmen
Aufmaß, Zuschnitt, Anpassungsarbeiten
Nachreinigung der Oberflächen und Übergabe im einwandfreien Zustand

Besondere Hinweise
Alle Komponenten müssen den akustischen Leistungswerten des Herstellers entsprechen.
Die Montage ist so auszuführen, dass die akustische Wirksamkeit – insbesondere des Extra-Bass-Moduls – vollständig gewährleistet ist.

Zertifikate, Produktdatenblätter und Prüfberichte sind vorzulegen.

Größe B 0,90 x H 1,75 m

Einbauort:  T.01.BF.01 Besprechung
Menge: 3,000 St

### Bereich 6 Lüftungsgeräteeinhausung

#### Abschnitt 6.1 Einhausung

**6.1.10 Lüftungsgeräteeinhausung**
*** Bezugsbeschreibung
Einhausung für Lüftungsgeräte

Abmessung
H = 3,00 m
B= 1,605 m
T = 1,05 / 0,765 m

Türabmessung
H= 3,00 m
B= 0,95 m

mit Schattenfuge zur Abhangdecke (Heiz-/Kühldecke)

mit Zu- und Abluftöffnung in der Türfläche, linear gefräst, aerodynamischer Querschnitt: ca. 0,25m², jeweils für Abluft und Zuluft,

Holzwerkstoff mit HPL-Beschichtung, antifingerprint, weiß

Lage der Türen in Abhängigkeit von der Lage der dezentralen Lüftungsgeräte
Türen zu Revisionszwecken
Einhausung abschließbar mit Vierkantschlüssel
Einhausungen teilweise auf der Fensterbankbrüstung/PR-Fassade integriert
Lage der Lüftungsgeräte fest - bedingt durch Kondensatwasseranschluss seitlich / teilweise WD in Stahlbetonwand

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Menge: 4,000 St.

**6.1.20 Lüftungsgeräteeinhaus mit zusätzlicher Tür**
*** wie Position 6.1.10
wie vor jedoch,
Lüftungsgeräteeinhausung mit zusätzlicher Tür für einen Feuerlöscher
H= 1,80 m, öffenbar mit Push to open, alternativ mit Griffmuschel in weiß
Menge: 2,000 St.

**6.1.30 Lüftungsgerät Turm EG**
*** Bezugsbeschreibung
Lüftungsgerät Turm

Amessung:
H = 3,20 m
B = 0,55m
T = 0,50 m

Türöffnung
0,55 x 2,30 m
180° Öffnungswinkel, oberhalb der Tür Blende

mit 2 cm Schattenfugen zur Abhangdecke

mit Zu- und Abluftöffnung an der Vorderseite der Türfläche, linear gefräst,
aerodynamischer Querschnitt herstellerabhänig, abfragen

Holzwerkstoff mit HPL Beschichtung, antifingerprint, weiß
Tür für Revisionszwecke, abschließbar mit Vierkantschlüssel
Lage in Abhängigkeit WD / Fallrohr / Wandbegeradigung durch Innendämmung
Menge: 1,000 St.

**6.1.40 Lüftungsgerät Turm 1. OG**
*** wie Position 6.1.30
Lüftungsgerät Turm 1. OG

Lüftungsgeräteeinhausung wie vor jedoch,

Abmessung
H = 3,20 m
B = 0,55 m
T = 0,50 m
Menge: 1,000 St.

### Bereich 7 Brandschutzbekleidungen

#### Abschnitt 7.1 Konstruktion

**7.1.10 Einlagige Bekleidung HEA 160 dreiseitig - Stahlträger**
Ein- oder zweilagige Bekleidung konstruktiv-tragender bzw. belasteter Gebäudeelemente wie Stahlunterzügen nach DIN 4102,

liefern und fachgerecht montieren aus zementgebundenen,
Silikat-Brandschutzbauplatten mit einer Rohdichte von ca. 870 kg/m³ (trocken),
dauerhaft wasserresistent gemäß der Leistungserklärung (Typ Y, DoP),
Druckfestigkeit ca. 9,3 N/mm² nach DIN EN 826,
nichtbrennbar - A1 nach EN 13501-1, qualitätsgesichert nach ISO 9001.

Leitkonstruktion:
Promat-Konstruktion 445
aus PROMATECT-H-Brandschutzplatten, ohne unterseitige Stoßhinterlegung
die Bekleidungsdicke ist nach dem Verhältniswert Ap/V zu bestimmen.
Amtlicher Nachweis: ABP Nr. P-3193/4629-MPA BS

oder gleichwertig

Angebotenes Fabrikat '....................................................' vom Bieter anzugeben

Dem Angebot ist der gültige allgemeine bauaufsichtliche Nachweis der angebotenen Konstruktion beizufügen.

Art des Stahlprofils, (Bezeichnung)  HEA 160
Art der Bekleidung:  3-seitig
Feuerwiderstandsklasse:  F30
Bekleidungsdicke:  20mm
Ausführung:  1-lagig
Menge: 18,000 m²

**7.1.20 Einlagige Bekleidung HEA 140 vierseitig - Stahlstütze**
Stahlstützenbekleidung ein- bis vierseitig
Ein- oder zweilagige Bekleidung konstruktiv-tragender bzw. belasteter Gebäudeelemente wie Stahlstützen nach DIN 4102,
liefern und fachgerecht montieren aus zementgebundenen,
Silikat-Brandschutzbauplatten mit einer Rohdichte von ca. 870 kg/m³ (trocken),
dauerhaft wasserresistent gemäß der Leistungserklärung (Typ Y, DoP),
Druckfestigkeit ca. 9,3 N/mm² nach DIN EN 826,
nichtbrennbar - A1 nach EN 13501-1, qualitätsgesichert nach ISO 9001.

Leitkonstruktion:
Promat-Konstruktion 415
aus PROMATECT-H-Brandschutzplatten,
die Bekleidungsdicke ist nach dem Verhältniswert Ap/V zu bestimmen.
Amtlicher Nachweis: ABP Nr. P-3186/4559-MPA BS

Dem Angebot ist der gültige allgemeine bauaufsichtliche Nachweis der angebotenen Konstruktion beizufügen.

Art des Stahlprofils, (Bezeichnung)  HEA 140
Art der Bekleidung:  4-seitig
Feuerwiderstandsklasse:  F30
Bekleidungsdicke:  15mm
Ausführung:  1-lagig
Menge: 22,000 m²

**7.1.30 Einlagige Bekleidung HEA 140 dreiseitig - Stahlstütze**
Stahlstützenbekleidung dreiseitig
Ein- oder zweilagige Bekleidung konstruktiv-tragender bzw. belasteter Gebäudeelemente wie Stahlstützen nach DIN 4102,
liefern und fachgerecht montieren aus zementgebundenen,
Silikat-Brandschutzbauplatten mit einer Rohdichte von ca. 870 kg/m³ (trocken),
dauerhaft wasserresistent gemäß der Leistungserklärung (Typ Y, DoP),
Druckfestigkeit ca. 9,3 N/mm² nach DIN EN 826,
nichtbrennbar - A1 nach EN 13501-1, qualitätsgesichert nach ISO 9001.

Leitkonstruktion:
Promat-Konstruktion 415
aus PROMATECT-H-Brandschutzplatten,
die Bekleidungsdicke ist nach dem Verhältniswert Ap/V zu bestimmen.
Amtlicher Nachweis: ABP Nr. P-3186/4559-MPA BS

Dem Angebot ist der gültige allgemeine bauaufsichtliche Nachweis der angebotenen Konstruktion beizufügen.

Art des Stahlprofils, (Bezeichnung)  HEA 140
Art der Bekleidung:  3-seitig
Feuerwiderstandsklasse:  F30
Bekleidungsdicke:  15mm
Ausführung:  1-lagig
Menge: 2,000 m²

**7.1.40 Holzbalkenbekleidung dreiseitig BSH 14/32**
Holzbalkenbekleidung dreiseitig
Einlagige Bekleidung konstruktiv-tragender bzw. belasteter Gebäudeelemente wie Holzbalken nach DIN 4102,

Liefern und fachgerecht montieren aus mineralisch gebundenen Brandschutzbauplatte auf Basis von technischem Calciumsilikat,
mit einer Rohdichte von ca. 850 kg/m³,
dauerhaft wasserresistent gemäß der Leistungserklärung
(Typ Z2, DoP),
Druckfestigkeit ca. 8,0 N/mm² nach DIN EN 826,
nichtbrennbar - A1 nach EN 13501-1, qualitätsgesichert nach ISO 9001.

Leitkonstruktion:
Promat-Konstruktion 160.40
aus PROMAXON-Brandschutzbauplatten, Typ A,
die Bekleidungsdicke ist nach dem amtlichen Nachweis zu bestimmen.
Amtlicher Nachweis: ABP Nr. P-2101/519/18-MPA BS

Dem Angebot ist der gültige allgemeine bauaufsichtliche Nachweis der angebotenen Konstruktion beizufügen.

Art des Holzbauteils, Querschnitt140 x 320  mm
Art der Bekleidung:  dreiseitig
Feuerwiderstandsklasse: F30
Bekleidungsdicke (einlagig):20mm
Stoßfugenversatz:  > 600 mm

Angebotenes Fabrikat '....................................................' vom Bieter anzugeben
Menge: 3,000 m²

**7.1.50 Holzbalkenbekleidung dreiseitig BSH 20/44**
Holzbalkenbekleidung dreiseitig
Einlagige Bekleidung konstruktiv-tragender bzw. belasteter Gebäudeelemente wie Holzbalken nach DIN 4102,

Liefern und fachgerecht montieren aus mineralisch gebundenen Brandschutzbauplatte auf Basis von technischem Calciumsilikat,
mit einer Rohdichte von ca. 850 kg/m³,
dauerhaft wasserresistent gemäß der Leistungserklärung
(Typ Z2, DoP),
Druckfestigkeit ca. 8,0 N/mm² nach DIN EN 826,
nichtbrennbar - A1 nach EN 13501-1, qualitätsgesichert nach ISO 9001.

Leitkonstruktion:
Promat-Konstruktion 160.40
aus PROMAXON-Brandschutzbauplatten, Typ A,
die Bekleidungsdicke ist nach dem amtlichen Nachweis zu bestimmen.
Amtlicher Nachweis: ABP Nr. P-2101/519/18-MPA BS

Dem Angebot ist der gültige allgemeine bauaufsichtliche Nachweis der angebotenen Konstruktion beizufügen.

Art des Holzbauteils, Querschnitt200 x 440  mm
Art der Bekleidung:  dreiseitig
Feuerwiderstandsklasse: F30
Bekleidungsdicke (einlagig):20mm
Stoßfugenversatz:  > 600 mm

Angebotenes Fabrikat '....................................................' vom Bieter anzugeben
Menge: 12,000 m²

**7.1.60 Holzbalkenbekleidung dreiseitig BSH 20/48**
Holzbalkenbekleidung dreiseitig
Einlagige Bekleidung konstruktiv-tragender bzw. belasteter Gebäudeelemente wie Holzbalken nach DIN 4102,

Liefern und fachgerecht montieren aus mineralisch gebundenen Brandschutzbauplatte auf Basis von technischem Calciumsilikat,
mit einer Rohdichte von ca. 850 kg/m³,
dauerhaft wasserresistent gemäß der Leistungserklärung
(Typ Z2, DoP),
Druckfestigkeit ca. 8,0 N/mm² nach DIN EN 826,
nichtbrennbar - A1 nach EN 13501-1, qualitätsgesichert nach ISO 9001.

Leitkonstruktion:
Promat-Konstruktion 160.40
aus PROMAXON-Brandschutzbauplatten, Typ A,
die Bekleidungsdicke ist nach dem amtlichen Nachweis zu bestimmen.
Amtlicher Nachweis: ABP Nr. P-2101/519/18-MPA BS

Dem Angebot ist der gültige allgemeine bauaufsichtliche Nachweis der angebotenen Konstruktion beizufügen.

Art des Holzbauteils, Querschnitt200 x 480 mm
Art der Bekleidung:  dreiseitig
Feuerwiderstandsklasse: F30
Bekleidungsdicke (einlagig):20mm
Stoßfugenversatz:  > 600 mm

Angebotenes Fabrikat '....................................................' vom Bieter anzugeben
Menge: 8,000 m²

**7.1.70 Einlagige Bekleidung HEA 140 dreiseitig - Stahlträger + Kopfseite**
Ein- oder zweilagige Bekleidung konstruktiv-tragender bzw. belasteter Gebäudeelemente wie Stahlunterzügen nach DIN 4102,

liefern und fachgerecht montieren aus zementgebundenen,
Silikat-Brandschutzbauplatten mit einer Rohdichte von ca. 870 kg/m³ (trocken),
dauerhaft wasserresistent gemäß der Leistungserklärung (Typ Y, DoP),
Druckfestigkeit ca. 9,3 N/mm² nach DIN EN 826,
nichtbrennbar - A1 nach EN 13501-1, qualitätsgesichert nach ISO 9001.

Leitkonstruktion:
Promat-Konstruktion 445
aus PROMATECT-H-Brandschutzplatten, ohne unterseitige Stoßhinterlegung
die Bekleidungsdicke ist nach dem Verhältniswert Ap/V zu bestimmen.
Amtlicher Nachweis: ABP Nr. P-3193/4629-MPA BS

oder gleichwertig

Angebotenes Fabrikat '....................................................' vom Bieter anzugeben

Art des Stahlprofils, (Bezeichnung)  HEA 140
Art der Bekleidung:  3-seitig
Feuerwiderstandsklasse:  F30
Bekleidungsdicke:  20mm
Ausführung:  1-lagig

Dem Angebot ist der gültige allgemeine bauaufsichtliche Nachweis der angebotenen Konstruktion beizufügen.
Menge: 1,000 m²

**7.1.80 Einlagige Bekleidung HEA 200 dreiseitig - Stahlträger + Kopfseite**
Ein- oder zweilagige Bekleidung konstruktiv-tragender bzw. belasteter Gebäudeelemente wie Stahlunterzügen nach DIN 4102,

liefern und fachgerecht montieren aus zementgebundenen,
Silikat-Brandschutzbauplatten mit einer Rohdichte von ca. 870 kg/m³ (trocken),
dauerhaft wasserresistent gemäß der Leistungserklärung (Typ Y, DoP),
Druckfestigkeit ca. 9,3 N/mm² nach DIN EN 826,
nichtbrennbar - A1 nach EN 13501-1, qualitätsgesichert nach ISO 9001.

Leitkonstruktion:
Promat-Konstruktion 445
aus PROMATECT-H-Brandschutzplatten, ohne unterseitige Stoßhinterlegung
die Bekleidungsdicke ist nach dem Verhältniswert Ap/V zu bestimmen.
Amtlicher Nachweis: ABP Nr. P-3193/4629-MPA BS

oder gleichwertig

Angebotenes Fabrikat '....................................................' vom Bieter anzugeben

Art des Stahlprofils, (Bezeichnung)  HEA 200
Art der Bekleidung:  3-seitig
Feuerwiderstandsklasse:  F30
Bekleidungsdicke:  20mm
Ausführung:  1-lagig

Dem Angebot ist der gültige allgemeine bauaufsichtliche Nachweis der angebotenen Konstruktion beizufügen.
Menge: 1,000 m²

**7.1.90 Einlagige Bekleidung HEA 140 dreiseitig - Stahlträger + Kopfseite**
Ein- oder zweilagige Bekleidung konstruktiv-tragender bzw. belasteter Gebäudeelemente wie Stahlunterzügen nach DIN 4102,

liefern und fachgerecht montieren aus zementgebundenen,
Silikat-Brandschutzbauplatten mit einer Rohdichte von ca. 870 kg/m³ (trocken),
dauerhaft wasserresistent gemäß der Leistungserklärung (Typ Y, DoP),
Druckfestigkeit ca. 9,3 N/mm² nach DIN EN 826,
nichtbrennbar - A1 nach EN 13501-1, qualitätsgesichert nach ISO 9001.

Leitkonstruktion:
Promat-Konstruktion 445
aus PROMATECT-H-Brandschutzplatten, ohne unterseitige Stoßhinterlegung
die Bekleidungsdicke ist nach dem Verhältniswert Ap/V zu bestimmen.
Amtlicher Nachweis: ABP Nr. P-3193/4629-MPA BS

oder gleichwertig

Angebotenes Fabrikat '....................................................' vom Bieter anzugeben

Art des Stahlprofils, (Bezeichnung)  HEA 140
Art der Bekleidung:  3-seitig
Feuerwiderstandsklasse:  F30
Bekleidungsdicke:  20mm
Ausführung:  1-lagig

Dem Angebot ist der gültige allgemeine bauaufsichtliche Nachweis der angebotenen Konstruktion beizufügen.
Menge: 1,000 m²

**7.1.100 Einlagige Bekleidung HEA 200 dreiseitig - Stahlträger + Kopfseite**
Ein- oder zweilagige Bekleidung konstruktiv-tragender bzw. belasteter Gebäudeelemente wie Stahlunterzügen nach DIN 4102,

liefern und fachgerecht montieren aus zementgebundenen,
Silikat-Brandschutzbauplatten mit einer Rohdichte von ca. 870 kg/m³ (trocken),
dauerhaft wasserresistent gemäß der Leistungserklärung (Typ Y, DoP),
Druckfestigkeit ca. 9,3 N/mm² nach DIN EN 826,
nichtbrennbar - A1 nach EN 13501-1, qualitätsgesichert nach ISO 9001.

Leitkonstruktion:
Promat-Konstruktion 445
aus PROMATECT-H-Brandschutzplatten, ohne unterseitige Stoßhinterlegung
die Bekleidungsdicke ist nach dem Verhältniswert Ap/V zu bestimmen.
Amtlicher Nachweis: ABP Nr. P-3193/4629-MPA BS

oder gleichwertig

Angebotenes Fabrikat '....................................................' vom Bieter anzugeben

Art des Stahlprofils, (Bezeichnung)  HEA 1200
Art der Bekleidung:  3-seitig
Feuerwiderstandsklasse:  F30
Bekleidungsdicke:  20mm
Ausführung:  1-lagig

Dem Angebot ist der gültige allgemeine bauaufsichtliche Nachweis der angebotenen Konstruktion beizufügen.
Menge: 1,000 m²

**7.1.110 Ein- oder zweilagige Bekleidung IPE 120 Turm**
Ein- oder zweilagige Bekleidung konstruktiv-tragender bzw. belasteter Gebäudeelemente wie Stahlunterzügen nach DIN 4102,

liefern und fachgerecht montieren aus zementgebundenen,
Silikat-Brandschutzbauplatten mit einer Rohdichte von ca. 870 kg/m³ (trocken),
dauerhaft wasserresistent gemäß der Leistungserklärung (Typ Y, DoP),
Druckfestigkeit ca. 9,3 N/mm² nach DIN EN 826,
nichtbrennbar - A1 nach EN 13501-1, qualitätsgesichert nach ISO 9001.

Leitkonstruktion:
Promat-Konstruktion 445
aus PROMATECT-H-Brandschutzplatten, ohne unterseitige Stoßhinterlegung
die Bekleidungsdicke ist nach dem Verhältniswert Ap/V zu bestimmen.
Amtlicher Nachweis: ABP Nr. P-3193/4629-MPA BS

oder gleichwertig

Angebotenes Fabrikat '....................................................' vom Bieter anzugeben

Art des Stahlprofils, (Bezeichnung)  IPE 120
 Art der Bekleidung:  3-seitig
Feuerwiderstandsklasse:  F30
Bekleidungsdicke:  20mm
Ausführung:  1-lagig

Dem Angebot ist der gültige allgemeine bauaufsichtliche Nachweis der angebotenen Konstruktion beizufügen.
Menge: 300,000 m²

### Bereich 8 Trockenbau - Stundenlohnarbeiten

#### Abschnitt 8.1 Stundenlohnarbeiten

**8.1.10 Stundensatz Vorarbeiter - Trockenbau**
Arbeiten, welche nicht in den Positionen erfasst sind
und gegen Nachweis zur Ausführung kommen:
Vorarbeiter
Menge: 10,000 h

**8.1.20 Stundensatz Fachwerker - Trockenbau**
Arbeiten, welche nicht in den Positionen erfasst sind
und gegen Nachweis zur Ausführung kommen:
Fachwerker
Menge: 10,000 h

**8.1.30 Stundensatz Helfer - Trockenbau**
Arbeiten, welche nicht in den Positionen erfasst sind
und gegen Nachweis zur Ausführung kommen:
Helfer
Menge: 10,000 h

### Bereich 9 DGNB

#### Abschnitt 9.1 DGNB-Zertifzierung

*Hinweis: Vorgaben des DGNB*
Vorgaben des DGNB
zur Erlangung eines Gütesiegels nach dem DGNB System NBV18
(Neubau Büro-und Verwaltungsgebäude)
Der Bauherr engagiert sich für die aktive Umsetzung von Umwelt-, Sozial- und Gesundheitsstandards in Unternehmensalltag und - projekten. Für das BV Neubau historisches Rathaus in Gronau ist eine DGNB-Zertifizierung vorgesehen.
Ein zentraler Aspekt für die Auswahl der Baustoffe bei Neubauprojekten ist folglich ihre Eignung für die Zertifizierung des Gebäudes nach den entsprechenden Kriterien des deutschen Gütesiegels für nachhaltiges Bauen (DGNB-Zertifikat) in der Version NBI18, welche die höchste DGNB-Qualitätsstufe 4 einhalten müssen. Sicherzustellen ist mithin ihre Unbedenklichkeit für Gesundheit und Umwelt sowie eine hohe Transparenz der Bestandteile aller eingesetzten Baustoffe und Materialien.
Seitens des DGNB-Systems wird eine detaillierte Dokumentation der Bestandteile und Inhaltstoffe der angebotenen Produkte gefordert. Berücksichtigt werden derzeit unter anderem folgende Stoffgruppen (als Produkte oder als Bestandteil von Rezepturen):
- Halogenierte und teilhalogenierte Treibmittel
- Schwermetalle
- Stoffe, die unter die Biozid-Richtlinie fallen
- Gefahrstoffe gemäß CLP-Verordnung (1272/2008/EG)
- Organische Lösungsmittel und Weichmacher
Besonders besorgniserregende Stoffe (SVHC nach REACH (1907/2006/EG)):
- krebserregend, erbgutverändernd und fortpflanzungsgefährdend (CMR),
- persistent, bioakkumulierend und toxisch (PBT),
- sehr persistent und sehr bioakkumulierend (vPvB) sowie ähnlich besorgniserregend (z. B. endokrine Disruptoren).
Grundsätzlich dürfen nur Materialien, Baustoffe und Bauteile Verwendung finden, deren Einbau, Verwendung und Nutzung nach dem neuesten Stand der Technik nicht als gesundheits- und / oder umweltgefährdend einzustufen sind. Das heißt es dürfen ebenso keine Baustoffe verwendet werden, bei denen eine unzulässige chemische oder biologische Beeinträchtigung des Grundwassers erfolgen könnte.
Darüber hinaus sind die im Folgenden beschriebenen Anforderungen zu erfüllen.
DGNB-Nachweisunterlagen/Dokumente zu Baumaterialien und Bauteilen
Alle Bieter / Auftragnehmer müssen bei ihrer Angebotsabgabe eine Produktauswahl mit möglichst geringen Risiken für die lokale Umwelt berücksichtigen. Ziel ist die Vermeidung von Umweltgefährdungen durch Inhaltsstoffe, welche bei Einbau, Nutzung, Reparatur und Entsorgung der Produkte entstehen. Insbesondere sind Risiken für das Grundwasser, Oberflächenwasser, Boden und Luft zu minimieren durch die DGNB-konforme
- Verwendung lösemittelfreier Farben, Beschichtungen, Kleber, Primer bei den Gewerken des Innenausbaus
- Ggf. Verwendung lösemittelarmer Beschichtungssysteme auf PU-, Epoxidharz und Bitumenbasis
- Verwendung schwermetallfreier Lacke
- Verwendung von Kunstschaumdämm- und -dichtstoffen, die nur mit HFCKW-/FCKW-freien Treibmitteln geschäumt sind und die HCBD-frei sind.
- In den Anlagen der Vertragsunterlagen sind alle einzuhaltenen DGNB-Anforderungen für die Qualitätsstufe 4 beschrieben. Die für die hier anzubietenden Leistungen erfahrungsgemäß insbesondere zutreffenden DGNB-Anforderungen sind darüber hinaus in den nachfolgenden „Bauökologischen Materialanforderungen“ aufgeführt.
- Falls der Bieter für einzelne Spezialprodukte die Einhaltung der Anforderungen nicht eindeutig erkennen kann, empfehlen wir für diese Produkte bereits mit dem Angebot technische Merkblätter und Sicherheitsdatenblätter als prüffähige Nachweise vorzulegen und sich vom Hersteller die Erfüllung der vorgeschriebenen bauökologischen Standards per rechtsgültig unterschriebener Herstellererklärung bestätigen zu lassen beziehungsweise sich vom Hersteller geeignete Ersatzprodukte (= besonders schadstoff-, emissions-und geruchsarm + niedrige/ste GISCODE-Klasse) empfehlen zu lassen.

- Nach Auftragserteilung muss eine Dokumentation der Produktbestandteile (Inhalts- und Hilfsstoffe, Ausrüstungsstoffe etc.) vorgelegt werden, welche die im Folgenden beschriebenen Nachweisdokumente enthalten muss. Diese müssen auch die im angebotenen Produkt eingesetzten Vorprodukte (Substanzen und Zubereitungen gem. Gefahrstoffrichtlinie, beispielsweise Lacke, Dichtungsmaterialien u.ä.) umfassen - diese sind rechtzeitig von den Herstellern einzuholen.
- Die Dokumente (Produktdatenblätter, technische Merkblätter, Sicherheitsdatenblätter, Herstellererklärungen und sonstige Nachweise) für alle eingesetzten Baustoffe sind elektronisch im pdf-Format zuzusenden und auf Datenträgern mit der Übergaben der Werkstatt-/ Montageplanung, spätestens 15 Arbeitstage vor Aufnahme der Bautätigkeit vorzulegen, um eine Produktfreigabe für den Einbau zu erreichen. Auf Anforderung muss eine Nachlieferung spätestens innerhalb von 3 Kalendertagen erfolgen. Eine Zusammenstellung typischer Dokumente zu diesen Anforderungen findet sich in den folgenden Abschnitten.
- Es wird für die Erstellung der Ökobilanz nach DGNB ein Massengerüst der eingesetzten Elemente notwendig. Konstruktionszeichnungen und Massenangaben zu den Bauteilen sind den oben angeforderten Datenträgern hinzuzufügen.
- Art der Dokumentation der eingesetzten Bauprodukte
- Aus der Produktinformation müssen alle verfügbaren gesundheits- und umweltrelevanten Daten und Informationen zum Produkt (seinen Bestandteilen) und allen seinen Inhaltsstoffen ersichtlich sein. Inhaltsstoffe, die nicht recherchierbar sind, müssen entsprechend kenntlich gemacht werden.
- Neben den gesetzlich vorgeschriebenen Zulassungsbescheinigungen, Prüfnachweisen (CE-Zertifikate, Bauprodukten-RL) sind, falls zutreffend, als aktuelle Versionen zwingend vorzulegen:
- Sicherheitsdatenblätter
- technische und/oder Produkt-Merkblätter
- ggf. rechtsgültig unterschriebene Herstellererklärungen zur Gleichwertigkeit mit nach den DGNB-Kriterien geforderten Normen
- Wartungs-, Instandhaltungs- und Pflegehinweise zu den Produkten
- Verarbeitungshinweise und informationen
- Daten und Informationen gemäß REACH- Verfahren (Registration, Evaluation, Administration of Chemicals),
- SVHC-Informationen
- Prüfzertifikate (EMICODE, GUT, RAL etc.)
- Die Dokumente sind ggf. bei den Vorproduzenten anzufordern. Wurden einige der aufgezählten Dokumente von den Herstellern nicht erstellt, ist im Angebot darauf hinzuweisen.
- Darüber hinaus sind in allen Fällen vorzulegen:
- Mengen, Massen und Stückzahlen der eingesetzten Baumaterialien und teile

Die Eingabe dieser Daten muss in der Eingabetabelle (Positivliste, Muster in der Anlage A.1) nach Beauftragung der NU und vor Einbau der Materialien erfolgen.
Prüfung und Freigabe der einzusetzenden Bauprodukte vor Einbau / Infotelefon
Nach Auftragserteilung erhält der AN ein Produktprüfungsblatt „Positivliste“ und muss vor
dem Einbau die Dokumente zu den Produktbestandteilen und der Nachweis der Einhaltung
der DGNB-Anforderungen gemäß Qualitätsstufe 4 als pdf-Dokumente per E-Mail zur
Produktprüfung und -freigabe gesandt werden an:
Büro für Bauberatung GmbH,
z.H. Frau Nina Peters
E-Mail : n.peters@bfb-bürofürbauberatung.de
Bei dem beauftragten Büro für Bauberatung GmbH kann sich der AN bei Rückfragen zu einzelnen Anforderungen über das Infotelefon 0049-2151 1539733 zudem beraten lassen.

Überblick: DGNB-Anforderungen für die Bauelemente im Projekt
Alle angebotenen Produkte (gemäß ihrer Zusammensetzung) müssen die in der Kriterienmatrix der DGNB (Anlage A.3 ) beschriebenen Anforderungen einhalten.
Unabhängig davon sind darüber hinaus die für Ihr LV erfahrungsgemäß insbesondere zutreffenden DGNB-Anforderungen, am Ende dieses Textes zusammengestellt.
Falls der AN für einzelne Produkte die Einhaltung der Anforderungen nicht nachweisen kann, muss er sich als prüffähige Nachweise vom Hersteller die Erfüllung der vorgeschriebenen DGNB-Standards per rechtsgültiger Herstellererklärung (nur gültig als PDF mit Unterschrift und Briefkopf) bestätigen lassen beziehungsweise sich vom Hersteller geeignete Ersatzprodukte empfehlen lassen.
Emissionsverhalten:
Die angebotenen Produkte müssen anwendungs- und produktbezogen unterschiedliche Normen und Grenzwerte für das Emissionsverhalten von VOC und SVOC aus Baumaterialien einhalten (bspw. GIS-Codes, EMICODE EC1Plus/EC1 usw.). Diese Normeinhaltungen können auch durch gleichwertige Herstellererklärungen ersetzt werden.
Für einzelne Produkte werden die gewerkespezifischen Anforderungen in den Anlagen beschrieben. Die Nachweise sind in jedem Fall vorzulegen.
Im Auswahl-, Bemusterungs- und Bauverfahren sind stichprobenartige Untersuchungen zum Emissionsverhalten der angebotenen Produkte möglich. Der Bieter muss sich einverstanden erklären, auf Anforderung Probenmaterialien zur Verfügung zu stellen.
Technisch-funktionale Alternativen
Ist aus technischen oder funktionalen Gründen (d.h. in Ermangelung eines funktional gleichwertigen Produktes oder einer Konstruktionsalternative welche die Anforderungen erfüllen) oder weil die Datengrundlagen nicht mit vertretbarem Aufwand zu erstellen sind, eine der genannten Produktanforderungen nicht umsetzbar, werden Ausnahmen von den Anforderungen zugelassen. Die Abweichung von den Anforderungen muss unter Angabe des Produktes, der technischen Anwendung und der eingesetzten Menge dokumentiert und anhand von schriftlichen Stellungnahmen von mindestens drei Herstellern/Produktanbietern begründet werden. Produktausnahmen aus rein ästhetischen Gründen fallen nicht unter die Ausnahmeregelung.
Der Bieter hat über alle verlangten Funktionen und Anforderungen entsprechende Prüfzeugnisse, Zulassungen und Nachweise nach Auftragserteilung vorzulegen. Diese sind in Schriftform und elektronisch im pdf-Format auf Datenträgern - spätestens 5 Arbeitstage vor Aufnahme der Bautätigkeit - vorzulegen - auf Anforderung spätestens innerhalb von 3 Kalendertagen."

Weitere Anlagen
Im Kapitel 4 Anlagen sind folgende weitere Anlagen enthalten:
A. 1  Formular „Positivliste“
A. 2  Anleitung zur Nutzung des Formulars „Positivliste“
A. 3  ENV1.2_DGNB Kriterienmatrix
A. 4  Anleitung zur Nutzung der Kriterienmatrix
A. 5  QNG Anhang 313 Schadstoffvermeidung in Baumaterialien

*Hinweis: Bauökoligsche Materialanforderungen*
Bauökologische Materialanforderungen
Ergänzungen in den Ausschreibungstexten und in den einzelnen Leistungspositionen:
Das Bauvorhaben wird nach DGNB, Neubau Büro- und Verwaltungsgebäude Version 2018, bewertet. Um im Bedarfsfall ein Gütesiegel zu erreichen, werden neben anderen die nachstehenden Anforderungen an die eingesetzten Baustoffe gestellt. Unten genannte Produkte stellt zur Vereinfachung eine grobe Übersicht da. Die beigefügte Kriterienmatrix der DGNB muss beachtet werden. Hier müssen alle Bauprodukte die Qualitätsstufe 4 erfüllen (siehe zusätzliche Leseanleitung zur Kriterienmatrix).
Der Anbieter muss bei seiner Angebotsabgabe eine Produktauswahl mit möglichst geringen Risiken für die lokale Umwelt berücksichtigen. Ziel ist die Vermeidung von Umweltgefährdungen durch Inhaltsstoffe, welche bei Einbau, Nutzung, Reparatur und Entsorgung der Produkte entstehen. Insbesondere sind Risiken für die späteren Nutzer sowie Grundwasser, Oberflächenwasser, Boden und Luft zu minimieren. Falls der Bieter für einzelne Spezialprodukte die Einhaltung der Anforderungen nicht eindeutig erkennen kann, so hat er gemäß seiner Hinweispflicht darauf aufmerksam zu machen.
Alle vom Auftragnehmer geplanten Produkte und Baustoffe sind vor der Verwendung in vorgefertigte Positivlisten des DGNB Auditors einzutragen und von diesem vor der Verwendung freizugeben. Hierzu werden auch die Produktdatenblätter, Sicherheitsdatenblätter und eventuelle Zertifikate eingereicht.
Als Nachweis sind nach Beauftragung technische Merkblätter, Sicherheitsdatenblätter (verfügbar für Zubereitung wie Lacke, Kleber, Dichtstoffe, etc.) und/oder rechtsgültige Herstellererklärungen zu Inhaltsstoffen, Werkstoffen und Flammschutzmitteln sowie ggf. Konformitätsbescheinigungen vorzulegen.
Sofern die Verwendung der unten aufgeführten Materialien durch das jeweilige Leistungsverzeichnis gefordert wird, sind folgende zusätzliche Anforderungen verpflichtend zu erfüllen.
1.  Gründung / Rohbau / Betonbau
(Nr.14 / Nr.25 / Nr. 36 / Nr.40-41 / Nr.44 Kriterienmatrix)
Sofern durch das Leistungsverzeichnis gefordert, sind als Betontrennmittel und Schalöle ausschließlich Produkte mit GISCODE BTM 5 und RAL-UZ 64 oder RAL-UZ178 zu verwenden.
Bei Bauwerksabdichtungen gegen Erdreich/Wasser/Feuchte mit Bitumen sind Produkte mit GISCODE BBP 10 (lösemittelfrei) zu verwenden.
Kunststofffolien zur Abdichtung der Gründung müssen einen Gehalt an Blei und Zinn < 0,1% aufweisen.
Alle Kunstschaum-Dämmstoffe zur Dämmung des Gebäudes / Perimeterdämmung wie PS / XPS/ PUR / PIR / Resol müssen frei von HBCD, frei von halogenierten Treibmitteln sein.
Erzeugnisse zur Außenwandabdichtung aus Kunststoff müssen eine SVHC- Gehalt < 01 % aufweisen.
2.  Dachdecker / Abdichtung
Bituminöse Abdichtung (Nr.25/ Nr.26 Kriterienmatrix)
Sofern durch das Leistungsverzeichnis gefordert, sind bei ausreichender Außentemperatur (nach Vorschrift des Herstellers) Voranstriche auf Basis von Bitumenemulsionen einzusetzen. Lösemittelhaltige Voranstriche sind nur im Winterbau in den Monaten Oktober bis einschließlich März zulässig (nur bei Temperaturen unter +5 Grad).
Ausschließliche Verwendung von Produkten mit GISCODE BBP10, bei bituminöser Verbundabdichtung beim Umkehrdach BBP10, 20 oder 30.

Dämmplatten (Nr.40 / Nr.41 Kriterienmatrix)
Alle Kunstschaum-Dämmstoffe zur Dämmung des Gebäudes wie PS / XPS/ PUR / PIR / Resol müssen frei von HBCD, frei von halogenierten Treibmitteln sein.
Montageschäume (Nr.39 Kriterienmatrix)
Der Einsatz von Montageschäumen ist grundsätzlich zu vermeiden.
Abdichtungen aus Kunststoff (Nr. 36 / Nr.44 Kriterienmatrix)
Sofern durch das Leistungsverzeichnis gefordert, sind Erzeugnisse zur Dachabdichtung aus Kunststoff mit einem SVHC- Gehalt < 01 % zu verwenden.
Gehalt an Blei und Zinn in Kunststofffolien muss < 0,1% sein.
Holzbauteile (Nr.28 / Nr.29 Kriterienmatrix)
Die angebotenen Holzarten, Holzprodukte und Holzwerkstoffe müssen aus nachweislich legaler und nachhaltiger Waldbewirtschaftung stammen. Ein entsprechender Nachweis (vollständige aktuelle FSC- und PEFC-Zertifikate und Dokumente sowie Lieferscheine mit Kommission und Zertifikatsnummern) ist vorzulegen.
Sofern für Holz entsprechender Schutz gefordert ist, sind keine chemischen Holzschutzmittel zu verwenden. Der Holzschutz ist konstruktiv nach DIN 68800-2 oder durch natürliche Dauerhaftigkeit nach DIN EN 350-2 auszuführen.
Biozid und flammhemmend ausgerüstete Produkte sind nach SVHC der REACH-Kandidatenliste zu betrachten und müssen Bor < 0,1% enthalten.
Mineralfaserdämmstoffe
Zu verwenden sind Mineralfaserdämmstoffe mit RAL- Gütezeichen oder gleichwertig.
Aluminium (Nr.32 Kriterienmatrix)
Verkleidungen aus Aluminium am Dach sind mit Produkten ohne Chrom-VI-Passivierungmittel auszuführen.
Sonstige Metalle (Nr.34 Kriterienmatrix)
Wenn wasserführende Bauteile am Dach und der Regenwasserabführung > 10% der Fläche der projizierten Dachaufsicht ausmachen, müssen bei Dachrinnen und Fallrohren, die Blei, Zink oder Kupfer enthalten, Schwermetallfilter installiert werden.
3.  Fassade / Fenster
Montagekleber / Dichtstoffe (Nr.13 Kriterienmatrix)
Kleb- und Dichtstoffe zur Herstellung Luftdichtheit Chloroparaffine und VOC-Gehalt < 1% oder EMICODE EC1 / EC1Plus, EC1Plus-R.
Fassadenelemente / Pfosten-Riegel Fassade (Nr.19 / Nr.32 / Nr. 33 Kriterienmatrix)
Korrosionsschutzbeschichtungen sind mit einem wasserverdünnbaren Produkten mit einem VOC-Gehalt < 140g/l zu verwenden.
Passivierungsmittel müssen Chrom-VI-frei sein, Grundierungen und Endbeschichtungen wie Lacke, Pulverlacke ohne Einsatz von Blei-, Cadmium- und Chrom-VI-Verbindungen.
Naturstein
Alle eingesetzten Natursteine für die Fassaden- oder Dachgestaltung benötigen eine CE-Kennzeichnung (Materialien aus EU-Ländern) und/oder einen Nachweis der Einhaltung der ILO-Konvention 182 durch entsprechende Zertifikate (beispielsweise XertifiX oder Fair Stone).
Holzfenster
Soweit das Leistungsverzeichnis Holzfenster vorsieht, sind diese nur mit verkehrsfähigen Biozidprodukten nach 528/2012/EG als chemische Imprägnierung zu versehen.
Kunststofffenster (Nr. 44 Kriterienmatrix)
Soweit das Leistungsverzeichnis Kunststofffenster vorsieht, sind diese nur mit Kunststoffprofilen mit einem SVHC-Gehalt < 0,1% auszuführen.
Mineralfaserdämmstoffe
Zu verwenden sind Mineralfaserdämmstoffe mit RAL- Gütezeichen oder gleichwertig.
Fensterfolien /-bänder zur Abdichtung und Systemkleber
Zu verwenden sind lösemittelfreie und nicht mit HFCKW/CKW hergestellte Fensterfolien und Kompribänder, ohne halogenhaltige Flammschutzmittel und mit EMICODE.
Fensterfolien zur Abdichtung sollten auf Vlies-Basis sein und mit EMICODE versehen sein.
Systemkleber müssen einen Chlorparaffin- und Weichmachergehalt < 0,1% enthalten und lösemittelfrei sein.
Montageschäume
Die Verwendung von Montageschaum ist grundsätzlich nicht erlaubt.
Diese Variante soll nur dann ausgeführt werden, wenn die Fuge zwischen Fensterprofil und Baukörper nachweislich nicht fachgerecht mit Mineralwollstreifen oder Kompriband geschlossen werden kann. Dann muss allerdings ausschließlich Montageschaum mit FCKW- und FKW- freien Treibmitteln verwendet werden.
Dichtstoffe für Anschluss- und Fensterfugen
Zu verwenden sind folgende Produktqualitäten:
Innen:
- Acrylmassen, Neutralvernetzende Silikondichtstoffe zu verwenden sind Produkte, die einen Chlorparaffine-, Lösemittel- und KWS- Weichmachergehalt < 0,1 % aufweisen.
  Oximvernetzende Silikondichtstoffe sind im Innenraum auf Grund der Butanonoximabspaltung nicht zu verwenden.
 Außen:
- halogenfreie PU- Dichtmassen
- MS- Hybriddichtstoff, lösemittel- und halogenfrei, GISCODE PU 10
Natursteinsilikon:
- neutralvernetzende Silikondichtstoffe, die einen Chlorparaffine-, Lösemittel- und KWS- Weichmachergehalt < 0,1 % aufweisen.

4.  TGA  Technische Gebäudeausrüstung
Kühlmittel (Nr. 37 Kriterienmatrix)
Kühlmittel müssen frei von Halogenen / Teilhalogenen sein.
Eine Herstellererklärung, dass das eingesetzte Kühlmittel keine Halogene/Teilhalogene enthält, ist einzureichen.
Dämmstoffe / Rohrisolationen (Nr.40 / Nr.41 / Nr. 42 / Nr.43 Kriterienmatrix)
Kunstschaumdämmstoffe Haustechnik (PS, XPS, PUR, PIR, Resol) HBCD-frei und frei von halogenierten Treibmitteln
Im Bereich ohne Brandschutzanforderungen sind FCKW-frei geschäumte und halogenfreie (gilt für Werkstoff und Flammschutz) Dämmstoffe (z.B. NH Armaflex oder gleichwertig) zu verwenden und müssen CPs, PBB, PBDE und TCEP < 0,1% enthalten.
Kleber
Verklebungen TGA Dichtungsmassen, -stoffe, Acryl, Silikon Chloroparaffine < 0,1%,
Lösemittel < 0,1%, KWS-Weichmacher < 0,1%
Flammhemmende Produkte
Flammhemmend ausgerüstete Produkte der Haustechnik ohne CPs und
PBB, PBDE, TCPE < 0,1%
ELT
Kabelummantelungen ELT sind nur mit einem SVHC-Gehalt < 0,1% auszuführen.
Dichtstoffe
Zu verwenden sind folgende Produkttypen:
- Acrylmassen, neutralvernetzende Silikondichtstoffe zu verwenden sind Produkte, die einen Chlorparaffine-, Lösemittel- und KWS- Weichmachergehalt < 0,1 % aufweisen.
        -  Oximvernetzende Silikondichtstoffe sind im Innenraum aufgrund der
  Butanonoximabspaltung nicht zu verwenden.

Trink- / Abwasser- Kunststoffrohre
Sofern Kunststoffrohre gefordert werden, sind halogenfreie Kunststoffrohre zu verwenden.
Die Montage hat gemäß den Vorgaben der VDI 6023 zu erfolgen, d.h., Endstücke sind jederzeit durch Abdeckungen gegen Verschmutzung zu schützen.
Werkseitig beschichtete Metallbauteile
Werkseitig beschichtete Metallbauteile wie z.B. Heizkörper ohne Einsatz von Blei-, Cadmium- und Chrom-VI-Verbindungen.
Sanitärausstattung
Im Bereich der Armaturen für Waschtische, Duschen, Teeküchen etc. sind wassersparende Armaturen (z.B. Grohe ECOjoy oder glw.) einzusetzen und die Durchflusswerte nachzuweisen.
WCs sollten mit Spartasten ausgestattet sein.
5.  Ausbau-Gewerke
Gipsprodukte (Nr.2 Kriterienmatrix)
Spachtelmassen (inkl. Q-Spachtel) müssen lösemittel- und weichmacherfrei nach VdL-RL01 oder RAL-UZ 102 sein.
Lacke/Lasuren auf nicht mineralischen Untergründen (Nr.1 Kriterienmatrix)
Zu verwenden sind ausschließlich wasserverdünnbare Grundierungen, Dispersionslacke oder Lasuren gemäß RAL-UZ 12a.
Grundierung, Haftgrund, Tiefgrund, Betonkontakt, Isoliergrund (Nr.3 Kriterienmatrix)
Zu verwenden sind lösemittel- und weichmacherfreie Dispersionsprodukte nach VdL-RL01.
Außenwandfarbe / WDVS (Nr.5 Kriterienmatrix)
Zu verwenden sind wasserverdünnbare Produkte gemäß Decopaint-RL < 40g/l.
Grundierung, Voranstrich, Spachtel, Kleber Wand + Boden (Nr. 8 Kriterienmatrix)
Zu verwenden sind ausschließlich Produkte mit EMICODE EC 1 / EC 1 Plus / EC1-R oder EC1 Plus-R.
Tapeten und Tapetenkleber (Nr. 4 Kriterienmatrix)
Tapetenkleber müssen lösemittel-und weichmacherfrei nach VdL-RL01 sein.
Tapeten sollen SVHC-frei und ohne flammhemmende Produkte sein.
Verlegehilfsstoffe Estrich / Fliesen (Nr.9 Kriterienmatrix)
Zu verwenden sind ausschließlich Sperranstriche, Estrichharze und Abdichtungen unter Fliesen mit EMICODE EC 1 / EC 1 Plus / EC1-R oder EC1 Plus-R.
Kleber PU/SMP (Nr.11 Kriterienmatrix)
Zu verwenden sind bei den silanmodifizierten Polymer-Klebstoffen ausschließlich Produkte mit GISCODE RS 10 oder mit EMICODE EC 1 / EC 1 Plus /EC1-R oder EC1 Plus-R.
Acryl- / Silikondichtstoffe (Nr.12 Kriterienmatrix)
Zu verwenden sind Produkte, die einen Chlorparaffine-, Lösemittel- und KWS- Weichmachergehalt < 0,1 % aufweisen.
Boden-/ Wandbeschichtungen / Industrieböden (Nr.20 / Nr.22 / Nr.23 / Nr.24 Kriterienmatrix)
Bei der Verwendung von reaktiven PU-Produkten zur Beschichtung bzw. Versiegelung sind ausschließlich Produkte mit GISCODE PU 10 und bauaufsichtlicher Zulassung im System (AbZ) zugelassen.
PMMA Beschichtungen an Böden und Wänden müssen den GISCODE RMA 10 aufweisen.
Epoxydoberflächenbeschichtungen an Böden und Wänden müssen den GISCODE RE0/RE1 aufweisen.
EP-/PU-Grundierungen müssen den GISCODE PU10/40/60 und RE0/RE aufweisen.
Beschichtungen auf Holz im Innenbereich (Nr.21 / Nr.30 / Nr.31 / Nr. 43 / Nr.45 Kriterienmatrix)
Oberflächenbeschichtungen auf Holzflächen wie Parkett, Treppen, Vertäfelungen müssen den GISCODE W1/2+ oder W1/DD bzw. W2/DD+ tragen und VOC-frei sein.
Im gesamten Innenraum dürfen keine chemischen Holzschutzmittel eingesetzt werden.
Filmgeschützte Holzlasuren dürfen nur zulässige Wirkstoffe nach 528/2012/EG enthalten.
Flammhemmend und biozid ausgerüstete Produkte zum Holzschutz und in Holzwerkstoffen dürfen nur einen Bor-Gehalt < 0,1% enthalten.
Öle/Wachse mit mindestens GISCODE Ö 10 oder gleichwertig.
Holz allgemein
Für alle Holzprodukte und Holzwerkstoffe wie Innentüren, Sockelleisten, Parkett, Teeküchen etc. sind FSC- / PEFC- Zertifikate und die dazugehörigen Lieferscheine mit COC-Nummer (Chain of Custody) vorzulegen.
Holzwerkstoffe müssen formaldehydfrei sein.
Bodenbeläge (Nr.6 / Nr.7 / Nr. 10 Kriterienmatrix)
Textile Bodenbeläge müssen das GUT-Gütesiegel tragen oder nach RAL-UZ 128 zertifiziert sein.
Elastische Bodenbeläge müssen frei von Chlorparaffinen und SVHC sein (AbZ < 0,1%, und nach 28 Tagen < RAL-UZ 120).
Alle eingesetzten Natursteine für Treppen, Boden- und Wandbeläge benötigen eine CE-Kennzeichnung (Materialien aus EU-Ländern) und/oder einen Nachweis der Einhaltung der ILO-Konvention 182 durch entsprechende Zertifikate (beispielsweise XertifiX oder Fair Stone).
Natursteinverfestiger müssen nicht kennzeichnungspflichtig sein und der Lösemittelgehalt darf 5% nicht überschreiten.
Holzböden sind nur FSC-/PEFC-Zertifikat zugelassen (die dazugehörigen Lieferscheine mit COC-Nummer (Chain of Custody) sind vorzulegen).
Sockelleisten aus Kunststoff
Zu verwenden sind schwermetall- chlor- und weichmacherfreie Kern- oder Weichsockelleisten. Eine Befestigung ist mechanisch vorzunehmen.
Bodenverklebungen
Vorzusehen sind ausschließlich Produkte, die folgende Vorgaben erfüllen:
Bodenverlegewerkstoffe:
- Lösemittel- und weichmacherfreie, geruchsneutrale Dispersionsprodukte (Spachtel, Voranstrich, Kleber), VOC- frei
Dichtstoffe
Zu verwenden sind nur folgende Produkttypen:
u.a. für Anschlussfugen innen- / für Sanitär-und Natursteinfugen:
- Zu verwenden sind Produkte, die einen Chlorparaffine-, Lösemittel- und KWS- Weichmachergehalt < 0,1 % aufweisen.
Oximvernetzende Silikondichtstoffe sind im Innenraum auf Grund der Butanonoximabspaltung nicht zu verwenden.
Doppelboden/Hohlraumboden
Zu verwenden sind Trägerplatten auf Gipsbasis oder zementgebundene Materialien. Holzfaserplatten sind auf Grund der Formaldehydbindemittel und des Schimmelrisikos nicht zulässig.
Zur Gewinde- und zur Stützenfixierung sind nur lösemittelfreie Klebstoffe zulässig. Als Staubbindender Anstrich  soweit gefordert  ist nur ein lösemittel- und weichmacherfreies, geruchsneutrales Dispersionsprodukt zulässig; nach EMICODE VOC-frei.

4.2 Verzeichnis der weiteren Anlagen

A.  Unterlagen zur DGNB-Zertifizierung
A.1  Formular „Positivliste“
A.2  Anleitung zur Nutzung des Formulars „Positivliste
A.3  ENV1.2_DGNB Kriterienmatrix
A.4  Anleitung zur Nutzung der Kriterienmatrix
A.5  QNG Anhang 313 Schadstoffvermeidung in Baumaterialien

*Hinweis: DGNB-Anforderungen an den Baubetrieb*
2. DGNB-Anforderungen an den Baustellenbetrieb
  Der AN wird verpflichtet, alle einschlägigen Umweltschutzgesetze zu beachten und ihre Einhaltung für den gesamten Bauprozess sicher zu stellen.

Einzuhalten und in Abstimmung mit der Bauleitung zu dokumentieren sind insbesondere folgende Kriterien:
2.1  Lärmvermeidung
-  Es sind möglichst lärmarme Baumaschinen auf der Baustelle einzusetzen.
- Geräuschvolle Baumaschinen sind so weit wie möglich vom Immissionsort entfernt aufzustellen und zu betreiben.
- Soweit der Arbeitsablauf es zulässt, sind geräuschvolle Baumaschinen in vorhandenen oder dafür hergestellten geschlossenen Räumen zu betreiben.
- Säge- und Schneidarbeiten sind an den extra gekennzeichneten Stellen im Gebäude zu erledigen.

2.2  Staubvermeidung
  Staubentwicklung ist durch zusätzliche Maßnahmen zu vermeiden, wie z.B. Befeuchten von Fahrflächen, Baustraßen etc.
- Es sind nur Säge-, Schneid- und Schleifgeräte mit einer geeigneten Staubabsaugung auf der Baustelle zugelassen.
- Bei Säge- und Schleifarbeiten ist Staub an der Entstehungsstelle sofort abzusaugen.
- Säge-, Schleif- und Schneidarbeiten sind an den extra gekennzeichneten Stellen im Gebäude zu erledigen.
- Die Staubabsaugungen sind gem. Herstellervorgaben zu warten und zu reinigen.
- Das Ausschütteln von Staubfangvorrichtungen aus dem Fenster ist verboten.
- Nach Möglichkeit sind Staub entwickelnde Arbeiten räumlich durch Folientüren o.ä. zu begrenzen.
2.3  Bodenschutz
- Der Bodenschutz ist im Hinblick auf Verunreinigungen durch Öle, Kraftstoffe, Chemikalien, Farben und weitere Belastungen einzuhalten.
- Es ist durch geeignete Maßnahmen sicherzustellen, dass der Boden nicht durch chemische Verunreinigungen kontaminiert wird.
- Behälter, die umweltgefährdende Stoffe enthalten, sind mit entsprechenden Auffangwannen zu versehen.
- Es ist zu verhindern, dass wassergefährdende Stoffe in den Untergrund gelangen.
- Das Betanken, Reparieren, Abschmieren und längeres Parken von Baumaschinen und Fahrzeugen auf dem unbefestigten Grundstück ist ohne zusätzliche Sicherungs- und Auffangmaßnahmen untersagt.
- Baumaschinen sind vor ihrem erstmaligen Gebrauch und während des Betriebes täglich durch eine Verantwortliche oder einen Verantwortlichen auf Dichtigkeit hinsichtlich Schmier- und Treibstoffverlusten zu prüfen. Erforderlichenfalls sind zusätzliche Maßnahmen zum Auffangen von Schmier- und Treibstoffen zu treffen.
- Es dürfen nur Geräte und Werkzeuge zum Einsatz kommen, die zuvor nicht im Bereich kontaminierter Standorte verwendet wurden. Ausnahmen sind nur dann zulässig, wenn ein Nachweis vorliegt, dass die zum Einsatz vorgesehenen Geräte und Werkzeuge einer Grundreinigung unterzogen wurden und frei von jeglichen Schadstoffen (z. B. Schwermetalle, Kohlenwasserstoffe) sind.
- Die Bodenflächen von während der Bauphase eingerichteten Werkstätten und Anlagen zum Umgang mit wassergefährdenden Stoffen müssen wasserundurchlässig befestigt werden.
- Das Fahren und Abstellen von Kraftfahrzeugen mit Verbrennungsmotoren ist auf das zur Baudurchführung notwendige Maß zu beschränken. Fahrzeuge sind auf wasserundurchlässiger und - wenn möglich - an das Kanalnetz angeschlossener Fläche abzustellen. Eine Fahrzeugwäsche ist nur auf dazu ausdrücklich zugelassenen Flächen oder in zugelassenen Anlagen erlaubt.
- Toilettenanlagen dürfen nur außerhalb der Baugruben aufgestellt werden. Mit der Entsorgung der dichten Sammelbehälter ist ein zugelassenes Unternehmen zu beauftragen. Der Standort der Toilettenanlage ist in größtmöglicher Entfernung zur Baumaßnahme/Baugrube und zu vorhandenen Gewässern zu wählen.
- Unter stationären Verbrennungsmotoren und Aggregaten sind Ölwannen aufzustellen.
  Öl- oder Abfallauffangvorrichtungen sind zu überdachen.
- Geräte zur Aufnahme und zum Auffangen von ausgelaufenem Öl oder Treibstoff, sowie ölaufsaugende Stoffe (Ölbindemittel) sind auf der Baustelle ständig in ausreichender Menge bereit zu halten.
- Sollte trotz aller Vorsorge eine Verunreinigung des Untergrundes oder eines Gewässers eintreten, so muss unverzüglich eine Meldung an die Bauleitung erfolgen.

**9.1.10 Kosten für Ausführung der Postionen gem. DGNB-Zertifzierung**
*** Pauschalposition
Kosten für die Ausführung der Positionen gem. DGNB-Zertifizierung
Menge: 1,000 psch

### Bereich 10 Dokumentation

#### Abschnitt 10.1 Revisionsunterlagen

**10.1.10 Revisionsunterlagen**
Revisionsunterlagen

3-fach in Papier abgeheftet mit Inhaltsverzeichnis und 1 x digital

aufgegliedert nach Kostengruppe dritte Ebene

- Fachunternehmererklärung
- Datenblätter
- Herstellerverzeichnisse
- bauaufsichtliche Zulassungen
- behördliche Prüfbescheinigungen
- Zulassungsbescheide
- Planunterlagen der ausgeschriebenen Leistung
- Werk- und Montageplanung
- Entsorgungsnachweise
- Baustellentagesberichte
- 4 Wochen vor Einbau sind die Produktdatenblatter sowie die
  Zulassungsbescheide vorzulegen.
Menge: 1,000 St
